# Hauskampstraße Mülheim a.d. Ruhr
Angebotsaufforderung (GAEB DA XML 3.3, DA83)
Projekt: 22223
Währung: EUR
Erstellt mit: GXML Toolbox V3.3 R20220330, ORCA AVA 27 27.00.00, 19.02.2026

## 01 Ausbau der Brücke an der Hauskampstraße

### Titel 01 Allgemeines

*Hinweis: Hinweis: Ausführungsplanung (gilt für sämtliche Planungsleistungen des AN für sämtliche LV-Positionen)*
Die Bauarbeiten zum Brückenbauwerk und damit zusammenhängender Arbeiten sind nach vom AN eigenverantwortlich zu erstellender Ausführungsplanung / Ausführungsunterlagen auszuführen.
Entsprechend trägt der AN die alleinige Verantwortung für Vollständigkeit, Richtigkeit und Durchführbarkeit seiner hierfür erstellten Ausführungsplanung.
Fehlende Angaben sind vom AN eigenständig zu ermitteln. Unstimmigkeiten mit der Entwurfsplanung des AG sind unverzüglich schriftlich anzuzeigen und mit Lösungsvorschlägen zu hinterlegen.
Die Ausführungsplanung / Ausführungsunterlagen zum Brückenbauwerk und damit zusammenhängender Arbeiten  sind sind in der jeweiligen Zuständigkeit vom Prüf.-Ing., ZTV-Koordinator und SiGeKo zu prüfen und vom AG freizugeben.
Grundlage ist die vom AG bereitgestellte Entwurfsplanung zum Brückenbauwerk (ohne Anspruch auf Vollständigkeit).

Die Ausführungsplanung zum Straßenbau wird dem AN vom AG beigestellt.

#### Bereich 01.01 Baustelleneinrichtung

**01.01.0010 Baubüro für AG auf- und abbauen**
Container als Baubüro nach Arbeitstättenverordnung, für den AG und die AG-seitige Bauleitung und örtliche Bauüberwachung, antransportieren und nach BE-Plan des AN aufbauen.
Nach Abschluss der Maßnahme rückbauen.
Container doppelwandig, mit einem Fenster je Arbeitsplatz.

Grundfläche ca. 30 m².
1 Raum mit 2 Arbeitsplätzen.
1 Toilettenraum

Ausstattung je Arbeitsplatz:
- Schreibtisch
- ergonomischer Bürostuhl
- Aktenbock
- Schreibtischlampe
- Ablagetisch
- verschließbarer Akten-/Kleiderschrank
- Papierkorb
- 4 Magnetleisten
- 30 Magnete

Zusätzliche Möblierung:
- fünf weitere Stühle
- verschließbarer Aktenschrank
- Tisch

Elektrische Beleuchtung, Wasch- und Heizgelegenheit, sowie Klimaanlage einrichten.
Für Abwasserbeseitigung sorgen.

Zusätzlich ist der Container auszustatten mit:

- Thermometer mit Außen- und Innenfühler sowie Speicher für min. und max. Tagestemperatur
- 2 Handlampen mit NiMH-Akkus und einem Satz entsprechender Ersatzakkus und zugehörigen Akku-Ladegerät (Leuchtweite ca. 500 m,
  helligkeit ca. 1000 Lumen, Lichtstärke ca. 65000 Candela,
  wetter- und stoßfeste Ausführung, Mindestbetriebsdauer
  > 5h)
- Internetanschluss. Netzwerkkabel inkl. W-LAN (monatliches Datenvolumen unbegrenzt, 300 Mbits/s)
- Becken mit Bürsten zum Stiefelwaschen
- Stiefelknecht
- A3, Farblaserdrucker, Scanner, Kopierer,
  Duplex 600 X 600 dpi.
- Absicherung der elektrischen Anlage mittels FI-Schutzschaltern (30mA).
- steuerbare Außenbeleuchtung des Eingangsbereichs
- Teeküche mit Spüle u. Heißwasserbereiter
- Kühlschrank (Nutzinhalt ca. 120 l)
- Kaffee-/Teemaschine
- Wasserkocher
- 2 Mülleimer
- 1 Feuerlöscher
- Erste-Hilfe-Kasten
- Persönliche Schutzausrüstung:
- 3 x Kapselgehörschutz
- 4 Schutzhelme und 4 Signalwesten
- 4 Paar Schutzhandschuhe

Während der gesamten Baumaßnahme, ist anfallendes Schmutzwasser zu sammeln und zu entsorgen.

Die zu verlegenden Zulauf- und Abflussleitungen und die Medienanschlüsse sind in den EP einzukalkulieren.
- Medienverbrauch wird nicht gesondert vergütet.

Unisex-Toilettenraum.
- 1 WC
- 1 Waschbecken mit fließend Kalt- u. Warmwasser.
- Waschbecken mit Seifenspender, Handreinigungsmittel, Nagelbürste und Handtuchspender
- Je eine Wasserentnahmestelle innen und außen.

Bei Bedarf vorhandenen Oberboden für die benötigten Flächen abheben und seitlich lagern.
Aufwuchs beseitigen, Zufahrtswege sowie Platzbefestigungen anlegen.
Aufstellflächen beschaffen, sofern die vom AG zur Verfügung gestellten nicht ausreichen.
Baubüro abbauen und abtransportieren.
Benutzte Flächen entsprechend dem ursprünglichen oder geplanten Zustand ordnungsgemäß herrichten.
Verunreinigungen beseitigen.

Abrechnungsmodalitäten:
Die Vergütung erfolgt zu 60 % nach Aufbau und zu 40 % nach Abbau und Abtransport des Containers.
Menge: 1,000 Psch

**01.01.0020 Baubüro für AG vorhalten während der Bauzeit**
Vorbeschriebenes Baubüro der Position 01.01.0010 für den AG mit allen Einrichtungen betriebsbereit vor- und unterhalten, mit Wasser und Strom versorgen, Abwasser beseitigen, an jedem Arbeitstag reinigen und bei Bedarf heizen.

Die Kosten für die Versicherung aller Art, Strom, Heizung, Wasser, Abwasser, Müllabfuhr, Putzmittel, wöchentliche Handtuchwäsche für 2 Handtücher, Verbrauchsmaterial für Kopierer, Verbrauchsmaterial für Verbandskasten, Winterdienst sind in den Einheitspreis einzurechnen.

Abrechnungsmodalitäten:
Außer den vollen Wochen werden Teilzeiten nach Tagen zu 1/7 des Einheitspreises vergütet.
Menge: 50,000 Wo

**01.01.0030 Baustelleneinrichtung herstellen**
Als Fläche für die Baustelleneinrichtung und Lagerfläche sowie als Montageplatz werden die Teilflächen gem. Anlage 3 zur Verfügung gestellt. Die zeitlichen Überschneidungen sind zu beachten.
Die Herrichtung und der Rückbau der BE-Flächen auf dem Gelände des AG ist eingerechnet.
Sofern die vom AG zur Verfügung gestellten Flächen nicht ausreichen, Flächen beschaffen und Baustelleneinrichtung herstellen.
Ggf. selbst beschaffte Flächen einschl. erforderlicher Anrampungen mit einer den Anforderungen entsprechenden Flächenbefestigung herstellen. Fläche der Baustelleneinrichtung von Oberboden räumen und Boden auf Miete setzen. Zwischen Erdplanum und Flächenbefestigung ist ein Trennvlies der Robustheitsklasse 4 einzubauen.
Zufahrtsmöglichkeit mit verschließbarer Toranlage für mobilen Bauzaun herstellen und fest mit vorhandenem Zaun verbinden. Dem AG sind für die Dauer der Bauzeit zwei Schlüssel für die Toranlage beizustellen.
Für die Bauausführung erforderliche Einrichtungen, wie Beleuchtung, Geräte, Maschinen, sonstige Betriebsmittel, Baubüros, Unterkünfte, Aufenthaltsräume, Sanitäranlagen, Werkstätten, Bauwagen, -buden, Lagerschuppen usw., sowie Ver- und Entsorgungsanschlüsse wie z.B. Wasser- und Stromanschluss, Entsorgungseinrichtungen z.B. Abwasser und dgl., die zur vertragsgemäßen Durchführung der Bauleistungen erforderlich sind auf die Baustelle bringen, bereitstellen und soweit der Geräteeinsatz nicht gesondert berechnet wird, betriebsfertig aufstellen, einschl. der dafür notwendigen Arbeiten und Transporte.
Die Baustelleneinrichtung ist unter Berücksichtigung der kombinierten Brücken- und Straßenbaumaßnahme für alle Leistungen des Leistungsverzeichnisses zu planen und herzustellen.
Menge: 1,000 Psch

**01.01.0040 Baustelleneinrichtung vorhalten**
Vorbeschriebene Baustelleneinrichtung der Position 01.01.0030 mit allen Einrichtungen betriebsbereit vor- und unterhalten, mit Wasser und Strom versorgen, Abwasser beseitigen. Die Kosten für Vorhalten, Unterhalten und Betreiben der Baustelleneinrichtung einschl. Mieten, Pacht, Gebühren, die Versicherung aller Art, Strom, Wasser, Abwasser, Müllabfuhr sind in den Einheitspreis einzurechnen.
Außer den vollen Wochen werden Teilzeiten nach Tagen zu 1/7 des Einheitspreises vergütet.
Menge: 50,000 Wo

**01.01.0050 Baustelle räumen**
Abbauen der Einrichtungen aus Pos. 01.01.0030 und Räumen der Baustelle.
Ver- und Entsorgungsanschlüsse beseitigen. Benutzte Flächen und Wege unter Wahrung der landschaftspflegerischen Belange ordnungsgemäß herrichten. Verunreinigungen beseitigen.
Menge: 1,000 Psch

**01.01.0060 Sanitärcontainer auf- und abbauen**
Sanitärcontainer, doppelwandig, antransportieren und nach BE-Plan des AN innerhalb der Baustelle aufbauen.
Der Container ist auszustatten mit:
Je 1 Damen u. Herrentoilette.
2 Urinale in der Herrentoilette.
Je ein Waschbecken mit fließend Kalt- u. Warmwasser.
Waschbecken mit Seifenspender, Handreinigungsmittel, Nagelbürste und Handtuchspender ausstatten.
Je eine Wasserentnahmestelle innen und außen.
Bei Bedarf vorhandenen Oberboden für die benötigten Flächen abheben und seitlich lagern, Aufwuchs beseitigen, Zufahrtswege sowie Platzbefestigungen anlegen.
Aufstellflächen beschaffen, sofern die vom AG zur Verfügung gestellten nicht ausreichen.
Sanitärcontainer abbauen und abtransportieren. Benutzte Flächen entsprechend dem ursprünglichen Zustand ordnungsgemäß herrichten, Verunreinigungen beseitigen. 50 v.H. der Pauschale werden nach Aufstellen des Containers, der Rest nach Erfüllung der Leistung, vergütet.
Menge: 1,000 Psch

**01.01.0070 Sanitärcontainer vorhalten während der Bauzeit**
Vorbeschriebenen Sanitärcontainer der Position 01.01.0060 mit allen Einrichtungen betriebsbereit vor- und unterhalten, mit Wasser und Strom versorgen, Abwasser beseitigen, an jedem Arbeitstag reinigen und bei Bedarf heizen. Die Kosten für die Versicherung aller Art, Strom, Heizung, Wasser, Abwasser, Müllabfuhr, Putzmittel, Handtücher sind in den Einheitspreis einzurechnen.
Außer den vollen Wochen werden Teilzeiten nach Tagen zu 1/7 des Einheitspreises vergütet.
Menge: 50,000 Wo

**01.01.0080 Bauschild aufstellen**
Wetterfestes Bauschild, ca. 9 m², nach statischen und konstruktiven Erfordernissen anfertigen und nach Vorgaben des AG beschriften, zur Baustelle anfahren, standsicher aufstellen.
Statik, Bauantrag sowie alle sonstigen notwendigen Arbeiten, einschließlich Erd- und Gründungsarbeiten sowie Fundamentierung sind eingerechnet.
Bauschild während der Bauzeit unterhalten und säubern. Sonstige Vorgaben nach Zeichnung.
Menge: 2,000 St

**01.01.0090 Bauschild abbauen**
Bauschild einschließlich Fundamentierung zurückbauen und vollständig von der Baustelle entfernen. Eingerechnet sind sämtliche Erdarbeiten zur Beseitigung der Fundamentierung sowie die anschließende Verfüllung aus Seitenentnahme im Bereich der Baustelle.
Menge: 2,000 St

**01.01.0100 Bauzaun aufstellen, warten und abbauen**
Mobilen Bauzaun, Zaunelemente durch Kupplungsstücke fest verschlossen, mit Fundamenten zur Absicherung der Baustellenbereiche nach Herstellerangaben standsicher aufbauen, während der Bauzeit vorhalten, warten und nach Beendigung der Bauzeit entfernen.
Bauzaun aus umlaufenden Rohrrahmen mit engmaschiger Mattenfüllung.

Stabdurchmesser: ca. Ø 4 mm
Maschenweite: bis ca. 300 x 50 mm
Zaunhöhe ohne Bodenabstand: ca. 2,00 m
Bodenfreiheit: ca. 20 cm

Feuerverzinkte Ausführung, einschließlich Aushebesicherungen, Verbindungsmaterial sowie sonstiger Kleinteile.

50 v.H. des Preises werden nach Aufstellung, der Rest nach Entfernung des Bauzaunes vergütet.
Eingerechnet ist das dem Bauablauf des AN angepasste, mehrfache, bereichsweise Verrücken und Umsetzen einzelner Zaunabschnitte bis ca. 20 m Länge um ein Versatzmaß von bis zu ca. 5 m.
Menge: 580,000 m

**01.01.0110 Zulage Toranlage**
Als Zulage zur Position01.01.0100
Verschließbare Toranlagen für mobilen Bauzaun herstellen.
Toranlagen zu Baustelleneinrichtungs-, Lager- und Montageflächen.
Toranlagen zu den Baubereichen.
Dem AG sind für die Dauer der Bauzeit zwei Schlüssel für die Toranlagen beizustellen.
Menge: 40,000 m

**01.01.0120 Zulage Bauzaun im Böschungsbereich**
Als Zulage zur Position01.01.0100
Bauzaun:
Für zusätzliche Aufwendungen und Erschwernisse für Bauzäune in Böschungen mit Neigungen bis 1: 1,5.
Menge: 70,000 m

**01.01.0130 Zulage Bauzaun umsetzen**
Als Zulage zur Position01.01.0100
Bauzaun bereichsweise demontieren und innerhalb der Baustelle umsetzen. Gilt für Umsetzungsabschnitte >20m und Versatzabstände > 5m.
Menge: 40,000 m

**01.01.0140 Kontrolle Zaunanlagen**
Tägliche Kontrolle aller Zaun- und Toranlagen zur Einfriedung der Baustelle im gesamten Baustellenbereich während der gesamten Bauzeit.
Die Zaun- und Toranlagen sind auch in der arbeitsfreien Zeit, wie z.B. Brückentage, Wochenenden und Feiertage täglich zu kontrollieren und bei Veränderung des Sollzustandes entsprechend wieder herzustellen.
Die Kontrollen sind in den Tagesberichten zu dokumentieren. Die Wiederherstellung des Sollzustandes ist in den Einheitspreisen der Zaun- und Torpositionen eingerechnet.
Menge: 1,000 Psch

**01.01.0150 Baumschutz herstellen, vorhalten, warten demontieren**
Baumschutz nach der R SBB (Richtlinien zum Schutz von Bäumen und Vegetationsbeständen bei Baumaßnahmen) herstellen.
Bauzaun liefern, aufbauen, während der Bauzeit vorhalten, warten und nach Beendigung der Bauzeit entfernen.

Bauzaunelemente zum Schutz des Baumstammes vor Beschädigung in Fundamentfüßen standsicher aufstellen und mit Kupplungsstücken fest verschließen,

Stammdurchmesser = bis 1,5 m
Nach DIN 18920

Bauzaun aus umlaufenden Rohrrahmen mit engmaschiger Mattenfüllung.
Stabdurchmesser: ca. Ø 4 mm
Maschenweite: bis ca. 300 x 50 mm
Bodenabstand: ca. 2,00 m
Bodenfreiheit: ca. 20 cm
Feuerverzinkte Ausführung, einschließlich Aushebesicherungen, Verbindungsmaterial sowie sonstiger Kleinteile.

Verbindungsschelle:

zum Verbinden der einzelnen Zaunelemente
mit Schraube M10 x 60 mm
verzinkt, 2,5 mm Blechstärke

Zaunfuß:

Zaunfuss aus Kunststoffrecycling, 6 Löcher für dm 42 mm
Breite: 250 mm, Länge 700 mm, Höhe 160 mm
zum Einstecken der Bauzaunstandrohre

Der Stammdurchmesser wird 1 m über dem Erdboden
gemessen.

70% werden nach Anbringen, der Rest nach Abtransport
vergütet.
Menge: 15,000 St

**01.01.0160 Schutz für Baumstamm herstellen bis 1,5 m**
Schutz für Baumstamm durch Mantel mit Polsterung herstellen und während der Bauzeit vor- und unterhalten.
Der Mantel darf den Baumstamm und die Wurzelanläufe nicht berühren.

Polsterung des Stammes mit flexiblen Kunststoff-Drainrohren, kokosummantelt.
Mindestens 2,50 m hohen Mantel aus Bohlen, 40 mm dick, lückenlos befestigen.

Schutz nach Beendigung der Bauarbeiten abbauen und von der Baustelle entfernen.
Material verbleibt in Eigentum des AN.

Stammumfang: bis 1,50 m.
Menge: 10,000 St

**01.01.0170 Lichtraumprofilschnitt durchführen**
Lichtraumprofilschnitt durchführen.
Äste erforderlichenfalls auf Zugast einkürzen oder auf Astring absägen.

Höhe Lichtraumprofil:  4,50 m über Fahrbahn.
Breite Lichtraumprofil: 2,5 m Fahrbahnbreite
 zzgl. beidseitig 0,5 m

Schnittflächen über 3 bis 10 cm Durchmesser vollflächig mit Wundbehandlungsstoff versehen.
Bei Schnittflächen über 10 cm Durchmesser Wundbehandlungsstoff nur auf den Wundrand und das angrenzende Splintholz (ca. 2 cm) auftragen.

Schnittgut häckseln und im Gehölzbereich als Mulch einstreuen.

Abgerechnet wird nach Stück Baum.

Bereich: Verkehrsbereiche von Baustellenfahrzeugen
Menge: 5,000 St

**01.01.0180 prov. Böschungtreppe**
*** wie Position 02.03.0010
Provisorische Böschungstreppe zwischen der Baustelleneinrichtungsfläche und der Hauskampstraße (südlich der Brücke) nach Bautechnik des AN und herstellen, für die Dauer der Einsatzzeit unterhalten (einschließlich Winterdienst) und nach Nutzungsende abbauen.
Menge: 1,000 St

#### Bereich 01.02 Verkehrssicherung

**01.02.0010 Einrichtungen zur Verkehrssicherung**
*** Pauschalposition
Einrichtungen zur Verkehrssicherung und Verkehrsregelung nach ZTV SA 97 bei Bauarbeiten im Bereich von Verkehrsflächen unter Beachtung des Verkehrskonzeptes gemäß Baubeschreibung Ziff. 2.1 für Sperrungen und Umleitungen planen und mit dem Ordnungsamt der Stadt Mülheim a.d.R. als genehmigende Behörde abstimmen.

Für die Baumaßnahme sind jeweils bauphasenbezogen rechtzeitig Planunterlagen zur Verkehrssicherung und Verkehrsregelung zur Erlangung einer verkehrsrechtlichen Anordnung vom AN einzureichen und Verlangen der genehmigende Behörde ggf. anzupassen. Unmittelbar nach Erhalt der verkehrsrechtlichen Anordnungen sind diese dem AG jeweils im Original vorzulegen.

Gemäß der verkehrsrechtlichen Anordnungen sind alle Einrichtungen zur Verkehrssicherung und Verkehrsregelung nach ZTV SA 97 dem Bauablauf und Baufortschritt entsprechend herzustellen, ggf. mehrmals anzupassen und ggf. umsetzen. Verkehrssicherung und Verkehrsregelung ständig unterhalten (auch während eventueller Stillstandszeiten), betreiben und abbauen.

Fahrbahnen und Gehwege sind stets sauber zu halten. Eventuell nötiger Winterdienst ist mit einzurechnen. Täglich nach Arbeitsende sind Anrampungen für die Feuerwehrdurchfahrt zu erstellen.

Die Verkehrssicherung und Verkehrsregelung umfasst hierbei alle erforderlichen Aufwendungen für die Beschilderung, Markierung und Umleitungseinrichtung.

Gebühren für die ggf. mehrfachen verkehrsrechtlichen Anordnungen sind eingerechnet.

Lieferung von Planunterlagen und verkehrsrechtliche Anordnungen:

analog: 3-Fach,
 Papierformate gemäß DIN-Norm 476
 bzw. EN ISO 216.
digital: 2-Fach
 in den Formaten PDF/A-1b (Level B),
 *.DWG, *.DXF, *.PLT und nativ
 auf Datenträger (USB-C)
Menge: 1,000 psch

**01.02.0020 Vorhalten und Kontrolle der Verkehrssicherung**
Verkehrssicherung und Verkehrsregelung der Pos. 01.02.0010 ständig unterhalten, betreiben und kontrollieren.

Kontrollen sind gemäß RSA 21 und ZTV-SA durchzuführen und zu protokollieren. Die Kontrollprotokolle sind durch den AN wöchentlich dem AG vorzulegen.

Die Vergütung erfolgt anteilig entsprechend dem Fortschritt der Bauzeit.

Lieferung von Kontrollprotokollen:

analog: 3-Fach,
 Papierformate gemäß DIN-Norm 476
 bzw. EN ISO 216.
digital: 2-Fach
 in den Formaten PDF/A-1b (Level B),
 *.DOCX, *.XLSX und nativ
 auf Datenträger (USB-C)
Menge: 50,000 Wo

**01.02.0030 Erstellung/Einholung der Verkehrssicherung nach Regelplan B I - B I/17 Innerorts**
*** Pauschalposition
Erstellung der Regelplanunterlagen und Einholung der Genehmigung zur Verkehrssicherung, gemäß Ausführung nach RSA, Regelpläne B I/1 bis B I/17, Innerorts, Fahrbahnbereich. Die Kosten des behördlichen Genehmigungsverfahrens ist in die Aufwendungen einzukalkulieren und wird nicht gesondert vergütet. Die Beantragung hat rechtzeitig, jedoch 14 Tage vor Arbeiten, die sich auf den Straßenverkehr auswirken, bei der zuständigen Behörde (Ordnungsamt), schriftlich zu erfolgen.
Menge: 1,000 psch

**01.02.0040 Absperrschranken liefern, auf- und wieder abbauen, einschl. Vorhaltung**
Absperrschranken bzw. Arbeitsstellenzaun gemäß VZ 600 StVO, zur sicheren Führung der Fußgänger entlang der Baustelle und gegenüber dem Individualverkehr sowie für Vollsperrung, auf Anordnung von Straßenverkehrsbehörde und Bauleitung als zusätzliche Leistung liefern, aufstellen und unterhalten, nach Beendigung der Arbeiten wieder abbauen, einschließlich der erforderlichen Materialien, Längs- und Quertransporte, Lade- und Nebenarbeiten.

Die Vorhaltung während der gesamten Bauzeit ist einzurechnen und wird nicht gesondert vergütet.

Absperrschranken nach TL- Absperrschranken;
2200 x 1000 mm, aus Kunststoff, aufzustellen mit Fußplatte K1.

Warnleuchten werden gesondert vergütet.
Menge: 40,000 m

**01.02.0050 Warnleuchte, rot liefern, auf- und wieder abbauen, einschl. Vorhaltung**
*** Bezugsbeschreibung
Beidseitige Warnleuchte als Kabelgebundene Leuchte mit Kaltgerätestecker oder inkl. Hochleistungsbatterien mit Dämmerungsautomatik, nach TL-Leitbaken, TL-Aufstellvorrichtung, TL-Warnleuchten liefern und montieren, vorhalten und nach Beendigung wieder abbauen.

Leuchtmodus:  wahlweise Blink- und Dauerlicht
Leuchtfarbe: rot
Menge: 20,000 St

**01.02.0060 Leitbake liefern, auf- und wieder abbauen, einschl. Vorhaltung**
Leitbake gemäß VZ 605 StVO (rechts- und linksweisend) zur Sicherung der Baustelle für den Individualverkehr, nach verkehrsrechtlicher Anordnung als zusätzliche Leistung liefern, aufstellen, unterhalten und nach Beendigung der Arbeiten wieder abbauen, einschließlich der erforderlichen Materialien, Längs- und Quertransporte, Lade- und Nebenarbeiten.

Die Vorhaltung während der gesamten Bauzeit ist einzurechnen und wird nicht gesondert vergütet.

Absperrschranken nach TL- Leitbaken aus Kunststoff, aufzustellen mit Fußplatte K1.
Menge: 60,000 St

**01.02.0070 Warnleuchte, gelb liefern, auf- und wieder abbauen, einschl. Vorhaltung**
*** wie Position 01.02.0050
beidseitige Warnleuchte, auf Leitbaken montieren.

Leuchtfarbe: gelb
Menge: 30,000 St

**01.02.0080 Schmalstrich, gelb reflektierend, herstellen, b = 12 cm**
*** Bezugsbeschreibung
Vorübergehende Fahrbahnmarkierung Typ I herstellen.

Zu markierende Flächen vorbereiten, einmessen, anzeichnen Markierungsfolie auf bituminöser Decke oder alkalischen Untergründen aufbringen, unterhalten und nach Beendigung der Baumaßnahme rückstandsfrei entfernen.

Herstellung: in Einzellängen, als durchgezogener bzw.
 unterbrochener Schmalstrich (1:1)
Farbe: gelb
Folie: Typ I, dünnschichtig, reflektierend,
 selbstklebend
Strichbreite: 0,12 m.

Kehrgut aufnehmen und fachgerecht Entsorgen.
Entsorgung ist eingerechnet.

Abrechnung:
Abgerechnet wird nach markierter Strichlänge in der Achse.
Bei unterbrochener Markierung werden die Lücken übermessen.
Menge: 100,000 m

**01.02.0090 Breitstrich, gelb reflektierend, herstellen, b = 50 cm**
*** wie Position 01.02.0080
Ausführung in Einzellängen, durchgezogen, als Querstrich für Haltelinien.

Strichbreite: 0,50 m.
Menge: 10,000 m

**01.02.0100 Pfeil Grundform, Gelb, herstellen**
*** wie Position 01.02.0080
als Pfeilzeichen gemäß RMS herstellen.

Grundform:  Geradeaus, Links oder Rechts.
Länge: 3,00 m.
Menge: 6,000 St

**01.02.0110 Pfeil Mischform, Gelb, herstellen**
*** wie Position 01.02.0080
als Pfeilzeichen gemäß RMS herstellen.

Mischform:  Geradeaus u. Rechts,
 Geradeaus u. Links
 Links u. Rechts

Länge: 3,00 m
Menge: 6,000 St

**01.02.0120 Verkehrssicherung RSA B I/17, Vollsperrung, herstellen**
*** Bezugsbeschreibung
Auf der Grundlage des Regelplans B I/17 der RSA, unter Beachtung der ZTV-SA in der aktuellen Fassung, Einrichtungen zur Verkehrssicherung und Verkehrsregelung gemäß Vorgaben der verkehrsrechtlichen Anordnung durch die anordnende Behörde, nach StVO bei Bauarbeiten auf einbahnigen Straßen unter Aufrechterhaltung des Verkehrs aufbauen, ständig unterhalten und betreiben, umsetzen, abbauen und abfahren.

Die Pauschale gilt für die gesamte Bauzeit und umfasst alle hierfür erforderlichen Lieferungen, das mehrmalige, sich aus dem gewählten Bauablauf ergebende Umsetzen, sowie den abschließenden Abbau und abfahren der Verkehrssicherung.

40 v.H. der Pauschale werden nach betriebsfertigem Aufbau, der Rest nach Abbau der Verkehrssicherungseinrichtungen berechnet.

Einzurechnen sind sämtliche Längs- und Querabsperrungen, doppelseitige Leitbaken und Warnleuchten sowie StVO-Beschilderung.
Menge: 2,000 St

**01.02.0130 Verkehrssicherung nach RSA B I/17 vorhalten**
*** wie Position 01.02.0120
Vorhaltung der Verkehrssicherung während der gesamten Bauzeit.
Menge: 50,000 Wo

**01.02.0140 Verkehrsumleitungstafeln bis 2 m² Größe liefern, aufstellen und abbauen**
*** Bezugsbeschreibung
Verkehrsumleitungstafeln gemäß VZ 458 bzw. 500er oder ähnlich sowie StVO-Verkehrszeichen, einschl.Tragkonstruktion und Befestigungsmitteln nach StVO und RSA, mit Beschriftung in Signalfolie Typ 2, auf Grundlage der verkehrsrechtlichen Anordnung als zusätzliche Leistung liefern, aufstellen und unterhalten.
Nach Beendigung der Arbeiten wieder abbauen, einschließlich der erforderlichen Materialien, Längs- und Quertransporte sowie Lade- und Nebenarbeiten.

Umleitungstafeln bis 2 m² Größe.
Menge: 11,000 St

**01.02.0150 Verkehrsumleitungstafeln über 2 m² Größe liefern, aufstellen und abbauen**
*** wie Position 01.02.0140
Umleitungstafeln über 2 m² Größe.
Menge: 4,000 St

#### Bereich 01.03 Kontrollprüfungen, Deklarationsanalytik

**01.03.0010 Lastplattendruckversuch durchführen**
Lastplattendruckversuche (30 cm Druckplatte) nach DIN 18134 zur Bestimmung des EV1 und EV2 Wertes durch ein unabhängiges Baugrundlabor im Auftrag des AN auf Anweisung des AG durchführen und bewerten lassen.

Hierzu hat der AN u.a. die für die Durchführung dieses Versuches benötigten Geräte sowie ein Belastungsfahrzeug (z.B. ausreichend beladener LKW - Achslast 7,5 t) als Gegengewicht für den Plattendruckversuch an den vom AG bezeichneten Prüfstellen zu stellen.

Ebenfalls sind vom AN alle Vorbereitungsarbeiten zu leisten, auch evtl. erforderliche Ausschachtungen.

Abgerechnet wird nach Vorlage der Laborberichte. Lastplattendruckversuche, die nicht die erforderlichen Werte erreichen, werden nicht vergütet, ausgenommen Lastplattendruckversuche auf dem fertigen Erdplanum.
Eine Anerkennung und Vergütung von Wiederholungsprüfungen nach vom AN durchgeführten Verbesserungsmaßnahmen erfolgt erst bei Nachweis des Erreichens der erforderlichen Werte.

Diese Position erfolgt nur auf Anweisung des AG.

Lieferung der Laborberichte:

analog: 3-Fach,
 Papierformate gemäß DIN-Norm 476
 bzw. EN ISO 216.
digital: 2-Fach
 in den Formaten PDF/A-1b (Level B),
 und nativ
 auf Datenträger (USB-C)
Menge: 6,000 St

*Hinweis: Hinweis Analysezeiten*
Für die nachfolgend aufgeführten chemischen Analysen von Bodenaushub und Asphalt ist eine Dauer von bis zur 28 Tagen bis zur Vorlage der Ergebnisse im Bauablauf und bei der Disposition zu berücksichtigen.
Abbruch- und Aushubmaterialien sind entsprechend bis zum Abstransport innerhalb der Baustelle in geeigneten Behältern bzw. Containern zwischenzulagern.

Beistellung und Vorhaltung etwaiger Behälter bzw. Container ist einzurechnen.

**01.03.0020 Chemische Untersuchungen, Feststoff-/Bodenproben, BM-F0* / BG-F0* bis BM-F3 / BG-F3**
*** Bezugsbeschreibung
Probennahme sowie Chemische Untersuchungen und Analysen in erforderlicher Anzahl gemäß EBV Anl. 1 Tab. 3, Spalte 7 - 10 für die geforderten Parameter durchführen, bewerten und in einem Bericht dokumentieren.

Feststoff-/Bodenproben: BM-F0* / BG-F0* bis BM-F3 / BG-F3

Lieferung der Dokumentation:

analog: 3-Fach,
 Papierformate gemäß DIN-Norm 476
 bzw. EN ISO 216.
digital: 2-Fach
 in den Formaten PDF/A-1b (Level B),
 *.DWG, *.DXF, *.PLT und nativ
 auf Datenträger (USB-C)
Menge: 3,000 St

**01.03.0030 Chemische Untersuchungen, Feststoff-/Bodenproben, BM-0*/ BG-0* im Feststoff und Eluat**
*** wie Position 01.03.0020
Analyse der Probe gem. EBV Anlage 1, Tab. 3, Spalte 6.

Boden / Baggergut: BM-0* / BG-0*, Feststoff und Eluat
Menge: 3,000 St

**01.03.0040 Chemische Untersuchungen, Asphalt**
*** wie Position 01.03.0020
Untersuchung der gebundenen Baustoffe (Asphalt) nach den
RuVA-Stb 01.

Chemische Untersuchung (Kontrollprüfung) der
Asphaltbefestigung hinsichtlich der Verwertungs- bzw.
Entsorgungsmöglichkeiten nach der RuVA-Stb 01 durch ein
unabhängiges Baugrundlabor im Auftrag des AN auf Anweisung
des AG durchführen lassen, Leistung einschl. Probenahme vor
Ort und Bewertung.

Bestimmung des Phenolindex und Polyzyklischer aromatischer
Kohlenwasserstoffe, PAK nach EPA
Menge: 4,000 St

**01.03.0050 Chemische Untersuchungen, Setzpacklage/ verfestigte Schlacke**
*** wie Position 01.03.0020
Baustoffuntersuchung nach ErsatzbaustoffV

Chemische Untersuchung (Kontrollprüfung) vorhandener Setzpacklage/ verfestigte Schlacke hinsichtlich der Verwertungs- bzw. Entsorgungsmöglichkeiten nach der Ersatzbaustoffverordnung (ErsatzbaustoffV) durch ein unabhängiges Baugrundlabor im Auftrag des AN auf Anweisung des AG durchführen lassen, Leistung einschl. Probenahme vor Ort und Bewertung.

Prüfung nach EBV / MantelV 2023
ErsatzbaustoffV, BBodSchV, GewAbfV, DeponieV

Erstellung chem. Analysen gem . Ersatzbaustoffverordnung
(EBV) im Feststoff + Eluat

Ersatzbaustoffverordnung, Anlage 1, Tabelle 1 (RC-1 bis RC-3)
Menge: 2,000 St

**01.03.0060 Chemische Untersuchungen, ungebundene Tragschicht**
*** wie Position 01.03.0020
Baustoffuntersuchung nach ErsatzbaustoffV

Chemische Untersuchung (Kontrollprüfung) vorhandener
Tragschichten hinsichtlich der Verwertungs- bzw.
Entsorgungsmöglichkeiten nach der Ersatzbaustoffverordnung
(ErsatzbaustoffV) durch ein unabhängiges Baugrundlabor im
Auftrag des AN auf Anweisung des AG durchführen lassen,
Leistung einschl. Probenahme vor Ort und Bewertung.

Prüfung nach EBV / MantelV 2023
ErsatzbaustoffV, BBodSchV, GewAbfV, DeponieV

Erstellung chem. Analysen gem . Ersatzbaustoffverordnung
(EBV) im Feststoff + Eluat

Ersatzbaustoffverordnung, Anlage 1, Tabelle 1 (RC-1 bis RC-3)
Menge: 3,000 St

**01.03.0070 Chemische Untersuchungen, Feststoff-/Bodenproben, DepV DK 0 bis DK III**
*** wie Position 01.03.0020
Probennahme sowie Chemische Untersuchungen und Analysen der Proben im Parameterumfang gem. DepV

Feststoff-/Bodenproben: Dep DK 0 bis DK III
Menge: 3,000 St

#### Bereich 01.04 Stundenlohn- und Verrechnungssätze

*Hinweis: Hinweis*
Stundenlohnarbeiten durch Arbeitskräfte und Baugeräte sind nur nach besonderer Anordnung des AG auszuführen.
Die anzugebenden Einheitspreise sind gleichbleibend, unabhängig von der Menge der auszuführenden Leistungen.

Die Ausführung in Teilmengen ist einzurechnen.

Der Verrechnungssatz für die jeweilige Arbeitskraft umfasst sämtliche Aufwendungen, insbesondere den tatsächlichen Lohn einschließlich vermögenswirksamer Leistungen mit den Zuschlägen für Gemeinkosten (Sozialkassenbeiträge, Winterbauumlage und dgl.), sowie Lohn- bzw.

Gehaltsnebenkosten und Zuschläge für Überstunden. Zuschläge für Nacht-, Sonntags- und Feiertagsarbeit werden, sofern der Bieter nicht in einer von ihm zu erstellenden, dem Angebot beigefügten, gesonderten Erklärung andere Zuschläge anbietet, wie folgt vergütet:

Nachtarbeit:  20 %
Sonntagsarbeit:  60 %
Feiertagsarbeit:  100 %

(gilt nur für die nachfolgenden Positionen für Personalkosten):

Für Stundenlohnarbeiten durch Arbeitskräfte erfolgt die
Vergütung entsprechend der Qualifikation der
Arbeitskraft, die für die Durchführung der zu
leistenden Tätigkeit erforderlich ist.

Der Verrechnungssatz für das jeweilige Gerät umfasst
sämtliche Aufwendungen für den Einsatz, insbesondere
Gerätevorhalte- und Betriebsstoffkosten, sämtliche
Zuschläge sowie die Kosten für das Bedienungspersonal.
Vergütet werden die tatsächlichen Arbeitsstunden des
Geräts. Stillstandszeiten und Zuschläge für Nacht-,
Sonntags- und Feiertagsarbeit werden nicht gesondert
vergütet.

**01.04.0010 Verrechnungssatz für Bauvorarbeiter**
*** Bezugsbeschreibung
Verrechnungssatz für Arbeitskraft.

Regiearbeiten durch Arbeitskräfte auf Anordnung des AG ausführen.

Bauvorarbeiter (Berufsgruppe II).
Menge: 1,000 h

**01.04.0020 Verrechnungssatz für Baufacharbeiter**
*** wie Position 01.04.0010
Baufacharbeiter (Berufsgruppe IV).
Menge: 1,000 h

**01.04.0030 Verrechnungssatz für Bauwerker**
*** wie Position 01.04.0010
Bau- oder Gleiswerker (Berufsgruppe VII).
Menge: 1,000 h

**01.04.0040 Sicherungsposten (SiPo)**
Stundenlohn für einen Sicherungsposten (Sipo).
Der Sicherungsposten muss einen gültigen DB-SiPo-Ausweis besitzen.
Der Einsatz wird von der Sicherungsaufsicht entsprechend den genehmigten Sicherungsmaßnahmen für Arbeiten im Gefahrenbereich von Gleisen festgelegt.
Die Leistungen der Sicherungsaufsicht sind eingerechnet und werden nicht gesondert vergütet.
Menge: 1,000 h

**01.04.0050 Lohnzulage Samstagsarbeit**
Menge: 1,000 h

**01.04.0060 Lohnzulage Sonntagsarbeit**
Menge: 1,000 h

**01.04.0070 Verrechnungssatz für Bagger**
*** Bezugsbeschreibung
Regiearbeiten durch Baugeräte auf Anordnung des AG ausführen.

Der Verrechnungssatz für das jeweilige Gerät umfaßt sämtliche Aufwendungen für den Einsatz, insbesondere Gerätevorhalte- und Betriebsstoffkosten sowie sämtliche Zuschläge einschließlich der Kosten für das Bedienungspersonal.

Der Verrechnungssatz gilt für das zum Zeitpunkt des Abrufes einsatzbereit auf der Baustelle befindliche Baugerät.

Vergütet werden die tatsächlich geleisteten Arbeitsstunden.

Bagger über 0,4 bis 1,0 m³.
Menge: 1,000 h

**01.04.0080 Verrechnungssatz für Frontlader**
*** wie Position 01.04.0070
Frontlader bis 75 KW.
Menge: 1,000 h

**01.04.0090 Verrechnungssatz für LKW-Kipper**
*** wie Position 01.04.0070
LKW-Kipper mit Allradantrieb,ca. 12,0 to Nutzlast.
Menge: 1,000 h

**01.04.0100 Verrechnungssatz für Kompressor**
*** wie Position 01.04.0070
Kompressor über 5 bis 10 m³/min,
einschl. Bohr- oder Abbauhammer.
Menge: 1,000 h

**01.04.0110 Verrechnungssatz für Rüttelplatte**
*** wie Position 01.04.0070
Rüttelplatte

Gewicht:  ca. 580 kg
Rüttelkraft:  ca.  70 kN
Menge: 1,000 h

**01.04.0120 Verrechnungssatz für Tandemwalze**
*** wie Position 01.04.0070
Tandemwalze
Gewicht: ca. 6.800 kg
Menge: 1,000 h

**01.04.0130 Verrechnungssatz für Saugbagger**
*** wie Position 01.04.0070
Saugbagger.
Menge: 1,000 h

**01.04.0140 Kleintransporter**
*** wie Position 01.04.0070
Gestellung und Betrieb eines Kleintransporters (VW-Bus o.ä.), ca. 1,5 t Nutzlast inklusive Bedienung.
Menge: 1,000 h

**01.04.0150 Pumpe, 4 kW, installieren und betreiben**
*** wie Position 01.04.0070
Pumpe, 4 kW, einschließlich Anschlussleitung zur Vorflut installieren und betreiben einschließlich aller Nebenarbeiten und Bedienung.
Menge: 1,000 h

**01.04.0160 Genehmigung Sonntagsarbeit**
Menge: 1,000 Psch

**01.04.0170 Einsatz einer Asphalt-Mischanlage am Samstag**
*** Bezugsbeschreibung
Regiearbeiten auf Anordnung des AG ausführen.

Der Verrechnungssatz umfaßt sämtliche Aufwendungen für den Einsatz, der Asphalt-Mischanlage einschließlich sämtlicher Zuschläge und Kosten für das Bedienungspersonal.

Einsatz der Mischanlage am Samstag
Menge: 1,000 d

**01.04.0180 Einsatz einer Asphalt-Mischanlage am Sonntag**
*** wie Position 01.04.0170
Einsatz einer Asphalt-Mischanlage am Sonntag.
Menge: 1,000 d

**01.04.0190 Einsatz einer Beton-Mischanlage am Samstag**
*** wie Position 01.04.0170
Menge: 1,000 d

**01.04.0200 Einsatz einer Beton-Mischanlage am Sonntag**
*** wie Position 01.04.0170
Menge: 1,000 d

### Titel 02 Brückenbau

#### Bereich 02.01 Allgemeine Technische Bearbeitung

*Hinweis: Hinweis auf Ziff. 01.01. Ausführungsplanung*
Es wird darauf hingewiesen, dasss alle Arbeiten gem. Hinweis unter Ziff. 01.01 nach vom AN eigenverantwortlich zu erstellender Ausführungsplanung / Ausführungsunterlagen auszuführen sind.

**02.01.0010 Beweissicherung durchführen - vor Beginn der Baumaßnahme**
*** Bezugsbeschreibung
Beweissicherung vor Beginn der Baumaßnahme durchführen (Bestandsaufnahme).

Für umliegende und vom Bauvorhaben betroffene Gebäude, bauliche Anlagen (z.B. Straßen), Flächen (z.B. Grünflächen), Leitungen Dritter, Vermessungseinrichtungen etc., sowie betroffene Kleinobjekte wie z.B. Zäune, Gehölze, Pfeiler, Tore, Betonsockel, Schächte, Schaltschänke usw. im Einflussbereich der Baumaßnahme ist vor Beginn der Arbeiten ein Beweissicherungsverfahren (Bestandsaufnahme) durch einen vom AN beauftragten, unabhängigen Bausachverständigen durchzuführen.
Der Zustand der aufgenommenen Gebäude und Anlagen im Bauumfeld ist festzustellen und vorhandene Schäden sind sowohl fotografisch (Farbe) und textlich zu dokumentieren und zu bewerten.

Die Dokumentation der fertig gestellten Beweissicherung ist der Bauüberwachung des AGs spätestens 3 Wochen nach der Begehung und vor Beginn der Baustelleneinrichtung
zu liefern.
Der AN muss so frühzeitig mit der Beweissicherung beginnen, dass keine Verzögerungen im folgenden Bauablauf auftreten.

Das Resultat des Beweissicherungsverfahrens (Bestandsaufnahme) wird in einer Niederschrift dokumentiert. Diesees ist von AG und AN anzuerkennen.
Schriftfeld der Dokumente nach Angabe des AG.

Der vom AN vorgesehene Bausachverständige ist dem AG vorab zur Zustimmung zu benennen.

Versicherungstechnische Anforderungen und Bestimmungen sind für die Beweissicherung im Hinblick auf die Bestandsaufnahme und Bewertung sowie fotografische und textliche Dokumentation zu berücksichtigen.

Die Fotos sind zu nummerieren und zu beschriften.

Übergabe der Beweissicherung vor Beginn der Baumaßnahme  und Beginn der Baustelleneinrichtung an den AG jeweils:

analog: 3-Fach,
 Papierformate gemäß DIN-Norm 476
 bzw. EN ISO 216.
digital: 2-Fach
 in den Formaten PDF/A-1b (Level B),
 *.DWG, *.DXF, *.PLT und nativ
 auf Datenträger (USB-C)

Fotografien als Anlagen zur Beweissicherung integriert in die Berichte.

Größe je Foto:  max. 1,3 MB
Pixel: mind. 1600x1200 ;
Dateiformat:  jpeg / jpg oder tiff
Menge: 1,000 Psch

**02.01.0020 Beweissicherung durchführen, - nach Beendigung der Baumaßnahme**
*** wie Position 02.01.0010
Beweissicherung nach Beendigung der Baumaßnahme  (Schlussaufnahme) und vor VOB-Abnahme durchführen.

Das Beweissicherungsverfahren nach Abschluss der Baumaßnahme ist analog zu dem vor Beginn der Arbeiten durchzuführen und durch ggf. neu entstandene Schäden zu ergänzen, einschließlich Bewertung und Angaben zu möglichen Schadensursachen.

Übergabe der Beweissicherung vor VOB-Abnahme an den AG.
Menge: 1,000 Psch

**02.01.0030 Urgelände aufmessen**
*** Bezugsbeschreibung
Urgelände als Grundlage für die Abrechnung aufmessen, einschl. aller hierfür erforderlicher Vermessungsleistungen und sonstiger Arbeiten.

Schriftfeld der Dokumente nach Angabe des AG.

Lieferung der Grundlagenvermessung:

analog: 3-Fach,
 Papierformate gemäß DIN-Norm 476
 bzw. EN ISO 216.
digital: 2-Fach
 in den Formaten PDF/A-1b (Level B),
 *.DWG, *.DXF, *.PLT und nativ
 auf Datenträger (USB-C)
Menge: 1,000 Psch

**02.01.0040 Schlussaufnahme / Abschlussvermessung Brücken- und Straßenbaumaßnahme**
*** wie Position 02.01.0030
Schlussaufnahme als Grundlage für die Abrechnung und zur Erstellung des Bestandsplans durchführen, einschl. aller hierfür erforderlicher Vermessungsleistungen und sonstiger Arbeiten.

Bestandsplan erstellen.

Bestandspläne der ausgeführten Brücken- und Straßenbaumaßnahme liefern; im dxf - Format bzw. dwg - Format im ETRS89/UTM.

Die Bestandspläne sind als Vorabzug spätestens 1 Woche vor Abnahme vorzulegen.

Bestandspläne sind durch ein Vermessungsbüro anfertigen zu lassen und spätestens eine Woche vor der Abnahme vorzulegen.

Gefordert werden:

Der Bestandsplan hat die gesamte Brücken- und Verkehrsfläche sowie einen 5 - 10 m breiten Streifen der beiderseits angrenzenden Fläche einschließlich Flächen unterhalb des Brückenbauwerks darzustellen. Etwaige Zufahrten und Zugänge (falls vorhanden) sind ebenfalls darzustellen.
Des Weiteren ist die Art der Oberflächenbefestigung (Materialart, Fahrbahn, Gehwege mit Bordsteinkanten und Überfahrten, Parkstreifen, Flussbahn mit Rinneneinläufen, Straßenleuchten, Fahrbahnmarkierungen, Verkehrseinrichtungen, Kappen, Fahrbahnübergänge, Flügelwände, Widerlager, Geländer, Schienenoberknaten und Gleisbett usw.), Verkehrsschilder, Schieberkappen, Schächte, Straßenabläufe Hydranten, Treppen, Winkelsteine, Bäume usw. einzutragen bzw. zu vermessen.

Die Ausbauhöhen (Höhenkoten der Oberfläche als Text) sind profilweise im Intervall von 5-10 m analog zu den Querprofilen der Planung einzutragen, um so einen Soll/ IST-Vergleich durchführen zu können.

Die zusammenhängengenden Linien in der DXF-/ DWG-Datei sind als 3D-Polylinien (inkl. Z-Koordinate) zu erstellen.

Über die Vermessungspunkte ist zustätzlich eine ASCII-Datei mit X/Y/Z-Koordinate und Punktnummer als Datei zu übergeben.

Lageplan M = 1:250
Lageplan 2-fach im Original als Farb-Plot und DWG/DXF-Datei
Menge: 1,000 Psch

**02.01.0050 Technische Bearbeitung durchführen Objektplanung Brückenüberbau**
*** Bezugsbeschreibung
Objektplanung für den Brückenüberbau auf Grundlage der vom AG beigestellten Entwurfsplanung für die Neubau und die Abbrucharbeiten durchführen.
Hierzu zählen auch alle gemäß den Vorbemerkungen vom AN herzustellenden Versorgungsleitungspläne mit Angaben über den Bestand, geplante Umlegungen und Endzustände nach Abschluss der Maßnahme.

Sämtliche erforderliche Änderungen und Ergänzungen zu den vom AG beigestellten Entwurfsunterlagen und Berechnungen, die im Zuge der gemäß Bautechnik des AN durchgeführten Planungen sind eingerechnet. Dieses gilt auch für sich aus den vom AN gemäß eigenverantwortlich aufgenommenen örtlichen Gegebenheiten ergebende Abweichungen.

Anfertigen aller erforderlicher Ausführungs- und Detailpläne nach Bautechnik des AN.

Einreichung beim vom AG benannten Prüfingenieur, Verhandlung mit dem Prüfingenieur und Einarbeitung der Prüfergebnisse.
Kosten für mehrfache Prüfdurchläufe trägt der AN und werden dem AN vom Prüfingenieur in Rechnung gestellt.

Vervollständigen und Berichtigen der Berechnungen und Pläne.

Planungsgrundlage sind die Eurocodes sowie die RAB-ING.

Die Technische Bearbeitung ist aufzustellen nach ZTV-ING
Teil 1, Abschnitt 2.

Schriftfeld nach Angabe des AG in Format DIN A 4.

Lieferung der geprüften Unterlagen:

analog: 5-Fach,
 Papierformate gemäß DIN-Norm 476
 bzw. EN ISO 216.
digital: 2-Fach
 in den Formaten PDF/A-1b (Level B),
 *.DWG, *.DXF, *.PLT und nativ
 auf Datenträger (USB-C)
Menge: 1,000 Psch

**02.01.0060 Technische Bearbeitung durchführen Tragwerksplanung Brückenüberbau**
*** wie Position 02.01.0050
Tragwerksplanung für den Brückenüberbau, einschließlich Brückenlager und -übergänge im Zuge der Leistungen für die Neubau und Abbrucharbeiten durchführen.

Anfertigen aller erforderlichen Ausführungspläne, Werkstattzeichnungen mit allen notwendigen Einzelheiten (Konstruktion, Verbindungen, Schal- u. Bewehrungspläne für Fundamente u. Widerlager usw.).

Statische Berechnung einschließlich der erdstatischen Nachweise durchführen.
Menge: 1,000 Psch

**02.01.0070 Technische Bearbeitung durchführen Sicherheits-, Arbeits- u. Traggerüst**
*** wie Position 02.01.0050
Objekt- und Tragwerksplanung für alle Schutz-, Sicherheits-, Arbeits- u. Traggerüste im Zuge der Leistungen für die Neubau- und Abbrucharbeiten durchführen.

Anfertigen aller erforderlichen Ausführungspläne, Werkstattzeichnungen mit allen notwendigen Einzelheiten (Konstruktion, Verbindungen, Schal- u. Bewehrungspläne für Fundamente u. Widerlager usw.).

Statische Berechnung einschließlich der erdstatischen Nachweise durchführen und zusammen mit den erstellten Planunterlagen vom Prüfingenieur prüfen lassen.
Menge: 1,000 Psch

**02.01.0080 Technische Bearbeitung durchführen Provisorien und Baubehelfe**
*** wie Position 02.01.0050
Objekt- und Tragwerksplanung für alle erdbautechnischen und konstruktiven Provisorien und Baubehelfe im Zuge der Leistungen für den Abbruch des vorhandenen Überbaus, den Abbrucharbeiten an den bestehenden Widerlagern und Flügelwänden sowie den Neubau des Brückenüberbaus und der Ertüchtigungsmaßnahmen an den bestehenden Widerlagern und Flügelwänden durchführen.
Aufstellen der prüffähigen statischen Berechnungen für Bau-, De-/Montage- und Endzustände.
Anfertigen aller erforderlichen Ausführungspläne, Werkstattzeichnungen mit allen notwendigen Einzelheiten (Konstruktion, Verbindungen usw.), Bauablauf-, De-/Montagepläne.

Statische Berechnung für z.B.:

- Baugruben- und Grabenverbau sowie Hilfsfundamente -widerlager oder -gründungen
- Einrichtungen und Vorkehrungen für das De-/Montieren,
  insbesondere Hub und Verschubeinrichtungen einschl. ihrer Gründungen, Traversen, Anschlagpunkten, sonstigen Befestigungen, Angabe von Hub- und Transportgewichten, Abmessungen der Abbruchteile usw.
- Einschieben bzw. Einheben von Bauteilen.
- Erdstatische Nachweise für z.B. Aufstandsflächen für Kräne, Baubehelfe und Provisorien, Verschubbahnen usw.
Menge: 1,000 Psch

**02.01.0090 Technische Bearbeitung durchführen Abbruchplanung**
*** wie Position 02.01.0050
Objekt- und Tragwerksplanung für den Rückbau des abgängigen Überbaus, den Teilabbruch an den Widerlagern und den Abbruch der Mittelstütze durchführen.
Aufstellen der prüffähigen statischen Berechnungen für die Bau-, De-/Montagezustände des abzubrechenden Bauwerks. (Technische Bearbeitung für Schutz-, Sicherheits-, Arbeits- und Traggerüste, Provisorien und Baubehelfe werden gesondert vergütet).

Anfertigen aller erforderlichen Ausführungspläne mit allen notwendigen Einzelheiten, Zeit-, Ablauf- und Abbruchpläne.

Statische Berechnung für die Abbruchzustände mit ggf. erforderlichen erdstatischen Nachweisen Aufstandsflächen für Kräne, Baubehelfe und Provisorien, Verschubbahnen einschließlich ihrer Gründungen, usw..
Menge: 1,000 Psch

**02.01.0100 Technische Bearbeitung durchführen Sonstige Bauteile**
*** wie Position 02.01.0050
Objekt- und Tragwerksplanung für alle sonstigen provisorischen und endgültigen Bauteile durchführen die nicht in gesonderten Positionen erfasst sind oder sich nicht entsprechend zuordnen lassen.
Menge: 1,000 Psch

**02.01.0110 Verzeichnisse und Listen liefern**
Verzeichnisse und Listen aufstellen und liefern.

- Zeichnungsverzeichnis mit Fertigstellungsdatum, Versanddatum, Empfänger, etc.
- Massenauszugs- und Mengenermittlungslisten für alle Bauteile und Einbauteile als Grundlage für die Bauabrechnung
- Stücklisten einschl. Mengen- und Beschichtungs- flächenberechnungen für stählerne Bauteile zeitgleich mit den Ausführungsunterlagen
- Listen und Verzeichnisse für Aufmaß/Abrechnung liefern
- Notwendige Flächen- und Körpereinteilungen mit ihren abrechnungsspezifischen Nummerierungen und Maßketten bei Bedarf in speziellen Abrechnungplänen darstellen

Lieferung der Unterlagen:

analog: 3-Fach,
 Papierformate gemäß DIN-Norm 476
 bzw. EN ISO 216.
digital: 2-Fach
 in den Formaten PDF/A-1b (Level B),
 *.DWG, *.DXF, *.PLT, *.DOCX, *.XLSX
 und nativ, auf Datenträger (USB-C)
Menge: 1,000 Psch

**02.01.0120 Dokumentationsaufnahmen liefern**
Dokumentationsaufnahmen mit integrierter Datumsanzeige sowei GPS-Koordinatenangaben über den wesentlichen Bauablauf digital und mit einem beschreibenden Begleittext in einem Dokument eingebunden, liefern.
Die Fotos sind zu nummerieren der Standort und Blickrichtung im Lageplan darzustellen und zu beschriften.
Übergabe an den AG vor VOB-Abnahme.

Lieferung:

analog: 3-Fach,
 Papierformate gemäß DIN-Norm 476
 bzw. EN ISO 216.
digital: 2-Fach
 in den Formaten PDF/A-1b (Level B),
  *.DOCX, *.XLSX und nativ
 auf Datenträger (USB-C)

Fotografien:

Größe je Foto:  max. 1,3 MB
Pixel: mind. 1600x1200 ;
Dateiformat:  jpeg / jpg oder tiff
Menge: 250,000 St

**02.01.0130 Bauablauf- und Bauzeitenplan liefern**
Aufstellen eines detaillierten Bauablauf- und Bauzeitenplans als bauvertraglicher Basisplan mit allen relevanten Einzelvorgängen, ihren geplanten Anfangszeiten, ihrer geplanten Dauer sowie verknüpften Abhängigkeiten zwischen den Vorgängen.
Der vertragliche Baubeginn, vertragliche Zwischentermine sowie der vertragliche Endtermin sind zu kennzeichnen.

Fortschreibung des Basisplans durch laufende Aktualisierung und Pflege, mit Darstellung des Soll-Ist-Zustandes.

Einarbeitung von Bauablaufstörungen durch Implementierung neuer Vorgänge, z.B. durch zusätzliche oder geänderte Leistungen, entsprechend farblich unterschieden, einschließlich Ihrer Abhängigkeiten zu anderen Vorgängen.

Ausweisung der aus Bauablaufstörungen resultierenden Bauablauf- und Bauzeitauswirkungen.

Fortschreibung und Lieferung des Bauablauf- und Bauzeitenplans, jeweils zu den Baubesprechungen.

Lieferung:

analog: 3-Fach,
 Papierformate gemäß DIN-Norm 476
 bzw. EN ISO 216.
digital: 2-Fach
 in den Formaten PDF/A-1b (Level B),
 *.MPP, *.DOCX, *.XLSX und nativ
 auf Datenträger (USB-C)
Menge: 1,000 Psch

**02.01.0140 Vermessungsleistungen und Bestandsunterlagen**
Alle Vermessungsleistungen, die zur technischen Bearbeitung und Erstellung der Bestandsunterlagen der beschriebenen Leistungen erforderlich sind vorbereiten und durchführen. Eingeschlossen sind alle erforderlichen Vermarkungen, örtliche Aufmaße und Nebenleistungen sowie die Auswertungen der Vermessungsergebnisse.

Bezugssystem:
ETRS 89 (UTM) / DHHN 92

Nach Fertigstellung der Bauarbeiten, auf Grundlage der Bestandsvermessung, Bestandspläne gemäß ZTV- ING Teil 1, Abschnitt 2. Ziff. 4, für das Bauwerk (gemäß Bestand berichtigte Ausführungspläne) einschließlich eines Bestandsübersichtsplans mit Darstellung und soweit möglich einmessen der im Boden verbliebenen Bauteile (zur späteren Auffindbarkeit) liefern.
Unterlagen und Daten sowie das Urheberrecht und Copyright, gehen in Eigentum des AG über.

Zusätzlich gilt für die Herstellung der Bestandsübersichtszeichnung(en) der CAD-Standard für "Erzeugung, Austausch und Archivierung von CAD-Daten im konstruktiven Ingenieurbau" des Landesbetriebes Straßenbau NRW.

Schriftfeld nach Angabe des AG.

1. Lieferung:
2 Wochen vor VOB-Abnahme zur Vorprüfung durch den AG

Lieferung:

analog: 3-Fach,
 Papierformate gemäß DIN-Norm 476
 bzw. EN ISO 216.
digital: 2-Fach
 in den Formaten PDF/A-1b (Level B),
 *.MPP, *.DOCX, *.XLSX und nativ
 auf Datenträger (USB-C)

Prüfungsanmerkungen einarbeiten.
Nach Gleichstellung mit dem Prüfergebnis, Bestandsunterlagen zur Bestätigung der Übereinstimmung mit der Örtlichkeit unterzeichnen.

2. Lieferung im Originalformat:
analog: 3-Fach,
 Papierformate gemäß DIN-Norm 476
 bzw. EN ISO 216.
digital: 2-Fach
 in den Formaten PDF/A-1b (Level B),
 *.MPP, *.DOCX, *.XLSX und nativ
 auf Datenträger (USB-C)

3. Lieferung als fotografische Verkleinerung (kopierfähig):

- Die Verkleinerung soll DIN A-Höhe betragen und die Länge von 1150 mm nicht überschreiten.
- Der angegebene Maßstab muss sich auf die verkleinerte Unterlage beziehen.
- Schriftgröße der Verkleinerung 2 bis 5mm.

analog: 3-Fach,
 Papierformate gemäß DIN-Norm 476
 bzw. EN ISO 216.
digital: 2-Fach
 in den Formaten PDF/A-1b (Level B),
 *.MPP, *.DOCX, *.XLSX und nativ
 auf Datenträger (USB-C)

Hinweis:
Die Vorlage der Bestandszeichnungen ist Voraussetzung der VOB-Abnahme.
Die VOB-Abnahme erfolgt förmlich erst mit Übergabe des vollständig hergestellten Bauwerks einschließlich aller Lieferungen und Leistungen an den AG.
Menge: 1,000 Psch

**02.01.0150 Brückenbuch liefern**
Bauwerksbuch nach DIN 1076 einschließlich der erforderlichen Erhebungen, Zusammenstellungen und Anlagen für das Bauwerk erstellen.

Die Bauwerksdaten für das elektronische Bauwerksbuch (SIB - Bauwerke) sind mit einem Erfassungsprogramm (SIB-Bauwerke Version 1.9x) auf der Datenbasis der ASB-ING zu erfassen.
Digitale Bilder (.jpg), Pläne (.tif) und Dokumente (.pdf) sind einzubinden.
Übergabe der Daten an den AG in dem Übergabeformat der ASB - ING (CAB - Datei).

Die Übergabe des Bauwerksbuches an den AG hat spätestens mit dem Antrag auf VOB-Abnahme der Leistung zu erfolgen.

Lieferung:

analog: 3-Fach,
 Papierformate gemäß DIN-Norm 476
 bzw. EN ISO 216.
digital: 2-Fach
 in den Formaten PDF/A-1b (Level B),
 *.CAB, *.MPP, *.DOCX, *.XLSX und nativ
 auf Datenträger (USB-C)
Menge: 1,000 Psch

**02.01.0160 Vermessungsunterlagen herstellen**
Sämtliche für die Erstellung der Technischen Bearbeitung seitens des AN sowie für die Herstellung der Bauwerke und notwendigen vermessungstechnischen Leistungen gemäß ZTV ING Teil 1, Abschnitt 2, Ziff. 3, einschließlich Setzungs- und Verformungsmessungen sowie der Baubeschreibung durchführen und dokumentieren.
Baubehelfe sind in die Messungen einzubeziehen.
Schriftfeld der Dokumente nach Angabe des AG.

Folgende Vermessungsunterlagen herstellen und liefern:

- Messprogramm (gem ZTV-VERM) aufstellen, zur Genehmigung dem AG vorlegen und fortschreiben
- Vermessungsunterlagen gemäß Messprogramm (u.a. Absteckunterlagen) liefern

Lieferung:

analog: 3-Fach,
 Papierformate gemäß DIN-Norm 476
 bzw. EN ISO 216.
digital: 2-Fach
 in den Formaten PDF/A-1b (Level B),
 *.CAB, *.MPP, *.DOCX, *.XLSX und nativ
 auf Datenträger (USB-C)
Menge: 1,000 Psch

**02.01.0170 Koordinator nach ZTV-ING**
*** Pauschalposition
ZTV-ING Koordinator zur Koordination der Baumaßnahme für die Dauer der Vertragszeit stellen.

Vom Koordinator sind alle gemüß ZTV-ING geforderten Koordinations- und Qualitätssichrungsleistungen zu erbringen,
insbesondere:

- Koordination der statischen und konstruktiven Bearbeitung mit Sicherstellung der Abstimmung der Ausführungsunterlagen zwischen verschiedenen Aufstellern für Bauteile, Bauabschnitte und das gesamte Bauwerk.
- Erstellung und Zusammenstellung vollständiger und prüffähiger Ausführungsunterlagen, die ein technisch und rechnerisch geschlossenes Ganzes bilden.
- Termingerechte Übergabe gemäß der vereinbarten Anzahl
- Erstellung geordneter Verzeichnisse aller eingereichten Unterlagen und regelmäßige Fortschreibung.
- Sicherstellung des Zusammenwirkens zwischen Planern, Baustelle und Nachunternehmern
- Anpassung der Ausführungsunterlagen an Änderungen nach Genehmigung durch den Auftraggeber
- Rechtsverbindliche Unterzeichnung aller Änderungen in den Ausführungsunterlagen durch Auftragnehmer, Aufsteller und Koordinator.

Anforderungen an den Koordinator:

Abgeschlossenes Studium im Bauingenieurwesen, mit nachweisbarer Erfahrung im Brücken- und Ingenieurbau sowie in vergleichbaren Projekten innerhalb der letzten drei Jahre.

Die Verfügbarkeit eines ständigen Vertreters für den Koordinator mit gleicher Qualifikation ist eingerechnet und wird nicht gesondert vergütet.

Besondere Hinweise:

Der Koordinator sowie sein ständiger Vertreter sind dem AG spätestens 10 Tage nach Auftragserteilung namentlich mit Nachweis der Qualifikationen schriftlich zu benennen.
Ein vom AN veranlasster Wechsel des Koordinators im Zuge der Vertragslaufzeit bedarf der Zustimmung des Auftraggebers.
Menge: 1,000 psch

#### Bereich 02.02 Probenahme u. Gefäße

**02.02.0010 Probegefäß liefern 10-l-Blecheimer**
*** Bezugsbeschreibung
Probegefäß zur Aufnahme von Baustoffproben, für Kontrollprüfungen und für Rückstellproben des AG liefern.

Probegefäß: sauberer 10-l-Blecheimer mit dicht
 schließendem Deckel.

Mithilfe und Beistellung erforderlicher Gerätschaften zur Probennahme im Baubereich nach Angaben des AG ist eingerechnet
Menge: 6,000 St

**02.02.0020 Probegefäß liefern 5-l-Blecheimer**
*** wie Position 02.02.0010
Probegefäß: sauberer 5-l-Blecheimer mit dicht
 schließendem Deckel.
Menge: 6,000 St

**02.02.0030 Probegefäß liefern unlack. Blechdosen**
*** wie Position 02.02.0010
Probegefäß: saubere, unlackierte 1-l-Blechdose
 mit dicht schließendem Eindruckdeckel.
Menge: 6,000 St

**02.02.0040 Probegefäß liefern Behälter aus Kunststoff**
*** wie Position 02.02.0010
Probegefäß: Kunststoffbehälter mit dicht
 schließendem Deckel für flüssige und
 lösungsmittelhaltige Baustoffe.
Menge: 6,000 St

**02.02.0050 Probekörper herstellen 15 x 15 x 15 cm 3 Tage lagern Klima feucht**
*** Bezugsbeschreibung
Probekörper für Kontrollprüfungen aus Beton, Einpressmörtel oder hydraulisch gebundenem Tragschichtmaterial herstellen und nach Lagerung im Baubereich dem AG übergeben.

Abmessung: 15 cm x 15 cm x 15 cm.
Lagerungsdauer: 3 Tage
Lagerort: auf der Baustelle
Lagerung: in Klimakiste, feucht.
Menge: 6,000 St

**02.02.0060 Probekörper herstellen 15 x 15 x 15 cm 7 Tage lagern Klima feucht**
*** wie Position 02.02.0050
Lagerungsdauer: 7 Tage.
Menge: 6,000 St

**02.02.0070 Probekörper herstellen 15 x 15 x 15 cm 21 Tage lagern Klima feucht**
*** wie Position 02.02.0050
Lagerungsdauer: 21 Tage.
Menge: 6,000 St

**02.02.0080 Bohrkern entnehmen**
Bohrkern für Kontrollprüfungen nach Angabe des AG entnehmen und im Baubereich dem AG übergeben.
Bohrloch fachgerecht verfüllen.

Ø-Bohrkern: 10 cm.
Bohrtiefe: über 15 bis 20 cm.
Material: Vergussmörtel mit Übereinstimmungszertifikat gemäß DAfStb-Richtlinie (VeBMR)
 "Herstellung und Verwendung von
 zementgebundenem Vergussbeton und
 Vergussmörtel"

Einstufung gemäß DAfStb VeBMR Richtlinie:

Ausfließmaßklasse: a3
Schwindklasse: SKVB I
Frühfestigkeitsklasse: A
Druckfestigkeitsklasse: C 60/75

Körnung: 0-5 mm
Untergusshöhe: 20 - 120 mm
Quellmaß: ≥ 0,1 Vol.-%
Druckfestigkeit 28d
(15x15x15 cm): ≥ 75 N/mm²
Expositionsklassen: XA 2, XC 4, XD 3, XF 4, XS 3, XM 2

Zemente:  gemäß DIN EN 197-1
Gesteinskörnungen:  gemäß DIN EN 12620
Zusatzstoffe:  gemäß DIN EN 450, abZ,
 DIN EN 13263
 (Flugasche, Mikrosilika, etc.)
Zusatzmittel:  gemäß DIN EN 934-4
Menge: 3,000 St

#### Bereich 02.03 Sicherungseinrichtungen / Gerüste

*Hinweis: Hinweis auf Ziff. 01.01. Ausführungsplanung*
Es wird darauf hingewiesen, dasss alle Arbeiten gem. Hinweis unter Ziff. 01.01 nach vom AN eigenverantwortlich zu erstellender Ausführungsplanung / Ausführungsunterlagen auszuführen sind.

**02.03.0010 Bautreppenanlage auf- u. abbauen Baugruben für Widerlager- u. Flügelwände**
*** Bezugsbeschreibung
Bautreppenanlage einschließlich ggf. erforderlicher Podeste nach Bautechnik des AN und vom AN hierfür zu erstellenden Ausführungsunterlagen herstellen, ggf. dem Bauablauf entsprechend anpassen, ggf. mehrfach umbauen und nach Ablauf der Einsatzdauer abbauen und entfernen.

Die Bautreppenanlage muß den Anforderungen gemäß Unfallverhütungsvorschriften (UVV), Berufsgenossenschaft der Bauwirtschaft (BG BAU) und der Vorgaben des SiGeKo entsprechen.

Verwendung als Bautreppe für nichtöffentlichen Verkehr.

Anwendugsort: Baugruben zum Abbruch und zur Sanierung
 der Widerlager und Flügelwände auf der
 West- u. Ostseite
Höhendifferenz: bis ca. 5 m
Menge: 2,000 St

**02.03.0020 Bautreppenanlage auf- u. abbauen Baugruben zur Spornherstellung**
*** wie Position 02.03.0010
Anwendugsort: Baugruben zur Spornherstellung an den
 Widerlagern und Flügelwänden auf der
 West- u. Ostseite

Höhendifferenz: bis ca. 2,5 m
Menge: 2,000 St

**02.03.0030 Bautreppenanlage vorhalten Baugruben für Widerlager- u. Flügelwände**
Bautreppenanlage der Pos. 02.03.0010 vorhalten.

Dauer der Vorhaltung: 6 Monate.
Abrechnung: nach tatsächlicher Vorhaltedauer.

Bei Verlängerung oder Verkürzung der Vorhaltedauer wird der Einheitspreis aus dem Verhältnis der tatsächlichen zur angebotenen Vorhaltedauer von 6 Monaten abgerechnet.
EP neu = (tatsächliche Vorhaltedauer / 6 Monate) x EP
Menge: 2,000 St

**02.03.0040 Bautreppenanlage vorhalten Baugruben zur Spornherstellung**
Bautreppenanlage der Pos. 02.03.0020 vorhalten.

Dauer der Vorhaltung: 6 Monate.
Abrechnung: nach tatsächlicher Vorhaltedauer.

Bei Verlängerung oder Verkürzung der Vorhaltedauer wird der Einheitspreis aus dem Verhältnis der tatsächlichen zur angebotenen Vorhaltedauer von 6 Monaten abgerechnet.
EP neu = (tatsächliche Vorhaltedauer / 6 Monate) x EP
Menge: 2,000 St

**02.03.0050 Seitenschutz herstellen und abbauen**
Seitenschutz, z.B. als Geländer mit Zwischenholm und Bordbrett/Fußleiste nach Bautechnik des AN und vom AN hierfür zu erstellenden Ausführungsunterlagen herstellen, ggf. dem Bauablauf entsprechend anpassen, ggf. mehrfach umbauen und nach Ablauf der Einsatzdauer abbauen und entfernen.

Die Seitenschutz muß den Anforderungen gemäß Unfallverhütungsvorschriften (UVV), Berufsgenossenschaft der Bauwirtschaft (BG BAU) und der Vorgaben des SiGeKo entsprechen.

Verwendung als Seitenschutz für nichtöffentlichen Verkehr.

Anwendugsort: Einsatz zur Sicherung von
 Gefahrenstellen wie z.B. gegen
 Absturz an Baugruben, Gräben,
 hochliegenden Arbeitsstellen,
 Wirkungsbereich von Baugeräten
 usw.

Seitenschutz gemäß statischen und konstruktiven Erfordernissen.

Höhe des Seitenschutzes mindestens 1,00 m über der Abstellfläche.
Menge: 70,000 m

**02.03.0060 Seitenschutz vorhalten.**
Seitenschutz der Pos. 02.03.0050 vorhalten.
Dauer Vorhaltung 6 Monate.

Dauer der Vorhaltung: 6 Monate.
Abrechnung: nach tatsächlicher Vorhaltedauer.

Bei Verlängerung oder Verkürzung der Vorhaltedauer wird der Einheitspreis aus dem Verhältnis der tatsächlichen zur angebotenen Vorhaltedauer von 6 Monaten abgerechnet.
EP neu = (tatsächliche Vorhaltedauer / 6 Monate) x EP
Menge: 70,000 m

**02.03.0070 Laufsteg herstellen und abbauen**
Laufsteg nach Bautechnik des AN und vom AN hierfür zu erstellenden Ausführungsunterlagen herstellen, ggf. dem Bauablauf entsprechend anpassen, ggf. mehrfach umbauen und nach Ablauf der Einsatzdauer abbauen und entfernen.

Der Laufsteg muß den Anforderungen gemäß Unfallverhütungsvorschriften (UVV), Berufsgenossenschaft der Bauwirtschaft (BG BAU) und der Vorgaben des SiGeKo entsprechen.

Verwendung als Laufsteg für nichtöffentlichen Verkehr.

Einsatz: zum Erreichen hoch gelegener
 Arbeitsstellen, zur Überwindung von
 Baugruben, Gräben, Böschungseinschnitte
 Verkehrswege usw.

Ausführung: mit beidseitigem Seitenschutz
Baustoff:  Aluminium
Breitenbereich: über 1,5 m bis 2 m
Längenbereich: Stützweiten über 12 m bis 15 m Einbauhöhe
über Gelände:  bis ca. 6 m
Menge: 30,000 m

**02.03.0080 Laufsteg vorhalten**
Laufsteg der Pos. 02.03.0070 vorhalten.

Dauer Vorhaltung 6 Monate.

Abrechnung: nach tatsächlicher Vorhaltedauer.

Bei Verlängerung oder Verkürzung der Vorhaltedauer wird der Einheitspreis aus dem Verhältnis der tatsächlichen zur angebotenen Vorhaltedauer von 6 Monaten abgerechnet.
EP neu = (tatsächliche Vorhaltedauer / 6 Monate) x EP
Menge: 30,000 m

**02.03.0090 Arbeits-, Schutz- und Traggerüste - westl. u. östl. Widerlager herstellen u. abbauen (Teilabbruch und Sanierungsmaßnahmen)**
*** Bezugsbeschreibung
Erforderliche Arbeits-, Schutz- und Traggerüste im Bereich des westlichen und östlichen Widerlagers zur Durchführung des Teilabbruchs und der vollständigen, geplanten Sanierungsarbeiten nach Bautechnik des AN und vom AN hierfür zu erstellenden Ausführungsunterlagen liefern, aufbauen, einsetzen, ggf. mehrfach umbauen, umsetzen und beseitigen.

Arbeits-, Schutz- und Traggerüste entsprechend erstellten und vom Prüfingenieur freigegebenen Standsicherheitsnachweisen gemäß den, konstruktiven und sicherheitstechnischen Erfordernissen nach Vorgaben der Unfallverhütungsvorschriften (UVV), Berufsgenossenschaft der Bauwirtschaft (BG BAU) und des SiGeKo herstellen.

Einzurechnen sind alle erforderlichen Erdarbeiten, Fundamentierungen, ggf. (Kern-) Bohrungen, Hilfs-, Aussteifungs- und Stützkonstruktionen sowie Verbunddübel und sonstiges Befestigungsmaterial.

Eingerechnet sind alle Aufwendungen und Erschwernisse, die sukzessiven Anpassungen der Gerüste entsprechend dem Leistungsfortschritt bzw. der Bauphasen.

Auf die beengten Verhältnisse, auch in der Höhe, sowie die beschriebenen Andienungsmöglichkeiten wird besonders hingewiesen.

Anwendugsort: Abbruch und zur Sanierung
 der Widerlager und Flügelwände auf der
 West- u. Ostseite
Höhendifferenz: bis ca. 8 m
Menge: 2,000 St

**02.03.0100 Arbeits-, Schutz- und Traggerüste - westl. u. östl. Widerlager (Teilabbruch und Sanierungsmaßnahmen) vorhalten**
Arbeits-, Schutz- und Traggerüste der Pos. 02.03.0090 vorhalten.

Dauer der Vorhaltung: 6 Monate.
Abrechnung: nach tatsächlicher Vorhaltedauer.

Bei Verlängerung oder Verkürzung der Vorhaltedauer wird der Einheitspreis aus dem Verhältnis der tatsächlichen zur angebotenen Vorhaltedauer von 6 Monaten abgerechnet.
EP neu = (tatsächliche Vorhaltedauer / 6 Monate) x EP
Menge: 2,000 St

**02.03.0110 Arbeits-, Schutz- und Traggerüste herstellen u. abbauen (Überbau Demontage)**
*** wie Position 02.03.0090
Erforderliche Arbeits-, Schutz- und Traggerüste zur Demontage des bestehenden Überbaus einschließlich der Zwischenstütze herstellen und abbauen.

Anwendugsort: Demontagebereich des bestehenden
 Überbaus, zwischen den
 Widerlagern West- u. Ostseite bzw. auf dem
 Überbau.

Höhendifferenz: bis ca. 8 m
Menge: 1,000 St

**02.03.0120 Arbeits-, Schutz- und Traggerüste vorhalten (Überbau Demontage)**
Arbeits-, Schutz- und Traggerüste der Pos. 02.03.0110 zur Überbaudemontage sowie Demontage der Zwischenstützung vorhalten.

Dauer Vorhaltung 4 Wochen.

Abrechnung: nach tatsächlicher Vorhaltedauer.

Bei Verlängerung oder Verkürzung der Vorhaltedauer wird der Einheitspreis aus dem Verhältnis der tatsächlichen zur angebotenen Vorhaltedauer von 4 Wochen abgerechnet.
EP neu = (tatsächliche Vorhaltedauer / 4 Wochen) x EP
Menge: 1,000 St

**02.03.0130 Arbeits-, Schutz- und Traggerüste herstellen u. abbauen (Überbaumontage u. Korrosionsschutz)**
*** wie Position 02.03.0090
Erforderliche Arbeits-, Schutz- und Traggerüste zur Montage des geplanten Überbaus sowie für das Aufbringen des ergänzenden Korrosionsschutzes (ggf. Strahlarbeiten, Applikation, Prüfung) sowie zur Durchführung der montagebedingten Reparaturarbeiten am Korrosionsschutz der Brückenkonstruktion sowie aller weiteren auf der Baustelle durchzuführenden Korrosionsschutzmaßnahmen für Geländer, Rohrleitungen etc. herstellen und abbauen.

Anwendugsort: Montage des geplanten Überbaus,
 zwischen den Widerlagern West- u. Ostseite
 bzw. auf dem Überbau.

Höhendifferenz: bis ca. 5 m
Menge: 1,000 St

**02.03.0140 Arbeits-, Schutz- und Traggerüste vorhalten (Überbaumontage u. Korrosionsschutz)**
Arbeits-, Schutz- und Traggerüste der Pos. 02.03.0130 zur Überbaudemontage sowie Demontage der Zwischenstützung vorhalten.

Dauer Vorhaltung 6 Wochen.

Abrechnung: nach tatsächlicher Vorhaltedauer.

Bei Verlängerung oder Verkürzung der Vorhaltedauer wird der Einheitspreis aus dem Verhältnis der tatsächlichen zur angebotenen Vorhaltedauer von 6 Wochen abgerechnet.
EP neu = (tatsächliche Vorhaltedauer / 6 Wochen) x EP
Menge: 1,000 St

**02.03.0150 Schutzeinrichtung gegen Witterungseinflüsse**
*** Pauschalposition
Schutzeinrichtung gegen Witterungseinflüsse nach statischen, konstruktiven und sicherheitstechnischen Erfordernissen herstellen, vorhalten, unterhalten, betreiben, einsetzen, ggf. umbauen und umsetzen und beseitigen.
Hilfskonstruktionen und Einrichtungen für den Winterbau (Einhausungen einschl. ggf. erforderlicher Gerüste, Klimageräte, Lüftung einschließlich aller Betriebskosten etc.) nach Bautechnik des AN sind eingerechnet.
Menge: 1,000 psch

**02.03.0160 Prov. Stahlkonstruktionen**
Werden aus statischen und konstruktiven Gründen im Zuge des Bauablaufes Stahlbauprovisorien aller Art in Form von Aussteifungen, Konsolen, Gurte, Steifen, Verbände, Abstützungen usw. erforderlich, sind diese vom AN nach seinerseits aufzustellenden statischen Berechnungen, Ausführungs- und Werkstattzeichnungen nach Prüfung durch den Prüfingenieur des AG herzustellen, zu montieren, vorzuhalten, rückzubauen und von der Baustelle zu entfernen.
Eingerechnet sind alle erforderlichen Verbindungsmittel, Verschraubungen, Schweißungen, Knoten-, Aussteifungs- und Futterbleche sowie sonstigen Kleinmaterials.
Stahlkonstruktion ggf. als Einzelbauteile für verschiedene Einsätze an diversen Stellen im gesamten Baubereich herstellen.
Die Abrechnung erfolgt über das Gewicht der Stahlbauteile gemäß Stücklisten der Werkstattzeichnungen. Kleinmaterial und Schweißgut wird mit einem Zuschlag von pauschal 3 % auf die Stücklistengewichte vergütet, sofern sie dort nicht aufgeführt sind.
Stahlkonstruktionen ohne vorliegende Werkstattzeichnungen werden nicht gesondert vergütet und sind in die entsprechende Leistungsposition eingerechnet.
Eingerechnet sind sämtliche Aufwendungen und Erschwernisse zur Herstellung und Montage wie z.B. erforderliche Kräne, Hubeinrichtungen ggf. Zwischenstützungen usw., soweit sie nicht anderen Positionen zuzuordnen sind.
Hier werden nur solche Konstruktionen abgerechnet, die in vorheriger Abstimmung mit dem AG keinem vorgenannten Arbeits-, Schutz- und Traggerüst zugeordnet werden können.
Menge: 1,000 to

**02.03.0170 Mast (Freileitung) sichern**
Vorhandenen Freileitungsmast der Ruhrbahn GmbH einschließlich Kabelbelegung durch Lichtwellenleitung nach Abstimmung mit dem Betreiber und unter Berücksichtigung der Leitungsschutzanweisungen nach Bautechnik des AN vor Beschädigung im Zuge Bauarbeiten schützen.
Schutz für die Dauer der Bauzeit vorhalten und unterhalten sowie nach Abschluss der Baumaßnahme zurückbauen und von der Baustelle entfernen.

Schutzmaterial verbleibt in Eigentum des AN.
Menge: 2,000 St

#### Bereich 02.04 Kontrollprüfungen

*Hinweis: Hinweis*
Zusätzliche Kontrollprüfungen an einer vom AG bezeichneten Stelle durchführen.
Die Untersuchungen ersetzten in keinem Fall die Versuche der Eigenüberwachung des AN.
Probeentnahmen und Prüfungen vor Ort haben in Anwesenheit des AG zu erfolgen.
Die Koordination obliegt dem AN

**02.04.0005 Lastplattendruckversuch durchführen**
Lastplattendruckversuch durchführen.

Lastplattendruckversuche (30 cm Druckplatte) nach DIN 18 134 zur Bestimmung des Ev1- und Ev2-Wertes durch ein unabhängiges Baugrundlabor im Auftrag des AN auf Anweisung des AG durchführen und bewerten lassen.

Hierzu hat der AN u. a. die für die Durchführung dieses Versuches benötigten Geräte sowie ein Belastungsfahrzeug (z.B. ausreichend beladener LKW - Achslast 7,5t) als Gegengewicht für den Plattendruckversuch an den vom AG bezeichneten Prüfstellen zu stellen.

Ebenfalls sind vom AN alle Vorbereitungsarbeiten zu leisten, auch evtl. erforderliche Ausschachtungen usw..

Abgerechnet wird nach Vorlage der Laborberichte.

Lastplattendruckversuche (ausgenommen Planum), die nicht die erforderlichen Werte erreichen, gehen zu Lasten des Auftragnehmers und sind nach Verbesserungsmaßnahmen durch den AN zu wiederholen.
Menge: 3,000 St

**02.04.0010 Dynamische Lastplatte**
Dynamischen Lastplattendruckversuch durchführen.

Lastplattendruckversuch gemäß ZTV E-StB 12 und DIN 18134 mit der dynamischen Lastplatte durch ein unabhängiges Baugrundlabor im Auftrag des AN auf Anweisung des AG durchführen und bewerten lassen.

Vom AN sind alle Vorbereitungsarbeiten zu leisten, auch evtl. erforderliche Ausschachtungen ect. .

Abgerechnet wird nach Vorlage der Laborberichte.

Lastplattendruckversuche (ausgenommen Planum), die nicht die erforderlichen Werte erreichen, gehen zu Lasten des Auftragnehmers und sind nach Verbesserungsmaßnahmen durch den AN zu wiederholen.
Menge: 6,000 St

**02.04.0015 Leichte Rammsondierung durchführen (DPL)**
Leichte Rammsondierung durchführen (DPL).

Leichte Rammsondierung DPL (nach DIN EN ISO 22476-2) bzw. DPL-5 (nach DIN 4094-3 - Künzelstabsondierung) in Baugruben und Rohrgrabenverfüllungen durch ein unabhängiges Baugrundlabor im Auftrag des AN auf Anweisung des AG durchführen und bewerten lassen.

Tiefe der Sondierung:
über 1,20 m bis ca. 5,00 m unter GOK.
Menge: 6,000 St

**02.04.0020 Proctorversuch**
Proctorversuch durchführen.

Bestimmung der Proctordichte und des optimalen Wassergehaltes nach DIN 18127 bzw. DIN EN 13286-2 einschl. Probenahme auf der Baustelle durch ein unabhängiges Baugrundlabor im Auftrag des AN auf Anweisung des AG durchführen und bewerten lassen.
Menge: 6,000 St

**02.04.0025 Dichtemessung an eingebautem Boden durchführen**
Dichtemessung an eingebautem Boden durchführen.

Dichtebestimmung mittels Wägung und Densitometermessung nach DIN 18125 T2 einschl. Probenahme durch ein unabhängiges Baugrundlabor im Auftrag des AN auf Anweisung des AG durchführen und bewerten lassen.
Menge: 6,000 St

**02.04.0030 Korngrößenverteilung prüfen**
Korngrößenverteilung prüfen.

Kontrollprüfung der Korngrößenverteilung eingebauter Mineralstoffgemische mittels Sieb-Schlämm-Analyse nach
DIN 18123 durch ein unabhängiges Baugrundlabor im Auftrag des AN auf Anweisung des AG durchführen und bewerten lassen.

Leistung einschl. Probenahmen vor Ort.

Nachweis:
Einhaltung der zulässigen Grenzwerte gem. ZTV SoB-StB.
Menge: 6,000 St

**02.04.0035 Baustoffuntersuchung**
Baustoffuntersuchung nach Ersatzbaustoffverordnung (EBV)
/ Deponieverordnung (DepV) durchführen.

Chemische Untersuchung (Kontrollprüfung) anstehender Aushubböden bzw. Recycling-Baustoffen hinsichtlich der Verwertungs- bzw. Entsorgungsmöglichkeiten nach der Ersatzbaustoffverordnung bzw. der Deponieverordnung (DepV) für die Deponieklasse I und II durch ein unabhängiges Baugrundlabor im Auftrag des AN auf Anweisung des AG durchführen lassen.

Leistung einschl. Probenahme vor Ort und Bewertung.

Nachweis:

Bewertung nach Ersatzbaustoffverordnung (EBV)
/ Deponieverordnung (DepV) für Feststoff und Eluat (Deklarationsanalysen)
Menge: 12,000 St

#### Bereich 02.05 Rodung, Demontage u. Abbruch

*Hinweis: Hinweis auf Ziff. 01.01. Ausführungsplanung*
Es wird darauf hingewiesen, dasss alle Arbeiten gem. Hinweis unter Ziff. 01.01 nach vom AN eigenverantwortlich zu erstellender Ausführungsplanung / Ausführungsunterlagen auszuführen sind.

*Hinweis: Hinweis Rodung und Baufeldfreimachung*
Sämtliche für die Durchführung benötigte Flächen, wie Böschungen, Grünflächen, Baustraße, Straßennebenflächen usw. sind im Vorfeld zu roden und freizumachen.

**02.05.0010 Baugelände abräumen**
Baugelände abräumen.
Flächen von Grasnarbe, Busch- und Strauchwerk sowie Bäumen bis 10 cm Stammdurchmesser, 1 m über dem Boden gemessen, einschließlich der Wurzelstöcke, Steine, Betonreste, Mauerreste, Zäune, Geländer, Schutt und Unrat abräumen, transportieren und auf Bereitstellungsflächen zwischenlagern.
Erforderliche Erdarbeiten einschl. ggf. erforderlicher Handschachtung sind eingerechnet.

Das gesamtes Räumgut der Verwertung nach Wahl des AN zuführen und einzurechnen.

Geländeneigung: bis 1:1,5

Die Entsorgung bzw. Verwertung ist dem AG nachzuweisen.
Menge: 850,000 m2

**02.05.0020 Baum fällen, ohne Rodung, Robine, mehrstämmig**
*** Bezugsbeschreibung
Baum fällen, höchstens 0,15m über dem Erdboden absägen.
Gemessen wird der Durchmesser 1,00m über dem Erdboden.
Wurzelstöcke roden wird gesondert vergütet.

Gesamtes Holz der Verwertung nach Wahl des AN zuführen.
Schlagabraum der Verwertung nach Wahl des AN zuführen.

Baumart:  Robine
Stammdurchmesser:  ca. 38/25/42
Kronendurchmesser: ca. 11,20m

Die Entsorgung bzw. Verwertung ist dem AG nachzuweisen und einzurechnen.

AVV 200201.
Menge: 1,000 St

**02.05.0030 Baum fällen, ohne Rodung, Robine, zweistämmig**
*** wie Position 02.05.0020
Baumart:  Robine
Stammdurchmesser:  ca. 31/33
Kronendurchmesser: ca. 7,00m
Menge: 1,000 St

**02.05.0040 Baum fällen, ohne Rodung, Birke, zweistämmig**
*** wie Position 02.05.0020
Baumart:  Birke
Stammdurchmesser:  ca. 27/35
Kronendurchmesser: ca. 4,30m
Menge: 1,000 St

**02.05.0050 Baum fällen, ohne Rodung, Birke**
*** wie Position 02.05.0020
Baumart:  Birke
Stammdurchmesser:  ca. 31
Kronendurchmesser: ca. 4,00m
Menge: 1,000 St

**02.05.0060 Wurzelstöcke D>= 0,1 m bis <= 0,5 m separieren und entsorgen**
Im Boden verbliebene Wurzelstöcke inkl. Aufwuchs bis 3,0 m Höhe, Stammdurchmesser D>= 0,1 m bis <= 0,5 m, ausheben, lösen, separieren, aussortieren und entsorgen.
Die Entsorgung bzw. Verwertung ist dem AG nachzuweisen.

AVV 200201.
Menge: 4,000 St

**02.05.0070 Brückengeländer demontieren**
*** Bezugsbeschreibung
Geländer mit Korrosionsschutzbeschichtung einschließlich Geländerpfosten und Pfostenverankerung gem. beiliegenden Bestandsunterlagen von Überbau und den Flügelwänden nach Demontageplanung des AN abbauen, rückstandsfrei aufnehmen, auf Fahrzeugen des AN verladen.

Transport zur Entsorgungsstelle und Entsorgung werden gesondert vergütet.

Abgerechnet wird nach Länge des Handlaufs zwischen den Achsen der Endpfosten bzw. Endstäbe.

Geländertyp: Füllstabgeländer mit Pfostenschuh
Material: Baustahl.
Höhe des Geländers: 1200 mm.

Alle Aufwendungen und Erschwernisse zur Demontage, Transport und Verwertung unter Berücksichtigung der Arbeits- und Umweltschutzbelange einschließlich z.B. Einhausungen Spezialgerät, Absaug- und Auffangvorrichtungen sind eingerechnet.

AVV 17 04 05
Menge: 81,000 m

**02.05.0080 Überbau leichtern - Asphaltbelag aufnehmen**
*** Bezugsbeschreibung
Bituminösen Brückenbelag einschließlich Fugenmaterial aufbrechen, rückstandsfrei aufnehmen, auf Fahrzeugen des AN verladen, zum Zwischenlager des AN fördern und auf Haufwerk setzen, einschließlich der hierfür erforderlichen Schutzeinrichtungen.

AVV-Nr.:  17 03 02
LANUV-Arbeitsblatt 47
(2020): Ausbauasphalt, Einbauklasse A/A1
Bauteil:  Überbau
Schichtdicke: ca. 4 cm
Rückbauverfahren: nach Bautechnik des AN

Entsorgung und Abtransport von der Baustelle werden gesondert vergütet.

Abrechnung auf Nachweis gem. Original-Wiegekarten der Entsorgungsstelle.
Menge: 28,000 t

**02.05.0090 Überbau leichtern - Fahrbahn abbrechen**
*** wie Position 02.05.0080
Fahrbahnplatte aus Stahlbeton, einschließlich Beton-Hochborden u. Restbestand an Straßenbahnschienen sowie Estrichschichten gem. Bestandsunterlagen.
Eingerechnet ist die fraktiongerechte Trennung (Beton, Estrich bzw. Bewehrung u. Schienen).

AVV-Nr.:  17 01 07 u. 17 04 05
Bauteil:  Überbau
Rückbauverfahren: nach Bautechnik des AN
Dicke der Fahrbahnplatte: ca. 20 cm
Beton-Druckfestigkeit: ca. fck,cube = 45 N/mm²
Menge: 60,000 m3

**02.05.0100 Überbau leichtern - Dichtungsschicht**
*** wie Position 02.05.0080
Dichtungsschicht aus einer bituminösen Mastix oder Bitumenbahn auf Konstruktionsbeton

AVV-Nr.:  17 03 02
LANUV-Arbeitsblatt 47
(2020): Ausbauasphalt, Einbauklasse A/A1
Schichtdicke: ca. 1 cm
Bauteil:  Überbau
Rückbauverfahren: nach Bautechnik des AN
Menge: 300,000 m2

**02.05.0110 Überbau leichtern - Konstruktionsbeton**
*** wie Position 02.05.0080
Konstruktionsbeton aus Stahlbeton, als Verbundplatte des Brückenüberbaus gem. Bestandsunterlagen.
Eingerechnet ist die fraktiongerechte Trennung (Beton bzw. Bewehrung).

AVV-Nr.:  17 01 07 u. 17 04 05
Bauteil:  Überbau
Rückbauverfahren: nach Bautechnik des AN
Dicke der Fahrbahnplatte: ca. 25 cm
Beton-Druckfestigkeit: ca. fck,cube = 45 N/mm²
Menge: 75,000 m3

**02.05.0120 Überbau leichtern - Asphaltbelag - Gehweg**
*** wie Position 02.05.0080
Bituminösen Brückenbelag im Gehwegbereich einschließlich Fugenmaterial.

AVV-Nr.:  17 03 02
LANUV-Arbeitsblatt 47 (2020): Ausbauasphalt, Einbauklasse A
Bauteil:  Überbau
Schichtdicke: ca. 4 cm
Rückbauverfahren: nach Bautechnik des AN
Menge: 275,000 m2

**02.05.0130 Überbau leichtern - Gehwege**
*** wie Position 02.05.0080
Gehwegplatte aus Stahlbeton auf Trapezblech als verlorene Schalung, gem. Bestandsunterlagen.
Eingerechnet ist die fraktiongerechte Trennung (Beton bzw. Bewehrung und Trapezblech).

AVV-Nr.:  17 01 07 u. 17 04 05
Bauteil:  Überbau
Rückbauverfahren: nach Bautechnik des AN
Dicke der Gehwegplatte: ca. 10 cm
Beton-Druckfestigkeit: ca. fck,cube = 45 N/mm²
Menge: 26,000 m3

**02.05.0140 Demontage Gitterroste**
*** wie Position 02.05.0070
Gitterrostauflage im Bereich der Durchtrittsstellen des Fachwerks durch die Fahrbahnplatte gem. beiliegenden Bestandsunterlagen nach Demontageplanung des AN demontieren.

AVV-Nr.:  17 04 07
Material: Baustahl, verzinkt
Abmessungen: bis ca. 120 cm x 50 cm
Menge: 50,000 St

**02.05.0150 Demontage Stahlkonstruktion Überbau**
*** Bezugsbeschreibung
Vollständige, nach Leichterung verbliebene, mit Korrosionsschutzbeschichtung versehene Stahlkonstruktion des Fachwerküberbaus, einschl. Lager, Übergangskonstruktionen, Gehweg-Unterkonstruktion sowie Leitungsschutzrohre und Kabelkanäle zurückbauen.
Stahlkonstruktion gemäß beiliegender Bestandsunterlagen nach Demontageplanung und Bautechnik des AN einschließlich aller hierfür erforderlicher Leistungen,abbauen, in Einzelteile zerlegen, rückstandsfrei aufnehmen, auf Fahrzeugen des AN verladen, zum Zwischenlager transportieren und auf entsprechend vorbereiteten Lager- und Montageflächen des AN, gemäß den technischen Anforderungen sowie den Erfordernissen aus dem Arbeits-, Gesundheits- und Umweltschutz zwischenlagern.

Bauteil: vollständiger Fachwerküberbau
 einschl. Lager, Übergangskonstruktionen,
 Gehweg-Unterkonstruktion,
 Leitungsschutzrohre und Kabelkanäle
Abmessungen
L/B/H: ca. 36 m / ca. 16 m / ca. 5 mm
Einzelteillängen
(nach Zerlegung): bis ca. 6 m
AVV-Nr.:  17 04 05

Alle Aufwendungen und Erschwernisse zur Demontage, Transport und Verwertung unter Berücksichtigung der Arbeits- und Umweltschutzbelange einschließlich z.B. Einhausungen Spezialgerät, Absaug- und Auffangvorrichtungen sind eingerechnet.

Transport zur Entsorgungsstelle, Verwiegung und Entsorgung werden gesondert vergütet.
Menge: 1,000 Psch

**02.05.0160 Demontage Stahlkonstruktion V-Stütze**
*** Pauschalposition
*** wie Position 02.05.0150
Stahlkonstruktion als V-Stütze nach Rückbau der Stahlkonstruktion des Fachwerküberbaus gemäß Pos. 02.05.0150
Bauteil: vollständiger Rückbau der V-Stütze,
 einschl. Verankerung im
 Stahlbetonfundament.
Abmessungen
B/H: ca. 10 m / ca. 6 m
AVV-Nr.: 17 04 05
Menge: 1,000 psch

**02.05.0170 Mauerwerk abbrechen, Brüstung**
*** Bezugsbeschreibung
Brüstungsmauer aus Natursteinquadern in vorhandener Dicke abbrechen, soweit erforderlich zerkleinern, rückstandsfrei aufnehmen, auf Fahrzeugen des AN verladen, zum Zwischenlager des AN fördern und auf Haufwerk setzen.

Mauerwerk:  Natursteinquader aus Grauwacke
Mörtel:  Zementmörtel MG IIIa
Wanddicke:  bis ca. 0,8m
Quaderabmessungen
(L/H/B variabel): bis ca. 0,5 m³

Mauerwerks-Abdeckplatte aus Beton ist eingerechent.

AVV-Nr.:  17 01 07
Menge: 2,000 m3

**02.05.0180 Mauerwerk abbrechen, Verblendung WL-West**
*** wie Position 02.05.0170
Verblendmauerwerk am WL-West.

Mauerwerk:  Natursteinquader aus Grauwacke
Mörtel:  Zementmörtel MG IIIa
Wanddicke:  bis ca. 0,4 m
Quaderabmessungen
(L/H/B variabel): bis ca. 0,2 m³
Menge: 26,000 m3

**02.05.0190 Mauerwerk abbrechen, Verblendung WL-Ost**
*** wie Position 02.05.0170
Verblendmauerwerk am WL-Ost.

Mauerwerk:  Natursteinquader aus Grauwacke
Mörtel:  Zementmörtel MG IIIa
Wanddicke:  bis ca. 0,4 m
Quaderabmessungen
(L/H/B variabel): bis ca. 0,2 m³
Menge: 31,000 m3

**02.05.0200 Mauerwerk abbrechen, Teilabbruch Verblendung Flügelwand Nordwest**
*** wie Position 02.05.0170
Teilabbruch Verblendung Flügelwand Nordwest

Mauerwerk:  Natursteinquader aus Grauwacke
Mörtel:  Zementmörtel MG IIIa
Wanddicke:  bis ca. 0,4 m
Quaderabmessungen
(L/H/B variabel): bis ca. 0,2 m³
Menge: 3,000 m3

**02.05.0210 Mauerwerk abbrechen, Teilabbruch Verblendung Flügelwand Südost**
*** wie Position 02.05.0170
Teilabbruch Verblendung Flügelwand Südost

Mauerwerk:  Natursteinquader aus Grauwacke
Mörtel:  Zementmörtel MG IIIa
Wanddicke:  bis ca. 0,4 m
Quaderabmessungen
(L/H/B variabel): bis ca. 0,2 m³
Menge: 4,000 m3

**02.05.0220 Beton abbrechen, Widerlager West und Flügelwand Nord**
*** Bezugsbeschreibung
Teilabbruch am Widerlager West und der Flügelwand Nord nach der durch den AN aufgestellen und vom Prüfingenieur geprüften Ausführungsplanung des AN nach Bautechnik des AN abbrechen.

Bauteile: Teilabbruch Widerlager West
 Teilabbruch Flügelwand Nord
Material: Beton
Beton-Druckfestigkeit
(Bohrkernprüfung nach
DIN EN 12390-3): i.M zwischen
 ca. 40 N/mm² bis ca. 115 N/mm²

Abbruchgut transportfähig zerkleinern (max. Kantenlänge 80cm), zum Zwischenlager transportieren und auf Haufwerk setzen.

AVV-Nr.:  17 01 07

Transport zur Entsorgungsstelle, Verwiegung und Entsorgung werden gesondert vergütet.
Menge: 82,000 m3

**02.05.0230 Beton abbrechen Widerlager Ost und Flügelwand Süd**
*** wie Position 02.05.0220
Teilabbruch am Widerlager Ost und der Flügelwand Süd.
Menge: 92,000 m3

**02.05.0240 Sägeschnitt - horizontal Widerlager West u. Flügelwand Nord**
*** Bezugsbeschreibung
Horizontalen Trennschnitt im Nassschnittverfahren nach der vom AN aufgestellen und vom Prüfingenieur geprüften Ausführungsplanung des AN nach Bautechnik des AN und Statisch-Konstruktiven Erfordernissen zum Anschluss des Neubauteils durchführen.

Bauteile: Teilabbruch Widerlager West
 Teilabbruch Flügelwand Nord
Material: Beton
Beton-Druckfestigkeit
(Bohrkernprüfung nach
DIN EN 12390-3): i.M zwischen
 ca. 40 N/mm² bis ca. 115 N/mm²
Bauteildicke:  bis ca. 4 m
Schnitthöhe über
OK-Gelände: bis ca. 4 m

Alle Aufwendungen zur Herstellung der Schnitte (z.B. Kernbohrungen bei Seilschneidverfahren) Erschwernisse durch Schnittebene innerhalb beengter Verhältnisse von Baugruben bzw. in Hochlage sind eingerechnet.
Menge: 41,000 m2

**02.05.0250 Sägeschnitt - senkrecht Widerlager West u. Flügelwand Nord**
*** wie Position 02.05.0240
Sägeschnitt - senkrecht
Menge: 17,000 m2

**02.05.0260 Sägeschnitt - horizontal Widerlager Ost u.Flügelwand Süd**
*** wie Position 02.05.0240
Bauteile: Teilabbruch Widerlager Ost
 Teilabbruch Flügelwand Süd
Menge: 40,000 m2

**02.05.0270 Sägeschnitt - senkrecht Widerlager Ost u.Flügelwand Süd**
*** wie Position 02.05.0240
Sägeschnitt - senkrecht
Menge: 17,000 m2

**02.05.0280 Stahlbeton-Vollabbruch Fundament V-Stütze**
Vollabbruch des V-Stützenfundamentes nach auf Grundlage der vom AG beigestellten Planung durch den AN aufgestellen und geprüften Ausführungspläne nach Bautechnik des AN durchführen.

Bauteil: V-Stützenfundament

Material: Stahlbeton
Beton-Druckfestigkeit: ca. fck,cube = 45 N/mm²
Abmessungen
L/B/H: ca. 3,5 m / ca. 2,5 m / ca. 1,0 m

Abbruchgut transportfähig zerkleinern (max. Kantenlänge 80cm), zum Zwischenlager transportieren und auf Haufwerk setzen.

Eingerechnet ist die fraktiongerechte Trennung (Beton bzw. Bewehrung).

Transport zur Entsorgungsstelle, Verwiegung und Entsorgung werden gesondert vergütet.
Menge: 8,000 m3

**02.05.0290 Kernbohrung zum Einbau von Schubknaggen herstellen Widerlager West**
*** Bezugsbeschreibung
Kernbohrung zum Einbau von Schubknaggen nach nach der durch den AN aufgestellen und vom Prüfingenieur geprüften Ausführungsplanung des AN nach Bautechnik des AN in Widerlagerwand lage- und höhengerecht herstellen.

Durchmesser
Kernbohrung:  Ø 40 cm
Bohrlochtiefe: 40 cm
Material: Beton
Beton-Druckfestigkeit
(Bohrkernprüfung nach
DIN EN 12390-3): i.M zwischen
 ca. 40 N/mm² bis ca. 115 N/mm²

Abbruchgut zum Zwischenlager transportieren und auf Haufwerk setzen.

AVV-Nr.:  17 01 07

Transport zur Entsorgungsstelle, Verwiegung und Entsorgung werden gesondert vergütet.

Bauteil:  Widerlager West
Menge: 32,000 St

**02.05.0300 Kernbohrung zum Einbau von Schubknaggen herstellen Widerlager Ost**
*** wie Position 02.05.0290
Bauteil:  Widerlager Ost
Menge: 32,000 St

#### Bereich 02.06 Erdarbeiten

*Hinweis: Hinweis auf Ziff. 01.01. Ausführungsplanung*
Es wird darauf hingewiesen, dasss alle Arbeiten gem. Hinweis unter Ziff. 01.01 nach vom AN eigenverantwortlich zu erstellender Ausführungsplanung / Ausführungsunterlagen auszuführen sind.

**02.06.0010 Baugruben herstellen für Teilabbruch und Neubau - Dammbereich Widerlager West u. Flügelwand Nord**
*** Bezugsbeschreibung
Bodenaushub (LÖS-A) profilgerecht, einschließlich des baggerzahnrauhen Planums, zur Herstellung der Baugrube für Abbruch- und Neubau nach der durch den AN aufgestellen und vom Prüfingenieur geprüften Ausführungsplanung des AN nach Bautechnik des AN im Dammbereich der Hauskampstraße durchführen.

Eingerechnet sind alle Aufwendungen und Erschwernisse durch erforderliche Handschachtungen.

Aushub, Auffüllung und gewachsenen Boden, unter Berücksichtigung des Kreislaufwirtschaftgesetzes und der möglichen Wiederverwendung nach Ersatzbaustoffverordnung (EBV) separieren laden, zum Zwischenlager fördern und auf getrennte Haufwerke setzen.

Bodenarten, Auffüllungen, Bodenklassen, Konsistenz und Grundwasserverhältnisse siehe Baugrunduntersuchung.

Die Abrechnung erfolgt auf Grundlage des Aufmaßes von Abtragsprofilen.
Ggf. erforderliche Zwischenaufnahmen sind vom AN zu erstellen und in die Bodenaushubposition eingerechnet.

Förderung zur Entsorgungsstelle, Verwiegung und Entsorgung des Aushubs werden gesondert vergütet.

Sollte die vorgesehene und in den Planunterlagen zum LV dargestellte Böschungsneigung der Baugrubenböschung 1:1 wegen zuströmenden Grundwassers sich als nicht ausreichend standsicher herausstellen, ist eine Abflachung der Böschungsneigung auf bis zu ca. 1:2 durchzuführen.
Die ggf. erforderlichen Aufwendungen zur Abflachung sind einzurechnen.

Baugrube für: Teilabbruch und Neubau Widerlager West
 u. Flügelwand Nord
Material: Auffüllung
 mit mineralischen Fremdbestandteilen >10 %.
 (z.B. Bauschutt, Bergematerial, Schlacke,
 Asche)

Materialklasse gem. EBV > BM-F3, AVV 17 05 04

Die Anforderungen des Kampfmittelbeseitigungsdienstes sind dem Leistungsverzeichnis / der Baubeschreibung zugefügt.
Menge: 210,000 m3

**02.06.0020 Baugruben herstellen für Teilabbruch und Neubau - Gleisebene Widerlager West u. Flügelwand Nord**
*** wie Position 02.06.0010
Baugrube für: Spornverlängerung vor der Widerlager-
 und Flügelwand.
Menge: 100,000 m3

**02.06.0030 Baugruben herstellen für Teilabbruch und Neubau - Dammbereich Widerlager Ost u. Flügelwand Süd**
*** wie Position 02.06.0010
Baugrube für: Teilabbruch und Neubau Widerlager Ost
 u. Flügelwand Süd
Menge: 185,000 m3

**02.06.0040 Baugruben herstellen für Teilabbruch und Neubau - Gleisebene Widerlager Ost u. Flügelwand Süd**
*** wie Position 02.06.0010
Baugrube für: Spornverlängerung vor der Widerlager-
 und Flügelwand herstellen
Menge: 215,000 m3

**02.06.0050 Baugruben herstellen Abbruch V-Stützenfundament**
*** wie Position 02.06.0010
Baugrube für: Abbruch V-Stützenfundament herstellen
Menge: 53,000 m3

**02.06.0060 Verdichtungsfähiges, schwach durchlässiges Material liefern und einbauen Baugruben - Dammbereich Widerlager West u. Flügelwand Nord**
*** Bezugsbeschreibung
Verdichtungsfähiges, schwach durchlässiges Material gemäß ZTV-ING in Verbindung mit RiZ-ING WAS 7 liefern in Lagen nach ZTVE-STB einbauen und verdichten.
Verdichtung auf min. 97 % Dpr.
Material, unbelastet, gem. EIN-A (nach Ersatzbaustoffverordnung (EBV) BM-F0 / BG-F0)

Vor Ausführung ist dem AG die Unbedenklichkeitsbescheinigung für das Material vorzulegen. Eingerechnet ist das Herstellen des Rohplanums.
Abrechnung nach Auftragsprofilen. Eingerechnet sind Erschwernisse durch vorhandene Bauwerke, ggf. Leitungen usw.

Einbauort: Baugruben - Dammbereich
 Widerlager West u. Flügelwand Nord
Menge: 80,000 m3

**02.06.0070 Verdichtungsfähiges, schwach durchlässiges Material liefern und einbauen Baugruben - Dammbereich Widerlager Ost u. Flügelwand Südwest**
*** wie Position 02.06.0060
Einbauort: Baugruben - Dammbereich
 Widerlager Ost u. Flügelwand Süd
Menge: 78,000 m3

**02.06.0080 Grobkörnigen Boden liefern und einbauen Baugruben - Dammbereich Widerlager West u. Flügelwand Nord**
*** Bezugsbeschreibung
Grobkörnigen Boden nach ZTV E-StB Absch. 10.2.3 liefern und gemäß RiZ Was 7 hinter dem Widerlager im Entwässerungsbereich in Lagen einbauen und verdichten.
Verdichtung auf min. 100 % Dpr..

Boden, unbelastet, gem. EIN-A (nach Ersatzbaustoffverordnung (EBV) BM-F0 / BG-F0)

Vor Ausführung ist dem AG die Unbedenklichkeitsbescheinigung für den Boden vorzulegen.
Abrechnung nach Auftragsprofilen. Eingerechnet sind Erschwernisse durch vorhandene Bauwerke, ggf. Leitungen usw.

Einbauort: Baugruben - Dammbereich
 Widerlager West u. Flügelwand Nord
Menge: 25,000 m3

**02.06.0090 Grobkörnigen Boden liefern und einbauen Baugruben - Dammbereich Widerlager Ost u. Flügelwand Süd**
*** wie Position 02.06.0080
Einbauort: Baugruben - Dammbereich
 Widerlager Ost u. Flügelwand Süd
Menge: 25,000 m3

**02.06.0100 Geotextile Dränmatte liefern und einbauen - vertikal Widerlager West u. Flügelwand Nord - Dammbereich**
*** Bezugsbeschreibung
Geotextile Dränmatte nach TL Geok E-StB, hochwetterbeständig, mit beidseitigem Vliesfilter liefern und gemäß RiZ-ING WAS 7 im Hinterfüllbereich der Widerlager nach Herstellervorschriften auf vertikaler Fläche im Zuge der Hinterfüllung gemäß Pos. 02.06.0080 einbauen.

Dicke: d ≥ 5 mm
Öffnungsweite: 0,06 mm ≤ 090 ≤ 0,2 mm
Wasserdurchlässigkeit: kv ≥ 100 ks,Boden
Abflussleistung:  q ≥ 0,3 l/sm

Überlappungen sind eingerechnet.
Abrechnung gemäß einfacher aufgemesserner Verlegefläche.

Einbaubereich:  Widerlager West u. Flügelwand
 Nord -  Dammbereich
Menge: 35,000 m2

**02.06.0110 Geotextile Dränmatte liefern und einbauen - vertikal Widerlager Ost u. Flügelwand Süd - Dammbereich**
*** wie Position 02.06.0100
Einbaubereich:  Widerlager Ost u. Flügelwand
 Süd - Dammbereich
Menge: 40,000 m2

**02.06.0120 Grundrohr für Dränschicht Widerlager West u. Flügelwand Nord - Dammbereich**
*** Bezugsbeschreibung
Grundrohr aus teilporösem Beton außen quadratisch, Innendurchmesser 100 mm auf Betonsockel mit Gefälle hinter der Widerlager- und Flügelwand gemäß RiZ-ING Was 7 herstellen.
Beton-Druckfestigkeit: C 12/15

Grundrohr mit Anschluss an die Dränschicht sowie seitliches Ableitungsrohr nach Ausführungsplanung des AN.

Einbaubereich:  Widerlager West u. Flügelwand
 Nord -  Dammbereich
Menge: 14,000 m

**02.06.0130 Grundrohr für Dränschicht Widerlager Ost u. Flügelwand Südwest - Dammbereich**
*** wie Position 02.06.0120
Einbaubereich:  Widerlager Ost u. Flügelwand
 Südwest - Dammbereich
Menge: 15,000 m

**02.06.0140 Rohr einbauen - Grundrohranschluss Widerlager West u. Flügelwand Nord - Dammbereich**
*** Bezugsbeschreibung
Stahlrohr an Drainage-Grundrohr anschließen und als Auslaufstück in Böschung einbauen, einschließlich Lieferung und Einbau einer Froschklappe als Rohrendenverschluss.

Baustoff:  Werkstoff Nr. 1.4571
Rohrdurchmesser: DN 100.
Länge: 100 bis 150 cm.

Einbaubereich:  Widerlager West u. Flügelwand
 Nord -  Dammbereich
Menge: 1,000 St

**02.06.0150 Rohr einbauen - Grundrohranschluss Widerlager Ost u. Flügelwand Süd - Dammbereich**
*** wie Position 02.06.0140
Einbaubereich:  Widerlager Ost u. Flügelwand
 Süd - Dammbereich
Menge: 1,000 St

**02.06.0160 Boden liefern und Baugrube verfüllen Widerlager West u. Flügelwand Nord - Dammbereich**
*** Bezugsbeschreibung
Geeigneten, unbelasteten Füllboden nach DIN 18 300
(gemäß Ersatzbaustoffverordnung (EBV) BM-F0 / BG-F0)
z.B. Bodengruppen GW, SU, GU, GT nach DIN 18196, verdichtungsfähig, liefern und in Lagen nach ZTVE-STB in verbliebenen Baugrubenbereichen einbauen und verdichten.
Verdichtung auf min. 97 % Dpr..

Vor Ausführung ist eine Unbedenklichkeitsbescheinigung für das Material vorzulegen.
Eingerechnet ist das Herstellen des Rohplanums.
Abrechnung nach Auftragsprofilen.

Eingerechnet sind alle Aufwendungen und Erschwernisse, insbesondere durch vorhandene Bauwerksteile ggf. vorhandene Leitungen usw.

Einbaubereich:  Widerlager West u. Flügelwand
 Nord -  Dammbereich
Menge: 70,000 m3

**02.06.0170 Boden liefern und Baugrube verfüllen Widerlager Ost u. Flügelwand Süd - Dammbereich**
*** wie Position 02.06.0160
Einbaubereich:  Widerlager Ost u. Flügelwand
 Süd - Dammbereich
Menge: 47,000 m3

**02.06.0180 Boden liefern und Baugrube verfüllen Abbruchbaugrube V-Stützenfundament - Gleisebene**
*** wie Position 02.06.0160
Einbaubereich:  Abbruchbaugrube V-Stützenfundament
 - Gleisebene
Menge: 62,000 m3

**02.06.0190 Boden liefern und Baugrube verfüllen - Gleisebene Widerlager West u. Flügelwand Nord**
*** wie Position 02.06.0160
Baugrube für: Spornverlängerung vor der Widerlager-
 und Flügelwand.
Menge: 70,000 m3

**02.06.0200 Boden liefern und Baugrube verfüllen - Gleisebene Widerlager Ost u. Flügelwand Südwest**
*** wie Position 02.06.0160
Baugrube für: Spornverlängerung vor der Widerlager-
 und Flügelwand

Alle Aufwendungen und Erschwernisse durch die beengten Verhältnisse, Behinderungen durch Aus- und Umsteifen im Zuge der Bauarbeiten sind eingerechnet.
Menge: 153,000 m3

#### Bereich 02.07 Beton- und Stahlbetonarbeiten / Verbundträger

*Hinweis: Hinweis auf Ziff. 01.01. Ausführungsplanung*
Es wird darauf hingewiesen, dasss alle Arbeiten gem. Hinweis unter Ziff. 01.01 nach vom AN eigenverantwortlich zu erstellender Ausführungsplanung / Ausführungsunterlagen auszuführen sind.

**02.07.0010 Schalung herstellen, Teilerneuerung Widerlager West u. Flügelwand Nordost**
*** Bezugsbeschreibung
Schalung für Ortbetonbauteile einschließlich Aussparungen, Rundungen, Fugen aller Art, Schlitze usw. nach den durch den AN aufgestellen und vom Prüfingenieur geprüften und vom AG freigegebenen Ausführungs-, Schal- und Bewehrungsplänen herstellen, vorhalten und beseitigen.

Schalung für senkrechte, horizontale, gekrümmte und geneigte Flächen.

Für alle im Endzustand sichtbaren Flächen (bei außen liegenden Flächen bis 30 cm unterhalb der geplanten Geländeoberkante) gilt, soweit in der Leistungsbeschreibung nichts anderes gefordert wird, Sichtbetonklasse SB 2 gemäß Tabelle 1 des DBV Merkblattes "Sichtbeton" mit allen daraus folgenden Anforderungen.

Sichtflächenschalung: Ungehobelte Bretter gleichen
 Querschnitts mit profilierten Seiten
 (Nut und Feder oder dgl.).
Stöße: gleichmäßig versetzt
Schalungsverlauf: vertikal

Bauteile: Teilerneuerung Widerlager West
 u. Flügelwand Nordost
 (Auflagerbank, Wandergänzung)

Sonstige Eigenschaften gemäß Baubeschreibung.
Alle Aufwendungen und Erschwernisse durch Herstellung in Baugruben, Einbauteile (z.B. Ankerschienen, Fugenbänder, Entwässerungseinrichtungen, Rohrdurchführungen, Anschlussbauteile usw.) sowie beengte Verhältnisse usw. sind eingerechnet.
Menge: 228,000 m2

**02.07.0020 Schalung herstellen, Teilerneuerung Widerlager Ost u. Flügelwand Südwest**
*** wie Position 02.07.0010
Bauteile: Teilerneuerung Widerlager Ostst u.  Flügelwand Südwest
 (Auflagerbank, Wandergänzung)
Menge: 220,000 m2

**02.07.0030 Schalung herstellen, Verbundfertigteilträger Überbau**
*** wie Position 02.07.0010
Schalung für Verbundfertigteilträger nach den durch den AN aufgestellen und vom Prüfingenieur geprüften und vom AG freigegebenen Werkplänen im Werk herstellen, vorhalten und beseitigen.

Sichtflächenschalung: glatte Schalung
Stöße: gleichmäßig versetzt
Schalungsverlauf: horizontal

Bauteil: Verbundfertigteilträger

Fordersatz gilt für 7 Fertigteilträger.
Menge: 415,000 m2

**02.07.0040 Schalung herstellen, Ortbetonergänzung Brückenplatte**
*** wie Position 02.07.0010
Schalung: glatte Schalung
Stöße: gleichmäßig versetzt
Schalungsverlauf: horizontal

Bauteil: Ortbetonergänzung der
 Betonfahrbahnplatte auf den
 montierten, als mittragende, verlorene
 Schalung dienenden Stahlbetonfertigteilen
Menge: 30,000 m2

**02.07.0050 Schalung herstellen, Endquerträger West**
*** wie Position 02.07.0010
Schalung: glatte Schalung
Stöße: gleichmäßig versetzt
Schalungsverlauf: horizontal

Bauteil: Endquerträger West

Alle Aufwendungen durch den Einbau der Verbundfertigteilträger sowie deren prov. Abstützung sind eingerechnet.
Menge: 70,000 m2

**02.07.0060 Schalung herstellen, Endquerträger Ost**
*** wie Position 02.07.0010
Schalung: glatte Schalung
Stöße: gleichmäßig versetzt
Schalungsverlauf: horizontal

Bauteil: Endquerträger Ost

Alle Aufwendungen durch den Einbau der Verbundfertigteilträger sowie deren prov. Abstützung sind eingerechnet.
Menge: 75,000 m2

**02.07.0070 Schalung herstellen, Kappen Überbau**
*** wie Position 02.07.0010
Schalung: glatte Schalung
Stöße: gleichmäßig versetzt
Schalungsverlauf: horizontal

Bauteil: Kappen Überbau
Menge: 110,000 m2

**02.07.0080 Schalung herstellen, Kappen, Kammerwand/Flügelwand West**
*** wie Position 02.07.0010
Schalung: glatte Schalung
Stöße: gleichmäßig versetzt
Schalungsverlauf: horizontal

Bauteil: Kammerwand Widerlager West
 Kappen Flügelwand Nordost
Menge: 12,000 m2

**02.07.0090 Schalung herstellen, Kappen Kammerwand/Flügelwand Ost**
*** wie Position 02.07.0010
Schalung: glatte Schalung
Stöße: gleichmäßig versetzt
Schalungsverlauf: horizontal

Bauteil: Kammerwand Widerlager Ost
 Kappen Flügelwand Südwest
Menge: 9,000 m2

**02.07.0100 Schalung herstellen, Auflagersockel Widerlager West**
*** wie Position 02.07.0010
Schalung: glatte Schalung

Bauteil: Auflagersockel Widerlager West
Menge: 7,000 m2

**02.07.0110 Schalung herstellen, Auflagersockel Widerlager Ost**
*** wie Position 02.07.0010
Schalung: glatte Schalung

Bauteil: Auflagersockel Widerlager Ost
Menge: 6,091 m2

**02.07.0120 Schalung herstellen, Sohlspornergänzung Widerlager West**
*** wie Position 02.07.0010
Schalung: rauhe Schalung
Stöße: gleichmäßig versetzt
Schalungsverlauf: horizontal

Bauteil: Sohlspornergänzung Widerlager West
Menge: 23,000 m2

**02.07.0130 Schalung herstellen, Sohlspornergänzung Widerlager Ost**
*** wie Position 02.07.0010
Schalung: rauhe Schalung
Stöße: gleichmäßig versetzt
Schalungsverlauf: horizontal

Bauteil: Sohlspornergänzung Widerlager Ost
Menge: 24,000 m2

**02.07.0140 Schalung herstellen, Füllbeton (unbewehrt) Widerlager Ost**
*** wie Position 02.07.0010
Schalung: rauhe Schalung
Stöße: gleichmäßig versetzt
Schalungsverlauf: horizontal

Bauteil: Füllbeton hinter Widerlager Ost
Menge: 17,000 m2

**02.07.0150 Schalung herstellen, Füllbeton (unbewehrt) Widerlager West**
*** wie Position 02.07.0010
Schalung: rauhe Schalung
Stöße: gleichmäßig versetzt
Schalungsverlauf: horizontal

Bauteil: Füllbeton hinter Widerlager West
Menge: 17,000 m2

**02.07.0160 Bewehrten Beton herstellen Teilerneuerung Widerlager West u. Flügelwand Nordost**
*** Bezugsbeschreibung
Bewehrten Beton nach den durch den AN aufgestellen und vom Prüfingenieur geprüften und vom AG freigegebenen Ausführungs-, Schal- und Bewehrungsplänen herstellen.
Vorgesehene Betonzusatzmittel sind vor Baubeginn mit
dem AG abzustimmen.
Alle Maßnahmen und Kosten zur Eigen- und Fremd- überwachung für die Überwachungsklasse 2 der DIN 1045-2 sowie für die Nachbehandlung über die geamte Nachbehandlungsdauer nach
ZTV-ING, Teil 3, Abschnitt 2, DIN EN 13670 und
DIN 1045-2/-3 auszuführen eingerechnet.

Schalung, Arbeits-, Trag- und Schalgerüste der Bemessungsklasse B sowie Bewehrung werden gesondert vergütet.

Verwendung:  Stahlbeton
Beton nach: DIN EN 206-1
 DIN 1045-2 /-3
 ZTV-ING Teil 3
Erdberührte Bereiche: mit erhöhtem Sulfatwiderstand
 (SR-Zement)

Druckfestigkeitsklasse: C 35/45
Expositionsklassen:  XA2, XC4, XD2, XF2, WA

Sonstige Eigenschaften gemäß Baubeschreibung.
Alle Aufwendungen und Erschwernisse durch Herstellung in Baugruben, Einbauteile (z.B. Ankerschienen, Fugenbänder, Entwässerungseinrichtungen, Rohrdurchführungen, Anschlussbauteile usw.) sowie beengte Verhältnisse usw. sind eingerechnet.

Bauteile: Teilerneuerung Widerlager West
 u. Flügelwand Nordost
 (Auflagerbank, Kammerwand,
 Wandergänzung)
Menge: 115,000 m3

**02.07.0170 Bewehrten Beton herstellen Teilerneuerung Widerlager Ost u. Flügelwand Südwest**
*** wie Position 02.07.0160
Bauteile: Teilerneuerung Widerlager Ost u.
 Flügelwand Südwest
 (Auflagerbank, Kammerwand,
 Wandergänzung)
Menge: 113,000 m3

**02.07.0180 Bewehrten Beton herstellen Fertigteilträger Überbau**
*** wie Position 02.07.0160
Bewehrten Beton für Verbundfertigteilträger  nach den durch den AN aufgestellen und vom Prüfingenieur geprüften und vom AG freigegebenen Werkplänen im Werk herstellen.

Bauteil: Verbundfertigteilträger als
 mittragende,verlorene Schalung
 der Betonfahrbahnplatte
Druckfestigkeitsklasse:  C 45/55
Expositionsklassen:  XC4, XD1, XF2, WA

Stahlträger und Kopfbolzen werden gesondert vergütet.

Fordersatz gilt für 7 Verbundfertigteilträger.
Menge: 62,000 m3

**02.07.0190 Bewehrten Beton herstellen Ortbetonergänzung Brückenplatte**
*** wie Position 02.07.0160
Druckfestigkeitsklasse:  C 35/45
Expositionsklassen:  XC4, XD1, XF2, WA

Bauteil: Ortbetonergänzung der
 Betonfahrbahnplatte auf den
 montierten, als mittragende, verlorene
 Schalung dienenden Stahlbetonfertigteilen
Menge: 122,000 m3

**02.07.0200 Bewehrten Beton herstellen Endquerträger West**
*** wie Position 02.07.0160
Druckfestigkeitsklasse:  C 35/45
Expositionsklassen:  XC4, XD1, XF2, WA

Bauteil: Endquerträger West
Menge: 30,000 m3

**02.07.0210 Bewehrten Beton herstellen Endquerträger Ost**
*** wie Position 02.07.0160
Druckfestigkeitsklasse:  C 35/45
Expositionsklassen:  XC4, XD1, XF2, WA

Bauteil: Endquerträger Ost
Menge: 31,000 m3

**02.07.0220 Bewehrten Beton herstellen Kappen Überbau**
*** wie Position 02.07.0160
Druckfestigkeitsklasse:  C 30/37 LP
Expositionsklassen:  XC4, XD3, XF4, WA

Bauteil: Kappen Überbau

Oberfläche mit Rosshaar-Besenstrich (quer) versehen.
Menge: 70,000 m3

**02.07.0230 Bewehrten Beton herstellen Kappen Flügelwand Widerlager West**
*** wie Position 02.07.0160
Druckfestigkeitsklasse:  C 30/37 LP
Expositionsklassen:  XC4, XD3, XF4, WA

Bauteil: Kappe mit Gesims,
 Flügelwand Widerlager West

Oberfläche mit Rosshaar-Besenstrich (quer) versehen.
Menge: 2,000 m3

**02.07.0240 Bewehrten Beton herstellen Kappen Flügelwand Widerlager Ost**
*** wie Position 02.07.0160
Druckfestigkeitsklasse:  C 30/37 LP
Expositionsklassen:  XC4, XD3, XF4, WA

Bauteil: Kappe mit Gesims,
 Flügelwand Widerlager Ost

Oberfläche mit Rosshaar-Besenstrich (quer) versehen.
Menge: 2,000 m3

**02.07.0250 Bewehrten Beton herstellen Auflagersockel Widerlager West**
*** wie Position 02.07.0160
Druckfestigkeitsklasse: C 35/45
Expositionsklassen:  XC4, XD1, XF2, WA

Bauteil: Auflagersockel Widerlager West
Menge: 1,000 m3

**02.07.0260 Bewehrten Beton herstellen Auflagersockel Widerlager Ost**
*** wie Position 02.07.0160
Druckfestigkeitsklasse: C 35/45
Expositionsklassen:  XC4, XD1, XF2, WA

Bauteil: Auflagersockel Widerlager Ost
Menge: 1,000 m3

**02.07.0270 Bewehrten Beton herstellen Sohlspornergänzung Widerlager West**
*** wie Position 02.07.0160
Druckfestigkeitsklasse: C 35/45
Expositionsklassen:  XC4, XD2, XF2, WA

Bauteil: Sohlspornergänzung Widerlager West
Menge: 35,000 m3

**02.07.0280 Bewehrten Beton herstellen Sohlspornergänzung Widerlager Ost**
*** wie Position 02.07.0160
Druckfestigkeitsklasse: C 35/45
Expositionsklassen:  XC4, XD2, XF2, WA

Bauteil: Sohlspornergänzung Widerlager Ost
Menge: 30,000 m3

**02.07.0290 Beton (unbewehrt) herstellen Widerlager Ost**
*** wie Position 02.07.0160
Druckfestigkeitsklasse: C 12/15
Expositionsklassen:  XC 0

Bauteil: Füllbeton unter Widerlagerkonsole
Menge: 21,000 m3

**02.07.0300 Beton (unbewehrt) herstellen Widerlager West**
*** wie Position 02.07.0160
Druckfestigkeitsklasse: C 12/15
Expositionsklassen:  XC 0

Bauteil: Füllbeton unter Widerlagerkonsole
Menge: 21,000 m3

**02.07.0310 Schubknagge herstellen Widerlager West**
*** Bezugsbeschreibung
Schubknagge herstellen.
Profilstahl in gem. Pos. 02.05.0290 hergestellter Aussparung nach nach den durch den AN aufgestellen und vom Prüfingenieur geprüften und vom AG freigegebenen Ausführungs-, Schal- und Bewehrungsplänen liefern, sowie höhen- und lagegerecht einbauen.
Lagesicherung, Schalung mit Verguss- und Entlüftungsvorrichtung zum kraftschlüssigen, hohlraumfreien Verguss sind eingerechnet.

Profilstahl: HEM 240 gem. EN 10025 sowie EN 10034
Werkstoff: S235JR
Länge: 600 mm

Liefern und Einbauen eines schwindarmen, hochfließfähigen, zementgebundenen Vergussbetons gemäß DAfStb-Richtlinie VeBMR ist eingerechnet.

Betonfestigkeitsklasse: C 60/75 Rissbreitenbeschränkung: wk = 0,2 mm
Betonzugfestigkeit: fct,eff > 3,2 MPa

Einbau in einem Zug, vollflächig und hohlraumfrei. Nachbehandlung gemäß Herstellervorgabe.
Prüfzeugnisse sind vorzulegen.
Menge: 32,000 St

**02.07.0320 Schubknagge herstellen Widerlager Ost**
*** wie Position 02.07.0310
Schubknagge herstellen.

Profilstahl in gem. Pos. 02.05.0300 hergestellter Aussparung  liefern, sowie höhen- und lagegerecht einbauen.
Menge: 32,000 St

**02.07.0330 Betonstahl einbauen Teilerneuerung Widerlager West u. Flügelwand Nordost**
*** Bezugsbeschreibung
Betonstahl für Ortbetonbauteile einschließlich Aussparungen, Rundungen, Fugen aller Art, Schlitze usw. nach den durch den AN aufgestellen und vom Prüfingenieur geprüften und vom AG freigegebenen Bewehrungsplänen in Schalung einbauen.

Stahlsorte: B 500 B
Bauteile: Widerlager

Alle Aufwendungen und Erschwernisse durch Einbauteile (z.B. Ankerschienen, Fugenbänder, Entwässerungseinrichtungen, Rohrdurchführungen, Schubstücke usw.) beengte Verhältnisse, Ausführung in Baugruben usw. sowie Schraubverbindungen für Vollstöße und Anschlussbewehrung bis D=28 mm sind eingerechnet und werden als Betonstahl abgerechnet.

Bauteile: Teilerneuerung Widerlager West
 u. Flügelwand Nordost
 (Auflagerbank, Kammerwand,
 Wandergänzung)
Menge: 41,000 t

**02.07.0340 Betonstahl einbauen Teilerneuerung Widerlager Ost u. Flügelwand Südwest**
*** wie Position 02.07.0330
Bauteile: Teilerneuerung Widerlager Ost u. Flügelwand Südwest
 (Auflagerbank, Kammerwand,
 Wandergänzung)
Menge: 40,000 t

**02.07.0350 Betonstahl einbauen, Fertigteilträger Überbau**
*** wie Position 02.07.0330
Einbau der Bewehrung im Werk.

Bauteil: Verbundfertigteilträger als
 mittragende,verlorene Schalung
 der Betonfahrbahnplatte

Stahlträger und Kopfbolzen werden gesondert vergütet.

Fordersatz gilt für 7 Verbundfertigteilträger.
Menge: 35,000 t

**02.07.0360 Betonstahl einbauen, Ortbetonergänzung Brückenplatte**
*** wie Position 02.07.0330
Bauteil: Ortbetonergänzung der
 Betonfahrbahnplatte auf den
 montierten, als mittragende, verlorene
 Schalung dienenden Stahlbeton fertigteilen

Alle Aufwendungen und Erschwernisse durch die vorhandene Bewehrung der Verbundfertigteilträger mit Kopfbolzen und Verbundbewehrung sowie sonstige Einbauten und Einbindung in die Endquerträger sind eingerechnet.
Menge: 48,000 t

**02.07.0370 Betonstahl einbauen Endquerträger West**
*** wie Position 02.07.0330
Bauteil: Endquerträger West

Alle Aufwendungen und Erschwernisse durch die vorhandene Bewehrung der Verbundfertigteilträger mit Kopfbolzen und Verbundbewehrung, der Bewehrung gem. Pos. 02.07.0360 sowie sonstige Einbauten und Einbindung in die Endquerträger sind eingerechnet.
Menge: 7,500 t

**02.07.0380 Betonstahl einbauen Endquerträger Ost**
*** wie Position 02.07.0330
Bauteil: Endquerträger Ost

Alle Aufwendungen und Erschwernisse durch die vorhandene Bewehrung der Verbundfertigteilträger mit Kopfbolzen und Verbundbewehrung, der Bewehrung gem. Pos. 02.07.0360 sowie sonstige Einbauten und Einbindung in die Endquerträger sind eingerechnet.
Menge: 8,000 t

**02.07.0390 Betonstahl einbauen, Kappen Überbau**
*** wie Position 02.07.0330
Bauteil: Kappen Überbau
Menge: 5,600 t

**02.07.0400 Betonstahl einbauen Kappen Flügelwand Widerlager West**
*** wie Position 02.07.0330
Bauteil: Kappe mit Gesims,
 Flügelwand Widerlager West
Menge: 0,200 t

**02.07.0410 Betonstahl einbauen Kappen Flügelwand Widerlager Ost**
*** wie Position 02.07.0330
Bauteil: Kappe mit Gesims,
 Flügelwand Widerlager West
Menge: 0,200 t

**02.07.0420 Betonstahl einbauen Auflagersockel Widerlager West**
*** wie Position 02.07.0330
Bauteil: Auflagersockel Widerlager West
Menge: 0,200 t

**02.07.0430 Betonstahl einbauen Auflagersockel Widerlager Ost**
*** wie Position 02.07.0330
Bauteil: Auflagersockel Widerlager Ost
Menge: 0,200 t

**02.07.0440 Betonstahl einbauen Sohlspornergänzung Widerlager West**
*** wie Position 02.07.0330
Bauteil: Sohlspornergänzung Widerlager West
Menge: 6,500 t

**02.07.0450 Betonstahl einbauen Sohlspornergänzung Widerlager Ost**
*** wie Position 02.07.0330
Bauteil: Sohlspornergänzung Widerlager Ost
Menge: 5,500 t

**02.07.0460 Bewehrungsanschluss an Bestandsbauteil D = 16 mm**
*** Bezugsbeschreibung
Nachträglich Bewehrungsanschluss aus Betonstabstahl nach DIN 488-B500B mit zugelassenem schnellhärtendem Injektionsmörtel in Bestandsbauwerk in vertikaler und horizontaler Ausrichtung als Endverankerung nach den durch den AN aufgestellen und vom Prüfingenieur geprüften und vom AG freigegebenen Bewehrungsplänen herstellen.

Herstellung gemäß Herstellerangaben sowie Europäisch Technischer Bewertung (ETA und EAD bzw. DIBT-Zulassung) einschließlich Bohrungen, Bohrlochreinigung, Verpressarbeiten sowie Bewehrungsstahl und aller erforderlichen Nebenarbeiten.

Material: Beton
Beton-Druckfestigkeit
(Bohrkernprüfung nach
DIN EN 12390-3): i.M zwischen
 ca. 40 N/mm² bis ca. 115 N/mm²
Stabdurchmesser: 16 mm
Bohrlochdurchmesser: 18 mm
Verankerungstiefe: bis ca. 320 mm
Gesamtlänge
Betonstabstahl: bis ca. 2000 mm

Ausführung des Anschlusses durch geschultes, zertifiziertes Baustellenfachpersonal und Betriebe mit gültigem Eignungsnachweis.

Alle Aufwendungen und Erschwernisse sind Eingerechnet.
Auf die beengten Verhältnisse in Baugruben sowie Unregelmäßigkeiten in der Oberfläche wird hingewiesen.

Bauteil: Bestandswiderlager West u. Ost
 Bestandsflügelwand Nordost u. Südwest
Menge: 250,000 St

**02.07.0470 Bewehrungsanschluss an Bestandsbauteil D = 20 mm**
*** wie Position 02.07.0460
Stabdurchmesser: 20 mm
Bohrlochdurchmesser: 22 mm
Verankerungstiefe: bis ca. 400 mm
Gesamtlänge
Betonstabstahl: bis ca. 2000 mm
Menge: 250,000 St

**02.07.0480 Bewehrungsanschluss an Bestandsbauteil D = 25 mm**
*** wie Position 02.07.0460
Stabdurchmesser: 25 mm
Bohrlochdurchmesser: 27 mm
Verankerungstiefe: bis ca. 540 mm
Gesamtlänge
Betonstabstahl: bis ca. 2000 mm
Menge: 250,000 St

**02.07.0490 Schraubanschluss- Muffenstab D = 12 mm**
*** Bezugsbeschreibung
Bewehrungs-Schraubanschluss aus B500B nach DIN 488 als Muffenstab mit einseitiger Schraubmuffe inkl. Gewindeverschlussschraube, zur Verbindung von Bewehrungsstäben als Zug- oder Druckstoß, mit Europäisch Technischer Bewertung (ETA und EAD bzw. DIBT-Zulassung) für vorwiegend ruhende und nicht vorwiegend ruhende Lasten liefern und gemäß Montageanleitung des Herstelllers bzw. Zulassung sowie den durch den AN aufgestellen und vom Prüfingenieur geprüften und vom AG freigegebenen Bewehrungsplänen einbauen.

Stabdurchmesser: 12 mm
Gesamtlänge Betonstabstahl: bis ca. 1200 mm

Anzahl und Anordnung der Betonstabstähle gemäß geprüfter, vom AG freigegebener Ausführungs-, Schal- und Bewehrungspläne bzw. dem statischen Nachweis.

Alle Aufwendungen und Erschwernisse sind Eingerechnet.
Auf die beengten Verhältnisse in der Baugrube wird hingewiesen.
Menge: 10,000 St

**02.07.0500 Schraubanschluss- Muffenstab D=14 mm**
*** wie Position 02.07.0490
Stabdurchmesser: 14 mm
Gesamtlänge Betonstabstahl: bis ca. 1200 mm
Menge: 10,000 St

**02.07.0510 Schraubanschluss- Muffenstab D=16 mm**
*** wie Position 02.07.0490
Stabdurchmesser: 16 mm
Gesamtlänge Betonstabstahl: bis ca. 1200 mm
Menge: 10,000 St

**02.07.0520 Schraubanschluss- Muffenstab D=20 mm**
*** wie Position 02.07.0490
Stabdurchmesser: 20 mm
Gesamtlänge Betonstabstahl: bis ca. 1200 mm
Menge: 10,000 St

**02.07.0530 Schraubanschluss- Muffenstab D=25 mm**
*** wie Position 02.07.0490
Stabdurchmesser: 25 mm
Gesamtlänge Betonstabstahl: bis ca. 1200 mm
Menge: 10,000 St

**02.07.0540 Schraubanschluss- Anschlussstab D=12 mm**
*** Bezugsbeschreibung
Bewehrungs-Schraubanschluss aus B500B nach DIN 488 als Anschlussstab mit einseitigem Gewinde sowie Gewindeschutzkappe zur Verbindung von Bewehrungsstäben als Zug- oder Druckstoß, mit Europäisch Technischer Bewertung (ETA und EAD bzw. DIBT-Zulassung) für vorwiegend ruhende und nicht vorwiegend ruhende Lasten liefern und gemäß Montageanleitung des Herstelllers bzw. Zulassung sowie nach den durch den AN aufgestellen und vom Prüfingenieur geprüften und vom AG freigegebenen Bewehrungsplänen einbauen.

Stabdurchmesser: 12 mm
Gesamtlänge Betonstabstahl: bis ca. 1200 mm

Anzahl und Anordnung der Betonstabstähle gemäß geprüfter, vom AG freigegebener Ausführungs-, Schal- und Bewehrungspläne bzw. dem statischen Nachweis.

Alle Aufwendungen und Erschwernisse sind Eingerechnet.
Auf die beengten Verhältnisse in der Baugrube wird hingewiesen.
Menge: 10,000 St

**02.07.0550 Schraubanschluss- Anschlussstab D=14 mm**
*** wie Position 02.07.0540
Stabdurchmesser: 14 mm
Gesamtlänge Betonstabstahl: bis ca. 1200 mm
Menge: 10,000 St

**02.07.0560 Schraubanschluss- Anschlussstab D=16 mm**
*** wie Position 02.07.0540
Stabdurchmesser: 16 mm
Gesamtlänge Betonstabstahl: bis ca. 1200 mm
Menge: 10,000 St

**02.07.0570 Schraubanschluss- Anschlussstab D=20 mm**
*** wie Position 02.07.0540
Stabdurchmesser: 20 mm
Gesamtlänge Betonstabstahl: bis ca. 1200 mm
Menge: 600,000 St

**02.07.0580 Schraubanschluss- Anschlussstab D=25 mm**
*** wie Position 02.07.0540
Stabdurchmesser: 25 mm
Gesamtlänge Betonstabstahl: bis ca. 1200 mm
Menge: 192,000 St

**02.07.0590 Jahreszahl-Matrize einbauen**
Jahreszahl-Matrize nach Riz "Jahr"1 liefern und einbauen.
Jahreszahl wird vom AG angegeben.

Einbauort: Betonkappe
Menge: 1,000 St

**02.07.0600 Anti-Graffiti-Beschichtung**
Beschichtung aus geeignetem, von der Gütegemeinschaft Anti-Graffiti e.V. und bei der Bundesanstalt für Straßenwesen, gemäß DIN 4102-1 Baustoffklasse B1 zugelassenem Anti-Graffiti-System auf hydrophobierten und unbehandelten Beton- und Mauerwerksflächen herstellen.
Hydrophobierte und unbehandelte Betonflächen des Überbaus, Widerlager, Flügelwände abgestimmt auf das gewählte System vorbereiten.
Anti-Graffiti-System auf den gesamten Beton- und Mauerwerksflächen nach Herstellerangaben auftragen.
Ausführung in Teilflächen.
Das optische Erscheinungsbild des Bauwerks darf durch Auftrag des Anti-Graffiti-Systems nicht verändert werden.
Es sind Nicht-Opfersysteme zu verwenden, die eine Reinigung ohne zusätzliche Auffangmaßnahmen zulassen, bei der keine wassergefährdenden Substanzen in das Gewässer gelangen können (z.B. Dampf- oder Wasserstrahlen).
Menge: 1,000 Psch

**02.07.0610 Verbundfertigteilträger herstellen**
Stahlkonstruktion als Verbundfertigteilträger entsprechend statischen und konstruktiven Erfordernissen nach den durch den AN aufgestellen und vom Prüfingenieur geprüften und vom AG freigegebenen Stahlbauübersichten- und Werkstattplänen im Werk herstellen.

Verbundbauteil aus Beton sowie Oberflächenvorbereitung und Korrosionsschutz werden gesondert vergütet.

Abgerechnet wird nach theoretischem Gewicht des Stahls einschließlich Kopfbolzendübel als Verbundmittel, ohne Zuschläge für Verbindungsmittel gemäß Stücklisten der Werkstattpläne.

Material
Stahlkonstruktion: S 460 HISTAR
Kopfbolzendübel: S 235J2 + C 450

Einschließlich Beschichtungsflächenberechnung, aller Schweißnaht- und Güteprüfungen sowie Nachweise.
Menge: 152,000 t

**02.07.0620 Stahloberfläche für Korrosionsschutzbeschichtung vorbereiten Stahl-Vollwandträger der Verbundfertigteile**
Stahloberfläche der Verbundfertigteilträger zur Korrosionsschutzbeschichtung als Erstbeschichtung nach dem durch den AN aufgestellen und vom Prüfingenieur geprüften und vom AG freigegebenen Korrosionsschutzplan für Korrosionsschutz vorbereiten.
Vorbereitungsarbeiten im Werk durchführen.

Bauteil: Stahl-Vollwandträger der Verbundfertigteile
 einschließlich Kopfbolzen
Oberflächenvorbereitungsgrad: Sa 2 1/2.

Âbrechnung erfolgt gemäß Beschichtungsflächenberechnung der Pos. 02.07.0610.
Menge: 1200,000 m2

**02.07.0630 Korrosionsschutzbeschichtung Stahl-Vollwandträger der Verbundfertigteile**
Stahlkonstruktion mit Korrosionsschutz entsprechend Tabelle "Korrosionsschutzsysteme" der ZTV-ING Teil 4, Abschnitt 3, Anhang A versehen.
Grundlage ist der vom AN erstellte, vom Prüfingenieur geprüfte und vom AG freigegebene Korrosionsschutzplan mit dem in Abstimmung mit dem AG gewählten System des AN .
Alle Kanten und Schweißnähte sind nach der Grundbeschichtung zusätzlich mit einem Kantenschutz nach Tabelle A 4.3.2, Bauteil-Nr. 5.2.1 zu beschichten. Für den Kantenschutz sind die entsprechenden Beschichtungsstoffe des jeweiligen Blattes zu verwenden.
Bei den Applikationen durch Spritzen sind Bereiche wie Ecken, Schrauben oder andere verfahrensbedingt schwer erreichbare Bereiche mit dem jeweiligen Beschichtungsstoff vorzustreichen.

Oberflächenvorbereitung wird gesondert vergütet.

Beschichtungen im Werk aufbringen.
Erforderliche Zwischenreinigungen ausführen.

Korrosionsschutzsystem: Blatt 100, Modell A

Farbton Deckbeschichtung: DB 703
Menge: 1200,000 m2

**02.07.0640 Kran und Montage**
Im Fertigteilwerk hergestellte, Verbundfertigteilträger zur Baustelle transportieren und flucht- und lagegerecht montieren.
Alle Aufwendungen für denTransport und zur Montage einschließlich der erforderlichen Einbauteile und Hilfskonstruktionen, Beschaffung von Transportgenehmigungen, Aufwendungen für den Einbau auf Pressen oder Stützböcken und Absenken/Abstapeln auf prov. Montagelager bzw. endgültige Lager, An- und Abtransport sowie Einsatz von erforderlichem Mobilkränen, entsprechende Herstellung von Kranaufstandsflächen sowie Zwischenlagerflächen für die Verbundfertigteilträger sind eingerechnet.

Abmessungen Verbundfertigteilträger:
Platte Breite  ca. 1,52 m und 1,93m
 Höhe ca. 0,15 m
 Länge ca. 36,40 m

Stahlträger Breite ca. 0,41 m
 Höhe ca. 1,12 m
 Länge ca. 36,40 m

Gewicht je Fertigteil:  bis ca. 20 t
Menge: 7,000 St

**02.07.0650 Kennzeichnung Korrosionsschutz**
Kennzeichnung Korrosionsschutz.
Anlegen von Schriftfeldern am Überbau gemäß
ZTV-ING, Teil 4, Abschnitt 3.
Inhalt:
- Korrosionsschutzsysteme
- Hersteller
- Datum der Ausführung
Ort der Kennzeichnung nach Abstimmung mit AG.
Menge: 1,000 St

**02.07.0660 Kontrollflächen anlegen**
*** Pauschalposition
Anlegen von Kontrollflächen für den Korrosionsschutz gemäß ZTV-ING, Teil 4, Abschnitt 3.
Art und Lage der Kontrollflächen nach Abstimmung mit AG.
Menge: 1,000 psch

*Hinweis: Hinweis: Betoninstandsetzung Hohlraumfüllung*
Bei vorlaufenden Bohrkernuntersuchungen wurden im Widerlagerbereich z.T. Fehl- u. Hohlstellen festgestellt.
Im Zuge der Abbrucharbeiten festgestellte Fehl- und Hohlstellen im Widerlager sind nach den durch den AN aufgestellen und vom Prüfingenieur geprüften und vom AG freigegebenen Ausführungsunterlagen durch den AN standsicher zu schließen und zu verfüllen.
Es kommen nur nach Herstellerangaben für den Einsatzzweck geeignete Stoffe mit Europäische Technische Bewertung bzw. Zulassung des DIBt zur Ausführung.

Alle Aufwendungen, die über die in nachfolgenden Positionen beschriebenen Leistungen hinaus zur Herstellung der Leistungen unter umwelt- und arbeitssicherheitstechnischen Belangen erforderlich werden, sind in die Positionen eingerechnet.

**02.07.0670 Injektionskanäle bohren**
Bohren von Injektionskanälen, wechselseitig schräg zum Riss bzw. zur festgestellten Hohl- oder Fehlstelle, unter einem Winkel von 45°, die Sanierungsstelle kreuzend.

Bauteildicke: bis 240 cm
Bohrlochabstand: halbe Risstiefe
 (ggf. halbe Bauteildicke)
.  bis 120 cm
Ø Bohrloch: 14 mm
Menge: 200,000 St

**02.07.0680 Schlagpacker setzen Injektionsdruck**
Absaugen von Bohrmehl und Staub aus dem Injektionskanal, oder Ausblasen über eine bohrtiefe Lanze, mit ölfreier Druckluft.
Einschlagen der Packer zur Bohrlochabdichtung der Pos. 02.07.0670 mit Rückschlagventil mit einem geringen Öffnungsdruck (ca. 1 bar) geeignet für Injektionsdrücke bis zu 10 bar.
Menge: 200,000 St

**02.07.0690 Injektion mit mineralischer Suspension**
Niedrigviskose, sedimentationsfreie, raumbeständig aushärtende, mineralische Suspension über vorbereitete Packer în Risse bzw. festgestellte Hohl- oder Fehlstellen nach Herstellervorschriften mischen und injizieren.

Volumenveränderung
nach DIN EN 445: 2%
Mahlfeinheit: ca. 16.000 cm²/g

Das zu verwendende Material muss eine lange Verarbeitungszeit (ca. 60 Minuten) und eine Druckfestigkeit von 40 MPa, oder höher, nach 28 Tagen aufweisen.

Die Injektion wird mit einer im Niederdruckbereich (bis 10 bar) gut regelbaren Membranpumpe durchgeführt.
Nachverpressen der Packer innerhalb der Verarbeitbarkeitsdauer der Suspension ist eingerechnet.

Abrechnung erfolgt gem. nachgewiesener Verbrauchsmenge.
Menge: 200,000 kg

**02.07.0700 Nacharbeiten**
Nach Erhärten des Injektionsmaterials, Entfernen der Verdämmung und der Injektionspacker.
Verschließen der Bohrlöcher mit geeignetem Mörtel.
Menge: 200,000 St

#### Bereich 02.08 Fugen - Abdichtung, Übergänge, Lager

*Hinweis: Hinweis auf Ziff. 01.01. Ausführungsplanung*
Es wird darauf hingewiesen, dasss alle Arbeiten gem. Hinweis unter Ziff. 01.01 nach vom AN eigenverantwortlich zu erstellender Ausführungsplanung / Ausführungsunterlagen auszuführen sind.

**02.08.0010 Fertigteilfugen**
Stoßfugen zwischen den Verbundfertigteilträgern durch Verlegen von ca. 10 cm breiten Glasfaserstreifen mit anschließender Feinmörtelüberdeckung in entsprechend vorgesehene Aussparungen herstellen um das Austreten von Zementschlämpe bei der Ortbetonergänzung zu vermeiden.
Menge: 245,000 m

**02.08.0020 Untergrundvorbereitung Beton-Brückenplatte**
Beton-Brückenplatte als Untergrund der Brückenabdichtung für Abdichtung nach ZTV ING 6-2 durch geeignetes Verfahren nach Bautechnik des AN entsprechend der Bauabschnitte vorbereiten.
Labile Teile sowie Verschmutzungen restlos entfernen. Randbereiche sind maschinell von Hand nachzuarbeiten. Anschließend gründlich mit dem Industriestaubsauger entstauben.
Der Untergrund muss nach dieser Maßnahme den allgemein anerkannten Regeln der Bautechnik entsprechen. Er muss tragfähig, sauber sowie frei von Staub, Öl, losen Teilen und sonstigen trennend wirkenden Stoffen sein. Zementschlämme muss vollständig entfernt sein, so dass das Korngerüst des Untergrundes freiliegt.
Einschließlich aller damit zusammenhängender Nebenarbeiten (Schutzabdeckung, Beseitigung der Rückstände, Abblasen usw.). Insbesondere sind die Auflagen des Umweltschutzes zu beachten.
Anfallender Bauschutt zum Zwischenlager transportieren und auf Haufwerk setzen.
Nach der Untergrundvorbereitung muss der Untergrund mindestens die Oberflächenzugfestigkeit aufweisen, die der weitere Systemaufbau erfordert.
Eingerechnet ist die Durchführung von 9 gesonderten Haftzugprüfungen als Kontrollprüfungen im Beisein des AG.
Menge: 495,000 m2

**02.08.0030 Betonfläche versiegeln**
Fläche der Beton-Brückenplatte nach ZTV ING 6-2 mit einem Zweikomponenten, hochhitzebeständigen, lösemittelfreien Epoxidharz nach Wahl des AN, abgestimmt auf den Gesamtaufbau gemäß Herstellervorschriften und
TL/TP-ING 6-2 versiegeln.
Eingerechnet sind alle erforderlichen Aufwendungen.
Das angebotene Produkt muss nach TL/TP-ING 6-2 geprüft, zugelassen und in der Liste der geprüften Stoffe aufgeführt sein.
Es sind nur Stoffe gemäß BAST-Zusammenstellung der geprüften Stoffe und Stoffsysteme nach
TL BEL-B Teil 2 / TL BEL-EP zur Ausführung zugelassen.
Die zur Anwendung kommenden Stoffe des gesamten Dichtungsaufbaus Versiegelung, Kratz- u. Lunkerspachtelung, Dichtungsschicht aus 2-lagiger Polymerbitumen-Schweißbahn müssen stofflich aufeinander abgestimmt und verträglich sein. Verwendungs-, Mengen-, Verarbeitungs- und Einbauvorschriften der Hersteller sind unter Berücksichtigung o.g. ZTVen einzuhalten.
Menge: 495,000 m2

**02.08.0040 Kratz- und Lunkerspachtelung**
Poren und Lunker nach ZTV ING 6-2 in der versiegelten Fläche gem. ZTV BEL-B T2 und TL- BEL-EP durch Kratzspachteln verschließen.
Kratz- und Lunkerspachtelung nach Bautechnik des AN und Anwendung der Herstellervorschriften, abgestimmt auf die Gesamtbeschichtung herstellen.
Eingerechnet sind alle erforderlichen Aufwendungen.
Das angebotene Produkt muss nach ZTV-BEL-EP geprüft, zugelassen und in der Liste der geprüften Stoffe aufgeführt sein.
Es sind nur Stoffe gemäß BAST-Zusammenstellung der geprüften Stoffe und Stoffsysteme nach zur Ausführung zugelassen.
Die zur Anwendung kommenden Stoffe des gesamten Dichtungsaufbaus Versiegelung, Kratz- u. Lunkerspachtelung, Dichtungsschicht aus 2-lagiger Polymerbitumen-Schweißbahn müssen stofflich aufeinander abgestimmt und verträglich sein. Verwendungs-, Mengen-, Verarbeitungs- und Einbauvorschriften der Hersteller sind unter Berücksichtigung o.g. ZTVen einzuhalten.
Menge: 1,000 Psch

**02.08.0050 Dichtungschicht**
Fläche der Beton-Brückenplatte gemäß ZTV ING 6-2 auf der Versiegelung bzw. Kratz- und Lunkerspachtelung mit einer Dichtungsschicht aus 2-lagiger Polymerbitumen-Schweißbahn herstellen.
Die Anforderungen der ZTV-ING 6-2, sowie die TL/TP-ING 6-2 sind zu beachten. Wird stoffbedingt eine Verbindungsschicht erforderlich, ist diese in dieser Position mit eingerechnet.
Es sind nur Stoffe gemäß BAST-Zusammenstellung der geprüften Stoffe und Stoffsysteme nach ZTV ING 6-2 zur Ausführung zugelassen.
Die zur Anwendung kommenden Stoffe des gesamten Dichtungsaufbaus Versiegelung, Kratz- u. Lunkerspachtelung, Dichtungsschicht aus 2-lagiger Polymerbitumen-Schweißbahn und Haftbrücke müssen stofflich aufeinander abgestimmt und verträglich sein.
Verwendungs-, Mengen-, Verarbeitungs- und Einbauvorschriften der Hersteller sind unter Berücksichtigung o.g. ZTVen einzuhalten.
Menge: 495,000 m2

**02.08.0060 Schutzlage herstellen**
Schutzlage nach Angaben der ZTV-ING 6-2 aus Glasvlies-Bitumendachbahn V 13-BA unter Kappen gemäß RiZ-ING Dicht 4 herstellen. Bahn an Längs- und Querstößen min. 10 cm überlappen. Querstöße versetzt anordnen.
Überstand im Fahrbahnbereich mindestens 30 cm,
davon 25 cm lose auflegen und min. 5 cm aufkleben.
Menge: 250,000 m2

**02.08.0070 Gussasphalt Schutzschicht herstellen**
*** Bezugsbeschreibung
Asphaltschutzschicht gem. ZTV-ING 6-2 aus Gussasphalt in Verkehrsflächen herstellen, einschließlich Vorbereitung der Oberfläche zum Anschluss nachfolgenden Deckschicht.
Das Asphaltmischgut ist mit thermoisolierten Fahrzeugen zur Baustelle zu transportieren.
Die Eignung der vorgesehenen Baustoffe und der Baustoffgemische ist dem AG rechtzeitig und vor Einbaubeginn nachzweisen.

Belastungsklasse:  10 nach RStO 12
Gussasphalt: MA 11 S gemäß TL Asphalt-StB,
 ohne Verwendung von Asphaltgranulat
Einbaubereich: Fahrbahnplatte zwischen den Schrammborden und Übergangskonstruktionen.
Einbaudicke:  3,5 cm
Bindemittel:  30/45 gem. TL Bitumen-StB.
Gesteinskörnung: grob, Kategorie PSV ´51´
Material:  Diabas-Edelsplitt, Edelbrechsand, Natursand und Füller
Menge: 275,000 m2

**02.08.0080 Gussaphalt Deckschicht herstellen**
*** wie Position 02.08.0070
Asphaltdeckschicht aus Gussasphalt

Belastungsklasse:  10, nach RStO 12
Gussasphalt: MA 8 S, gemäß TL Asphalt-StB,
ohne Verwendung von Asphaltgranulat
Einbaudicke: 3,5 cm einschließlich eingedrücktem Abstreumaterial
Bindemittel: 30/45 mit viskositätsveränderndem Zusatz bzw. entsprechend viskositätsverändertes Bindemittel 30/45
Fremdfüller:  Kalksteinfüller Kategorie CC70
Einbaubereich: Fahrbahnplatte zwischen den
Schrammborden und Übergangskonstruktionen unter Abzug der
Flussrinnenbahnen.
Menge: 275,000 m2

**02.08.0090 Gussasphaltdeckschicht bearbeiten**
Oberfläche der Gussasphaltdeckschicht gem. ZTV-ING 6-2 und ZTV Asphalt-StB bearbeiten.
Abstreumaterial, leicht bituminiert, auf die noch heiße Oberfläche aufbringen, mit Gummiradwalze eindrücken und mit Glattmantelwalze nachwalzen.
Erkaltete Gussasphaltdeckschicht abkehren, nicht festgebundenes Material durch Walzen lösen und nochmals abkehren.
Nicht gebundenes und gelöstes Material bleibt in Eigentum des AN und ist von der Baustelle zu entfernen.

Materialmenge: 12 bis 15 kg/m².
Lieferkörnung: 5/8 mm.
Gesteinskörnung: grob, Kategorie PSV 51
Menge: 275,000 m2

**02.08.0100 Randstreifen als Rinnenflussbahn aus Gussasphalt herstellen**
*** wie Position 02.08.0070
Asphaltdeckschicht aus Gussasphalt als Rinnenflussbahn bzw. Randstreifen gemäß ZTV-ING 6-2 für Verkehrsflächen in Teilflächen herstellen.
Handeinbau ist eingerechnet.

Belastungsklasse: 10, nach RStO 12
Gussasphalt: MA 8 S, gemäß TL Asphalt-StB,
ohne Verwendung von Asphaltgranulat
Einbaudicke: 3,5 cm
Bindemittel: 30/45 mit viskositätsveränderndem Zusatz bzw. entsprechend viskositätsverändertes Bindemittel 30/45
Fremdfüller: Kalksteinfüller Kategorie CC70
Menge: 77,660 m

**02.08.0110 Anschluss als Fuge herstellen Randfuge**
Anschluss der Asphaltdecke als Fuge nach ZTV-ING 6-2, analog Richtzeichnung RiZ ING Dicht 9 unter Berücksichtigung der ZTV Fug-StB herstellen.

Schichtdicken: bis 8 cm
Fugenbreite: 3 cm.
Material: Typ N1 gem. TL Fug-StB

Fugenspalt mit Druckluft säubern, soweit erforderlich trocknen.
Fugenwandungen mit auf das System abgestimmten Primer versehen.
Fugenraum bis Oberkante verfüllen.

Fugenart: Randfuge vor Borden und Übergangskonstruktionen in Deck- und Binderschicht.
Menge: 78,000 m

**02.08.0120 Fahrbahnübergang herstellen Widerlager West**
*** Bezugsbeschreibung
Einprofilige, wasserundurchlässige, lärmgeminderte Brücken-Übergangskonstruktuion gem. TL/TP-FÜ mit wellenförmigen Randprofilen an der Fahrbahnoberfläche, einschließlich Schrammbordausbildung nach den durch den AN aufgestellen und vom Prüfingenieur geprüften und vom AG freigegebenen Ausführungs- und Werkstattplänen nach Bautechnik des AN herstellen.

Die Profilführung erfolgt bündig mit Oberkante Gehweg bis Unterkante Gesims. Die Stahl-Klemmprofile sind als Hybridprofile mit einem von der Fahrbahnoberfläche bis zur Dichtprofilebene reichenden, mindestens 20 mm hohen Profilkopf aus Vollmaterial in Edelstahl auszuführen. Die Verschweißung mit der Unterkonstruktion erfolgt mittels Vollnaht.

Schrammbord und Brückenkappe sind mit Abdeck- und Gesimsblech zu versehen, in Anlehnung an RiZ-ING Übe 1.
Eine Austauschmöglichkeit des Dichtprofils von oben muss bei einer Spaltweite ab 25 mm nach Demontage der Randplatten möglich sein.

Abgerechnet wird nach Länge des Übergangs in der Achse, horizontal.

Material Klauenprofil: Werkstoffnr. 1.4571
Material Unterkonstruktion:  S235JR
Einbauort: Widerlager West
 Fahrbahn- und Gehweg.
Menge: 13,500 m

**02.08.0130 Fahrbahnübergang herstellen Widerlager Ost**
*** wie Position 02.08.0120
Einbauort: Widerlager Ost
 Fahrbahn- und Gehweg.
Menge: 13,500 m

**02.08.0140 Elastomerlager für schwimmende Lagerung liefern und einbauen Widerlager Nord**
*** Bezugsbeschreibung
In Anlehnung an RiZ-ING Lag 9 sowie ZTV-ING 6-8, Verformungslager (Elastomerlager mit oberer und unterer Ankerplatte), allseits los, gemäß statischen und konstruktiven Erfordernissen nach den durch den AN aufgestellen und vom Prüfingenieur geprüften und vom AG freigegebener technischen Bearbeitung einschließlich der Werkstatt- und Montagepläne nach Bautechnik des AN herstellen und gebrauchsfertig einbauen.
Alle Aufwendungen für mögliche Zwischenzustände sowie Dokumentation mit Lagereinbauprotokollen und die Einbauüberwachung durch eine Lagerfachkraft
sind eingerechent.
Korrosionsgefährdete Stahlflächen einschl. eines 5 cm breiten Randstreifens auf der Berührungsfläche Stahl/Beton vorbereiten und mit Korrosionsschutz versehen.
Ggf. vorhandene Berührungsflächen der Lagerplatte mit der Ankerplatte und/oder Futterplatte sind zur Kraftübertragung, mit Sa 2 1/2 vorbereitet, nur mit je einer Grundbeschichtung nach Blatt 85 der TL/TP-ING in einer Sollschichtdicke von 40mym zu beschichten.
Korrosionsschutz, Farbton und Zusammensetzung (Stoff-Nr.) entsprechend des vom AN zu erstellenden Korrosionsschutzplans.

Einbauort: Widerlager Nord
Lager: rechteckig

aufnehmbare Kräfte im Grenzzustand der Tragfähigkeit

Normalkraft: bis  2400 kN
Kraft in Brückenlängsrichtung: bis  120 kN
Kraft in Brückenquerrichtung: bis  20 kN

Verdrehungen:  wy =  20,0 mrad
 wx =  0,0 mrad

Liefern und Einbauen eines schwindarmen, hochfließfähigen, zementgebundenen Vergussbetons als Unterguss unter Brückenlagern gemäß DAfStb-Richtlinie VeBMR ist eingerechnet.

Vergussbeton: Körnung 0-5 mm, Untergusshöhe: 20-120 mm
Betonfestigkeitsklasse: C 60/75 Rissbreitenbeschränkung: wk = 0,2 mm
Betonzugfestigkeit: fct,eff > 3,2 MPa

Einbau in einem Zug, vollflächig und hohlraumfrei. Nachbehandlung gemäß Herstellervorgabe. Prüfzeugnisse und Checkliste sind vorzulegen."
Menge: 6,000 St

**02.08.0150 Elastomerlager für schwimmende Lagerung liefern unf einbauen Widerlager Süd**
*** wie Position 02.08.0140
Einbauort: Widerlager Süd
Lager: rechteckig

aufnehmbare Kräfte im Grenzzustand der Tragfähigkeit

Normalkraft: bis  2400 kN
Kraft in Brückenlängsrichtung: bis  130 kN
Kraft in Brückenquerrichtung: bis  20 kN

Verdrehungen:  wy =  20,0 mrad
 wx =  0,0 mrad
Menge: 6,000 St

**02.08.0160 Fugenkonstruktion herstellen, Bauteilübergang Bestand - Neubau Widerlager Nord / Flügelwand Nordost**
*** Bezugsbeschreibung
Außenliegendes Arbeitsfugenband, bestandseitig als Klemmfugenband mit Flanschkonstruktion, neubauseitig zum Einbetonieren, nach den durch den AN aufgestellen und vom Prüfingenieur geprüften und vom AG freigegebenen Ausführungs-, Detail- und Werkplanungen liefern und einbauen.
Eingerechnet sind alle Aufwendungen für Bohrungen, Ausgleichsschicht sowie Schutzabdeckung.
Eingerechnet sind alle erforderlichen Form, Pass- und Übergangsstücke.
Im Werk vorkonfektionierte Fugenbänder auf der Baustelle einbauen.
Einbau nach Herstellervorschrift, einschließlich ggf. erforderlicher Baustellenverbindungen.

Material Fugenband: Elastomer
Typ: A 350 KF
Material Klemmkonstruktion
(Klemmleiste, Verbundanker,
Muttern und Scheiben): Werkstoff Nr. 1.4571

Einbauort: Widerlager Nord /
 Flügelwand Nordost
Menge: 8,000 m

**02.08.0170 Fugenkonstruktion herstellen, Bauteilübergang Bestand - Neubau Widerlager Süd / Flügelwand Südwest**
*** wie Position 02.08.0160
Einbauort: Widerlager Süd /
 Flügelwand Südwest
Menge: 8,000 m

**02.08.0180 Fugenabdeckband liefern und einbauen Widerlager Nord Flügelwand Nordost**
*** Bezugsbeschreibung
Elastomer-Fugenabdeckband, nach den durch den AN aufgestellen und vom Prüfingenieur geprüften und vom AG freigegebenenAusführungs-, Detail- und Werkplanungen liefern und einbauen.
Eingerechnet sind alle erforderlichen Form, Pass- und Übergangsstücke.
Im Werk vorkonfektionierte Fugenbänder auf der Baustelle einbauen.
Einbau nach Herstellervorschrift, einschließlich ggf. erforderlicher Baustellenverbindungen.

Material Fugenband: Elastomer
Typ: FAE 50

Einbauort: Kappe und Gesims
 Widerlager Nord Flügelwand Nordost
Menge: 8,000 m

**02.08.0190 Fugenabdeckband liefern und einbauen Widerlager Süd Flügelwand Südwest**
*** wie Position 02.08.0180
Einbauort: Kappe und Gesims
 Widerlager Süd Flügelwand Südwest
Menge: 8,000 m

**02.08.0200 Fugeneinlage liefern und einbauen Widerlager Nord / Flügelwand Nordost**
*** Bezugsbeschreibung
Fugeneinlage für Raumfuge einbauen und befestigen.
Abgerechnet wird die bedeckte Fläche.
Aussparungen bis 0,10 m2 werden übermessen.
Einlage aus Hartschaumplatten (25 kg/m3).

Plattendicke:  20 mm

Einbauort:  Raumfuge zwischen
 Widerlager Nord / Flügelwand Nordost
Menge: 3,000 m2

**02.08.0210 Fugeneinlage liefern und einbauen Widerlager Süd / Flügelwand Südwest**
*** wie Position 02.08.0200
Einbauort:  Raumfuge zwischen
 Widerlager Süd / Flügelwand Südwest
Menge: 3,000 m2

#### Bereich 02.09 Blitzschutz u. Erdung

*Hinweis: Hinweis auf Ziff. 01.01. Ausführungsplanung*
Es wird darauf hingewiesen, dasss alle Arbeiten gem. Hinweis unter Ziff. 01.01 nach vom AN eigenverantwortlich zu erstellender Ausführungsplanung / Ausführungsunterlagen auszuführen sind.

*Hinweis: Hinweis Blitzschutz, Erdung u. Potentialausgleich*
Blitzschutz, Erdung u. Potentialausgleich für komplettes Brückenbauwerk herstellen.
Die Blitzschutz-, Erdungs- und Potentialausgleichsanlagen sind nach gültigen Vorschriften, insbesondere nach VDE 0185, zu errichten.
Erforderliche Planungen sind in nachfolgenden Positionen eingerechnet und werden nicht gesondert vergütet.

**02.09.0010 Leitfähigkeitskontrolle**
Kontrolle der gesamten Geländer, und sonstiger Stahlkonstruktionen usw. auf ausreichende elektrische Verbindung mit der Erdungsanlage, einschl. den (wenn erforderlich) weiteren Verbindungen zur kompletten Leitfähigkeit.
Menge: 1,000 Psch

**02.09.0020 Messung**
Messung der gesamten Erdungsanlage nach DIN 18014 mit anschließender Dokumentation der Erdausbreitungswiderstände.
Dokumentation 2-fach übergeben.
Menge: 1,000 Psch

**02.09.0030 Blitzschutz, Erdung und Potentialausgleich für Bauwerke**
Blitzschutz, Erdung und Potentialausgleich für das komplette Brückenbauwerk nach Erfordernissen gem. VDE 0185, aus Fang- und Ableitungseinrichtungen, Erdungsanschlüssen / Bandstahl für alle metallischen Einbauteile - nach Erfordernissen- durchführen.
Bauteile aus unterschiedlichen Werkstoffen werden getrennt geerdet.
Nicht miteinander verschweißte Teile z.B. Geländer werden jeweils separat geerdet oder mit Potentialausgleich (PA) versehen.

Technische Bearbeitung für die Erdung durchführen, einschl. Planunterlagen zur Prüfung durch den AG.
Blitzschutz- und Erdungskonzept im Zuge der Fertigungszeichnungen des AN dem AG zur Freigabe vorlegen.

Potentialausgleich, Erdung:
für alle nach VDE 0100 in den Hauptpotentialausgleich einzubeziehende Betriebsmittel, Konstruktionsteile, Geländer, Rohre etc., Anschlüsse gleichwertig zu den Aussagen über PE-Anschlüsse in VDE 0100.
Preis für alle erforderlichen Anschluss- und Verbindungsmaterialien und Hauptpotentialausgleichschiene. Rohrschellen in stabiler Ausführung aus Edelstahl.
Es ist besonders auf die speziellen Anforderungen für den Korrosionsschutz zu achten!
Zum Anschluss des PA sind Erdungspunkte vorzusehen.
Menge: 1,000 Psch

#### Bereich 02.10 Geländer, Vogeleinflugschutz

*Hinweis: Hinweis auf Ziff. 01.01. Ausführungsplanung*
Es wird darauf hingewiesen, dasss alle Arbeiten gem. Hinweis unter Ziff. 01.01 nach vom AN eigenverantwortlich zu erstellender Ausführungsplanung / Ausführungsunterlagen auszuführen sind.

**02.10.0010 Geländerverankerung herstellen Verankerung mit Pfostenschuh**
Geländerverankerung mit Pfostenschuh für Stahlgeländer gemäß BMV RiZ-ING Gel 13 herstellen und einbauen.

Pfostenaussparungen verfüllen und Oberfläche abdichten sind eingerechnet.
Pfostenschuh: 90 x 90 x 8 mm
Fußplatte: 160 x 160 x 20 mm
4 Anker: Ø 16
Material: S 235 JR

Geländerverankerung feuerverzinken, Mittelwert der Schichtdicke nach DIN EN ISO 1461 min. 85 mym.
Montageschäden am Korrosionsschutz ausbessern ist eingerechnet.

Pfostenverguss mit Vergussmörtel nach DAfStb-Richtlinie "Vergussbeton/ Vergussmörtel".
Zementmörtel mit Kunststoffzusatz (RM) nach ZTV-ING 3-4.

Einbau in Überbau- und Flügelwandkappen.
Menge: 34,000 St

**02.10.0020 Stahlgeländer herstellen**
Stahlgeländer gemäß RiZ-ING Gel 4, Gel 9, Gel 10, Gel 13, als Füllstabgeländer auf den Gesimsaufkantungen des Brückenüberbaus und der Flügelwände nach der durch den AN aufgestellen und vom Prüfingenieur geprüften und vom AG freigegebenen technischen Bearbeitung sowie Werkstatt- und Montageplänen herstellen.

Dehnungsfugen mit Pass-Stücken nach konstruktiven Erfordernissen anordnen sowie Seil-Anschlagkonstruktion herstellen.

Im Handlauf feuerverzinktes Drahtseil einziehen und verankern.

Höhe des Geländers: 1300 mm.
Ø Drahtseil: 20 mm

Verankerung mit Pfostenschuh der Pos. 02.10.0010.
Verbindung Geländer Pfostenschuh ist eingerechnet.

Abgerechnet wird nach Länge des Handlaufs zwischen den Achsen der Endpfosten bzw. Endstäbe.
Menge: 78,000 m

**02.10.0030 Korrosionsschutz Geländer**
Korrosionsschutz für Geländer einschließlich Fußplatte gemäß ZTV-ING Teil 4 Stahlbau, Abschnitt 3 Korrosionsschutz von Stahlbauten - Anhang A, Ziff. 3.1 (b) 1 als Duplex-Beschichtung herstellen (Modul 100-C).

Geländerkonstruktion feuerverzinken.

Feuerverzinktes Geländer für nachfolgende Beschichtung durch Sweep-Strahlen vorbereiten.

1. Zwischenbeschichtung im Airless-Spritzverfahren aufbringen.

Beschichtungsstoff: Stoff Nr. 100.2.3.

1. Deckbeschichtung im Airless-Spritzverfahren aufbringen

Beschichtungsstoff: Stoff Nr. 100.3.30-74.

Gesamtschichtdicke: 240 μm

Farbton: RAL 5012 - Lichtblau
Menge: 1,000 Psch

**02.10.0040 Messbolzen einbauen Überbau und Widerlager**
Messbolzen einbauen.

Einbauort: Überbau, Widerlager Nord u. Widerlager Süd
Material: Stahl, feuerverzinkt.

Bohrungen herstellen, Bolzen in Bohrungen einsetzen und mit Mörtel verfüllen.

Messbolzen für Lage- und Höhenmessung in horizontalen und vertikalen Flächen gemäß RiZ-ING Mess 1 Blatt 1 einbauen.

Vergussmörtel nach DAfStb-Richtlinie "Vergussbeton/ Vergussmörtel".
Zementmörtel mit Kunststoffzusatz (RM) nach ZTV-ING 3-4.
Menge: 12,000 St

**02.10.0050 Vogeleinflugschutz Widerlager Nord**
*** Bezugsbeschreibung
Vogel-Einflugschutz in Anlehnung an Richtzeichnung ZTV-ING VES 1 nach den durch den AN aufgestellen und vom Prüfingenieur geprüften und vom AG freigegebenen Ausführungs- und Werkplänen liefern und einbauen.

Länge: bis  15,00 m
Höhe: bis  0,70 m

Stahlbauteile u.
Befestigungsmaterial: Werkstoff Nr. 1.4571
Abdeckplatten: aus gebogenm Acrylglas

Einzelplatten werden am oberen Rand mit einem U-Klemm-Profil und Gummi-Litze miteinander verbunden.

Einschließlich aller Befestigungsmaterialien.

Einbauort: Widerlager Nord
Menge: 13,500 m

**02.10.0060 Vogeleinflugschutz Widerlager Süd**
*** wie Position 02.10.0050
Einbauort: Widerlager Süd
Menge: 13,500 m

#### Bereich 02.11 Versorgungsleitungen

*Hinweis: Hinweis auf Ziff. 01.01. Ausführungsplanung*
Es wird darauf hingewiesen, dasss alle Arbeiten gem. Hinweis unter Ziff. 01.01 nach vom AN eigenverantwortlich zu erstellender Ausführungsplanung / Ausführungsunterlagen auszuführen sind.

**02.11.0010 Kunststoffrohre DN 110 in Brückenkappe Nord einbauen**
Flexibles Kabelschutzrohr PE-HD DN 110, nach DIN EN 50086-2-4 in Einzellängen einschließlich erforderlicher Muffen liefern und in Brückenkappen einbauen.
Erschwernisse durch Schalung und Bewehrung sind eingerechnet, einschließlich Auftriebssicherung.

3 x DN 110

Die Rohre sind in Schächten bündig mit der Innenwand abzuschneiden und zu verputzen. Werden die Rohre nicht an einen Kabelschacht o. ä. angeschlossen, so sind die Rohröffnungen mit Verschlusskappen zu verschließen oder die Ringräume zwischen Rohr und Kabel mittels Dichtungsmanschette oder Ringraumdichtung zu verschließen.
Menge: 111,000 m

**02.11.0020 Kunststoffrohre DN 110 in Brückenkappe Süd einbauen**
Flexibles Kabelschutzrohr PE-HD DN 110, nach DIN EN 50086-2-4 in Einzellängen einschließlich erforderlicher Muffen liefern und in Brückenkappen einbauen.
Erschwernisse durch Schalung und Bewehrung sind eingerechnet, einschließlich Auftriebssicherung.

6x DN110

Die Rohre sind in Schächten bündig mit der Innenwand abzuschneiden und zu verputzen. Werden die Rohre nicht an einen Kabelschacht o. ä. angeschlossen, so sind die Rohröffnungen mit Verschlusskappen zu verschließen oder die Ringräume zwischen Rohr und Kabel mittels Dichtungsmanschette oder Ringraumdichtung zu verschließen.
Menge: 222,000 m

**02.11.0030 Kunststoffrohre DN 160 liefern und einbauen Gesimskappe Nord**
*** Bezugsbeschreibung
Flexibles Kabelschutzrohr nach DIN EN 50086-2-4 in Einzellängen einschließlich erforderlicher Muffen liefern und in Gesimskappe einbauen.
Erschwernisse durch Schalung und Bewehrung sind eingerechnet, einschließlich Auftriebssicherung.
Die Rohre sind in Schächten bündig mit der Innenwand abzuschneiden und zu verputzen.
Werden die Rohre nicht an einen Kabelschacht o.ä. angeschlossen, so sind die Rohröffnungen mit Verschlusskappen zu verschließen oder die Ringräume zwischen Rohr und Kabel mittels Dichtungsmanschette oder Ringraumdichtung zu verschließen.

Material: PE-HD
Durchmesser: DN 160

Einbauort: Gesimskappe Nord
Menge: 37,000 m

**02.11.0040 Kunststoffrohre DN 160 liefern und einbauen Gesimskappe Süd**
*** wie Position 02.11.0030
Einbauort: Gesimskappe Süd
Menge: 37,000 m

**02.11.0050 Schutzrohr DA 254 für Wasserleitung DN 150**
Schutzrohr DA 254 mm für Wasserleitung DN 150, einschließlich aller Form- und Sonderteile nach DIN EN 10088 mit einer Mindestwanddicke von 2 mm sowie DIN EN 10217-7, Prüfkategorie TC1 in Einzellängen,einschließlich Rohrverbindungen liefern und unter Überbau gem. RiZ-ING WAS 13, Bild 2 einbauen.
Alle Aufwendungen und Erschwernisse zur Durchführung durch Mantelrohre im Bereich der Endquerträger und Kammerwände sind eingerechnet.
Erforderliche Ankerschienen zum Einbau in die Verbundfertigteilträger sowie die Rohrleitungsaufhängung nach statisch-konstruktiven Erfordernissen und mit Europäisch Technischer Bewertung (ETA und EAD bzw. DIBT-Zulassung) sind eingerechnet.

Material:
Schutzrohr und Ankerschienen sowie
Aufhängevorrichtungen
einschließlich sämlichen
Kleinmaterials: Werkstoff Nr. 1.4571
Menge: 40,000 m

**02.11.0060 elastische Rohrverbindung für DN 110 herstellen Brückenkappe - Kammerwand Widerlager Nord**
*** Bezugsbeschreibung
Elastische Rohrverbindung aus Elastomer mit Spiralverstärkung als Übergang zwischen den Kabelschutzrohren in den Überbaukappen und in den Kammerwanddurchführungen am Widerlager liefern und einbauen.
Befestigungsteile und Verbindungsmittel aus nichtrostendem Stahl nach DIN 17440,Werkstoff-Nr. 1.4571.

Rohrdurchmesser: DN 110
Dehnweg: bis 50 mm

Einbauort:  Brückenkappe - Kammerwand
 Widerlager Nord
Menge: 9,000 St

**02.11.0070 elastische Rohrverbindung für DN 160 herstellen Brückenkappe - Kammerwand Widerlager Nord**
*** wie Position 02.11.0060
Rohrdurchmesser: DN 160

Einbauort:  Brückenkappe - Kammerwand
 Widerlager Nord
Menge: 2,000 St

**02.11.0080 elastische Rohrverbindung für DN 110 herstellen Brückenkappe - Kammerwand Widerlager Süd**
*** wie Position 02.11.0060
Einbauort:  Brückenkappe - Kammerwand
 Widerlager Süd
Menge: 9,000 St

**02.11.0090 elastische Rohrverbindung für DN 160 herstellen Brückenkappe - Kammerwand Widerlager Süd**
*** wie Position 02.11.0060
Rohrdurchmesser: DN 160

Einbauort:  Brückenkappe - Kammerwand
 Widerlager Süd
Menge: 2,000 St

**02.11.0100 Rohrdurchführung aus Mantelrohr mit Mauerkragen liefern und einbauen Stahlbeton-Endquerträger u. Kammerwand Nord**
*** Bezugsbeschreibung
Rohrdurchführung aus Mantelrohr mit Mauerkragen herstellen.
Gliederketten-Dichtung aus elastomeren Dichtelementen, druckdicht bis 20 mWS, liefern und in den Ringraum zwischen dem Mantelrohr und dem durchzuführenden Medienrohr gemäß den Einbauvorschriften des Herstellers fachgerecht montieren.

Rohrdurchmesser
Mantelrohr: DN 250
Rohrdurchmesser
Medienrohr: DN 150

Material Mantelrohr: Werkstoff-Nr. 1.4571

Werkstoff
Dichtelemente: elastomere, ohne
 DOP/DEHP-Weichmacher
Druckplatten:  Polyamid (Glasfaser verstärkt)
Schrauben:  Werkstoff-Nr. 1.4571l

Einbauorte u.
Rohrlängen: 1 x Endquerträger Nord, ca. 1,45 m
 1 x Kammerwand Nord, ca. 0,45 m
Menge: 1,000 St

**02.11.0110 Rohrdurchführung aus Mantelrohr mit Mauerkragen liefern und einbauen Stahlbeton-Endquerträger u. Kammerwand Süd**
*** wie Position 02.11.0100
Einbauort u. Länge: 1 x Endquerträger Süd, ca. 1,45 m
 1 x Kammerwand Süd, ca. 0,45 m
Menge: 1,000 St

#### Bereich 02.12 Gleisbauarbeiten

*Hinweis: Hinweis auf Ziff. 01.01. Ausführungsplanung*
Es wird darauf hingewiesen, dasss alle Arbeiten gem. Hinweis unter Ziff. 01.01 nach vom AN eigenverantwortlich zu erstellender Ausführungsplanung / Ausführungsunterlagen auszuführen sind.

**02.12.0010 Schienentrennschnitte herstellen**
Schienentrennschnitte fachgerecht herstellen, in fertiger Arbeit.

Profil: S 49
Menge: 4,000 St

**02.12.0020 Gleisjoch ausbauen**
Gemäß Pos. 02.12.0010 getrenntes Gleisjoch (Oberbau K) nach Bautechnik des AN ausbauen und an einer geeigneten Stelle im Baustellenbereich, für den späteren Wiedereinbau lagern, einschließlich sämtlicher Nebenarbeiten.

Jochlänge:  ca. 15 m
Ort:  Baugrubenbereich vor dem östlichen Widerlager
Menge: 1,000 Psch

**02.12.0030 Gleisunterbau (Schotter) ausbauen**
Gleisunterbau im Bereich des gem. Pos. 02.12.0020 Gleisjoches in vorhandener Dicke nach Bautechnik des AN ausbauen, transportieren und an geeigneter Stelle im Baubereich zwischenlagern.

Gesamtabgrabungstiefe:  über 80 bis 85 cm,
 Gemessen von Schwellenoberkante.
Ausbaubreite: über 5,5 bis 6 m.
Menge: 72,000 m3

**02.12.0040 Planumsschutzschicht herstellen**
Planumsschutzschicht aus gemäß Pos. 02.12.0030 zwischengelagertem Material lage- und höhengerecht wiederherstellen.
Planumsschutzschicht ebnen und verdichten.

Verformungsmodul: mind. EV2 40 MPa
Einbaubreite: über 5 bis 5,5 m
Menge: 90,000 m2

**02.12.0050 Gleisjoch einbauen**
Zwischengelagertes Gleisjoch aus seitlicher Lagerung zur Einbaustelle transportieren und auf Planumsschutzschicht lage-und höhengerecht zur Verbindungsschweißung ausrichten, einschließlich aller erforderlicher Nebenarbeiten.
Menge: 1,000 Psch

**02.12.0060 Verbindungsschweißungen Profil S 49**
Nach Wiedereinbau des Gleisjochs Verbindungsschweißungen für alle zugelassenen Schienenzugfestigkeiten der Schienen durchführen.

Aluminotherm-Verbindungsschweißung in Gleisen mit kurzer Vorwärmung (SkV), als schwebender Stoß herstellen.
Laschen ausbauen, Kleineisen im Bereich der Schweißung aus- und einbauen sowie verspannen.
Zwischenlage aus- und einbauen.
Vorbereiten und Herstellen der Schweißlücke.
Schienenkopf profilgerecht schleifen.
Schweißung und Schotterbett säubern.
Erforderliche Messungen und Prüfungen durchführen, protokollieren sowie Mess- und Prüfprotokolle liefern.
Gleisbefahrbarkeit herstellen.

Schienenform: S 49 mit S49
Menge: 4,000 St

**02.12.0070 Verfüllschotter**
Schotter liefern und als Verfüllschotter in mehreren Arbeitsgängen aus Fahrzeugen des AN ins Gleis einbauen.
Schotter muss Anforderungen der DBS 918 061 entsprechen.
Menge: 15,000 t

**02.12.0080 Stopf- und Richtarbeiten**
*** Pauschalposition
Bestandsgleis stopfen, richten und verdichten mit kombinierter Stopf-Richtmaschine inkl. der hierfür notwendigen Vermessungsleistungen.
Gleis heben, Bettung verdichten und stabilisieren, Grobrichten.
Verdichtgang mit 2 Eingriffen, max. 60 mm Hebung und max. 30 mm Verschiebung je Durchgang im unteren bzw. oberen Strang richten, ggf. einschließlich Herstellung der Überhöhung.
Schwellenfächer und Schwellen vor Kopf mit Schotter versehen, mit dem Stopf-Richtgang seitlich ausrichten, max. 30 mm Hebung je Durchgang einschließlich Vorkopfverdichtung.
Zweite Stabilisierung, Schwellenfächer und Schwellen vor Kopf mit Schotter versehen, mit dem Stopf-Richtgang seitlich ausrichten, max. 15 mm Hebung je Durchgang, Bettungsquerschnitt herstellen.
Einschottern des Gleises wird gesondert vergütet.
Menge: 1,000 psch

**02.12.0090 Belastungsstopfgang**
*** Pauschalposition
Gleis stopfen, richten und verdichten nach Umbauende.
Belastungsstopfgang mit kombinierter Stopf-Richtmaschine inkl. der hierfür erforderlichen Vermessungsleistungen und Schotterlieferungen.
Stopfgang nach Umbauende inkl. der hierfür seperat erforderlichen Zu- und Abführung der Maschinen und des Personals, sonst wie unter Stopf- und Richtarbeiten beschrieben.
Menge: 1,000 psch

**02.12.0100 Ersatzschwellen mit Schienenbefestigung liefern**
Lieferung und fachgerechter Einbau von imprägnierten Holzschwellen gemäß den jeweils gültigen technischen Lieferbedingungen ( DIN EN 13145).

Bei den Arbeiten sind die Vorgaben der Betriebsanweisung der DB InfraGo AG bzgl. § 14 der Gefahrstoffverordnung besonders zu beachten.

Ausbau und fachgerechte Entsorgung der auszutauschenden Altschwellen.

Lieferung und fachgerechter Einbau aller zum Schwellentausch erforderlichen Schienenbefestigungsmittel (Schienenschrauben, Unterlagsplatten, Rippenplatten, Schwellensicherungen), inklusive aller für die Montage erforderlichen Sicherungs- und Richtmittel.

Herstellung der Passgenauigkeit, Einhaltung der Spurweite und fachgerechte Lagerung der Schiene auf der Schwelle.

Holzschutzbehandlung gemäß Vorgaben der DBS
Holzschwellen 918 144.

Alle Nebenarbeiten, wie etwa Anpassung der Bettung, Wiederherstellung der Gleislage sowie Dokumentation der ausgeführten Leistungen, sind enthalten.

Maßgebliche Vorschriften und Standards:

- Technische Lieferbedingungen für Holzschwellen gemäß
  DBS 918 144, Stand 12/2007
- Imprägnierung und Holzschutz nach neuem
  Doppelrüping-Rüping-Verfahren
- Verwendung ausschließlich zugelassener und zertifizierter Befestigungsmittel.

Abrechnung nach tatsächlich eingebauten Ersatzholzschwellen inklusive zugehöriger Schienenbefestigungsmittel.

Ausgebaute Holzschwelle einschließlich Befestigungsmaterial  zum Zwischenlager transportieren, Material fraktionsgerecht separierenund auf Haufwerk setzen.

Altholzkategorie: A IV
AVV-Nr.:  17 02 04*

Transport zur Entsorgungsstelle, Verwiegung und Entsorgung werden gesondert vergütet.
Menge: 10,000 St

#### Bereich 02.13 Entsorgung

*Hinweis: Hinweise zur Schadstoffentsorgung und die Abfallsatzung der Stadt Mülheim an der Ruhr*
Es wird auf die mitgeltende Anlage 21 "allg. Bed. d. Stadt Mülheim an der Ruhr" Pkt. Schadstoffentsorgung und die geltende Abfallsatzung der Stadt Mülheim an der Ruhr verwiesen.

*Hinweis: Allgemeine Regelungen zum ordnungsgemäßen Umgang und zur Entsorgung von Abfällen*
Alle in den Bestandteilen des Bauvertrages beschriebenen Regelungen zum ordnungsgemäßen Umgang und zur Entsorgung von Abfällen sind einzuhalten.
Vom AN sind die jeweils gültigen behördlichen Genehmigungen und Zertifizierungen der Entsorgungsanlagen zusammen mit dem Entsorgungskonzept bzw. bei Beantragung von Entsorgungsnachweisen vorzulegen.
Aushub und Abbruchmaterialien sind sortenrein auf den Bereitstellungsflächen zwischenzulagern.
Quertransporte sowie alle für den Transport erforderlichen Aufwendungen sind in den Einheitspreis einzurechnen. Abrechnungsgrundlage der Entsorgungs- und Transportleistungen sind die Originale der Lieferscheine/ Wiegenoten der Entsorgungsanlage, und entsprechende Aufmaße.
Die Kosten für die Verwiegung auf geeichten Waagen und die Erstellung der o.g. Unterlagen sind in den Einheitspreis einzurechnen.

*Hinweis: Hinweis Entsorgung und Transport*
Die nachfolgenden Leistungspositionen zur Entsorgung und Transport von Abfällen und Auf- und Abbruchmaterial gilt ausschließlich für den Titel "Brückenbau".

**02.13.0010 Abfallverantwortlicher**
*** Pauschalposition
Gestellung eines Abfallverantwortlichen auf der Baustelle mit der Qualifikation eines Abfallbeauftragten nach §59 KrWG und mind. 1 Jahr Praxiserfahrung als Abfallbeauftragter durch den AN mit Sachkundenachweis für die Probenahme fester Abfälle  mit eigenem Zugang zum eANV-System ZEDAL zur:
- Steuerung des Abfallmanagements des AN vor Ort (inkl. bedarfsweiser Teilnahme an Baubesprechungen, Begehungen, Abklären von Entsorgungswegen) gemäß Vorbemerkungen
- Koordinierung Umsetzung des es vom AN erstellten und mit dem AG abgestimmten Entsorgungskonzeptes
- Koordinierung von Aushub, Rückbau, Getrennthaltung, Aufhaldung und Beprobung von Bodenaushub und Bauabfällen
- Mitwirkung bei der Deklaration der anfallenden Abfälle
- Koordinierung des Einbaus von Material (Wiedereinbau oder Fremdlieferung) einschließlich Dokumentation
- Mitwirken bei der bauvertraglich geschuldeten Nachweisführung und Dokumentation vor Ort
- Funktion als Ansprechpartner zu allen Fragen des Abfallmanagements für den AG.
Menge: 1,000 psch

**02.13.0020 Entsorgungskonzept AN**
*** Pauschalposition
Es ist ein Entsorgungskonzept des Auftragnehmers Bau (AN) aufzustellen.
Fortschreibung und Ergänzung gemäß Baufortschritt, entsprechend der beauftragten Rückbau- und Abbrucharbeiten und der Vorbereitung sowie Mitwirkung bei der Nachweisführung sind in dieser Position einzurechnen.
Der Entwurf des Entsorgungskonzeptes ist spätestens
4 Wochen nach Zuschlagserteilung, die erste Vollversion mindestens 6 Wochen vor dem technischen Baubeginn beim AG zur Abstimmung vorzulegen.
Das Vorliegen eines mit dem AG abgestimmten Entsorgungskonzeptes ist Voraussetzung für den Beginn von Aushub oder Rückbaumaßnahmen mit der Entstehung von Abfall.
Die mit dem AG abgestimmte Version ist sowohl digital als auch in Papierform (zweifach) vorzulegen.
Menge: 1,000 psch

**02.13.0030 Elektronische Nachweisführung**
*** Pauschalposition
Die Nachweisführung über die Entsorgung aller gefährlichen und nicht gefährlichen Bauabfälle hat mittels des elektronischen Abfallnachweisverfahrens (eANV) zu erfolgen.
Der AN und die von ihm beauftragten Abfallentsorger und Abfallbeförderer haben aktiv bei Vorbereitung und Erstellung der erforderlichen Nachweisunterlagen für die Vorab- und Verbleibskontrolle im eANV mitzuwirken.
Menge: 1,000 psch

**02.13.0040 Technische Ausstattung**
*** Pauschalposition
Zur Abwicklung der elektronischen Nachweisführung sind folgende Zugänge und anwendungsbereite Geräteausstattungen für den Abfallbeauftragten / Bevollmächtigten des AN und die Beförderer auf der Baustelle zur Verfügung zu stellen.
Die Ausstattung und die Zugänge sind im Entsorgungskonzept des AN zu dokumentieren:
- Gebräuchliche Computerhardware inkl. DSL-Verbindung (Internet) oder gleichwertig
- Abfallerfassungssoftware inklusive eigenständigem Zugang, kompatibel zur Zentralen Koordinierungsstelle der Länder (ZKS), Empfehlung:
  Anmeldung bei der ZEDAL-Provider-Lösung, einschl. Signaturarbeitsplatz
- optional:
  Kartenlesegeräte incl. Treibersoftware mit Zulassung der Bundesnetzagentur zur qualifizierten Signatur abfallrechtlicher Dokumente durch Bauüberwachung und Beförderer.
Menge: 1,000 psch

**02.13.0050 Herstellung Bereitstellungsflächen**
Beräumen der zukünftigen Bereitstellungsflächen von Bewuchs und auflagernden Abfällen, inklusive Sammeln, Verladen und Abtransport zu einer zertifizierten Entsorgungsanlage.
Nachweisführung gemäß dem mit dem AG abgestimmten Entsorgungskonzept des AN.
Bei Nutzung nicht versiegelter Flächen:
- Abschieben des Oberbodens
- Seitliches Aufsetzen in Mieten mit max. 2m Höhe.
- Ansaat von Mischsaaten (ohne Lollium perenne)
Bei Liegedauer größer 1 Monat:
- Technischer Aufbau des Flächenuntergrundes und Haufwerkssicherung entsprechend den Anforderungen des allgemeinen Boden- und Gewässerschutzes gemäß Vorbemerkungen.
  Vorhandene Grundwassermessstellen, Sickerschächte, Kanalanlagen etc. sind zu sichern und betriebsbereit zu halten. Durch Anlage geeigneter Einrichtungen wie Randgräben, Rückhaltebecken, Staustufen und Steinpackungen hat der AN Maßnahmen gegen Verunreinigung z.B. von Vorflutern und Straßengräben durch Sedimente zu treffen.
Menge: 1,000 Psch

**02.13.0060 Betrieb und Rückbau Bereitstellungsflächen**
*** Pauschalposition
Betreiben der Bereitstellungsflächen über die gesamte Bauzeit
inklusive separiertem Aufhalden bis max. '(>500<)' m³ je
Haufwerk, einschl. Reparaturarbeiten, Sichern der Haufwerke, ggf. Umsetzen der Haufwerke usw., Gestellung geeigneten Geräts inkl. Personal.
Haufwerke mit Verdacht oder Nachweis von Kontaminationen EBV X-1 oder höher sind gegen Niederschlagswasser mit mind. 0,4 mm starker HDPE-Folie vollständig abzudecken.
Erfolgt der untersuchungsmäßige Nachweis einer Belastung kleiner EBV X-1 kann die Abdeckung entfernt werden.
Das ggf. notwendige mehrfache Liefern von Abdeckmaterial sowie das Abdecken der Haufwerke und die Entsorgung unbrauchbarer/gebrauchter Baufolien sind einzukalkulieren.
Einrichtungen zur Rückhaltung / Reinigung von Abwässern sind während der Nutzungszeit der Bereitstellungsflächen instand zu halten und erforderlichenfalls zu reparieren.
Beräumung der Bereitstellungsflächen und Wiederherstellung des ursprünglichen Flächenzustandes inkl. Andeckung des abgeschobenen Oberbodens.

Einschließlich der Beistellung sämtlicher Materialen. Diese sind in diese Position einzurechnen.
Menge: 1,000 psch

**02.13.0070 Entsorgung Ausbauasphalt PAK ≤ 10 mg/kg und BaP ≤ 25 mg/kg**
Entsorgung Ausbauasphalt inkl. Bitumenschweißbahn (Dichtungsschicht aus einer bituminösen Mastix oder Bitumenbahn), Bitumengemische, einschließlich Verwiegung.
PAK ≤ 10 mg/kg und BaP ≤ 25 mg/kg

AVV 17 03 02

Verwertungsklasse A nach RuVA StB 01
Menge: 56,000 t

**02.13.0080 Transport nicht gefährlicher Straßenaufbruch**
Laden und Transport von nicht gefährlichen Straßenaufbruch inkl. Bitumenschweißbahn (Dichtungsschicht aus einer bituminösen Mastix oder Bitumenbahn)
von der Anfallstelle / Bereitstellungsfläche zur Entsorgungsanlage, einschließlich fachgerechter Sicherung der Abfälle

AVV 17 03 02
Menge: 56,000 t

**02.13.0090 Entsorgung teerhaltiger Straßenaufbruch PAK ≥ 1.000 mg/kg oder ≥ 50 mg/kg Benzo(a)pyren**
Entsorgung teerhaltiger Straßenaufbruch
Kohlenteerhaltige Bitumengemische, einschließlich Verwiegung.

PAK ≥ 1.000 mg/kg oder ≥ 50 mg/kg Benzo(a)pyren

gefährlicher Abfall

AVV 17 03 01*

Verwertungsklassen B und C nach RuVA StB 01
Menge: 2,000 t

**02.13.0100 Transport von gefährlichen Straßenaufbruch**
Laden und Transport von gefährlichen Straßenaufbruch
von der Anfallstelle / Bereitstellungsfläche zur Entsorgungsanlage, einschließlich fachgerechter Sicherung der Abfälle

AVV 17 03 01*
Menge: 2,000 t

**02.13.0130 Entsorgung Holzschwellen**
Entsorgung von Holzschwellen, teerölimprägniert, gefährlicher Abfall -  Altholz Kategorie A IV,
laden zum Abtransport, verwiegen und ordnungsgemäß entsorgen.

AVV 17 02 04*
Menge: 3,000 t

**02.13.0140 Transport Holzschwellen**
Laden und Transport von Holzschwellen gefährlicher Abfall - Altholz Kategorie A IV, von der Anfallstelle/ Bereitstellungsfläche zur Entsorgungsanlage einschließlich fachgerechter Sicherung der Abfälle.

AVV 17 02 04*,
Menge: 3,000 t

**02.13.0150 Entsorgung Unrat**
Entsorgung von Unrat/ wildem Müll, gemischte Siedlungsabfälle, inklusive Verwiegung.

AVV 20 03 01
Menge: 1,000 t

**02.13.0160 Transport Unrat**
Laden und Transport von Unrat/ wildem Müll, gemischte Siedlungsabfälle von der Anfallstelle / Bereitstellungsfläche zur Entsorgungsanlage, einschließlich fachgerechter Sicherung der Abfälle.

AVV 20 03 01
Menge: 1,000 t

**02.13.0170 Entsorgung Abdichtungsmaterial nicht gefährlich**
Entsorgung Abdichtungsmaterial, gering verunreinigt, inklusive Verwiegung.

PAK < 1.000 mg/kg
und/oder
< 50 mg/kg Benzo(a)pyren

Bitumengemische

AVV 17 03 02
Menge: 2,000 t

**02.13.0180 Transport Abdichtungsmaterial nicht gefährlich**
Laden und Transport von Abdichtungsmaterial, nicht gefährlich, von der Anfallstelle / Bereitstellungsfläche zur Entsorgungsanlage, einschließlich fachgerechter Sicherung der Abfälle.

AVV 17 03 02,
Menge: 2,000 t

**02.13.0190 Entsorgung demontierter Stahlteile ohne Beschichtung**
Entsorgung demontierter Stahlteile ohne Beschichtung und ohne schadstoffbelasteter Anstriche, Gitter-Abdeckroste sowie Bewehrungsstahl einschließlich Verwiegung.

AVV 17 04 07
Menge: 40,000 t

**02.13.0200 Transport demontierter Stahlteile ohne Beschichtung**
Laden und Transport demontierter Stahlteile ohne Beschichtung und ohne schadstoffbelasteter Anstriche, Gitter-Abdeckroste sowie Bewehrungsstahl von der Anfallstelle/ Bereitstellungsfläche zur Entsorgungsanlage einschließlich fachgerechter Sicherung der Abfälle.

AVV 17 04 07
Menge: 40,000 t

**02.13.0210 Entsorgung demontierter Stahlteile mit Beschichtung - nicht gefährlicher Abfall**
Entsorgung demontierter Stahlteile (Überbau/ Unterbau, V-Stütze der Brücke) ohne Abtrag der Anstriche (nicht gefährlicher Abfall) einschließlich Verwiegung.

AVV 17 04 05
Menge: 110,000 t

**02.13.0220 Transport demontierter Stahlteile mit Beschichtung - nicht gefährlicher Abfall**
Laden und Transport demontierter Stahlteile  (Überbau/ Unterbau, V-Stütze der Brücke) mit Beschichtung von der Anfallstelle/ Bereitstellungsfläche zur Entsorgungsanlage einschließlich fachgerechter Sicherung der Abfälle.

AVV 17 04 05
Menge: 110,000 t

**02.13.0230 Entsorgung Boden BM-0***
Entsorgung Bodenmaterial BM-0* Anlage 1 Tab 3 EBV inklusive Klammerwerte für TOC-Gehalt > 0,5%, mineral. Fremdbestandteile bis 10 Vol-% einschließlich Verwiegung.

AVV 17 05 04
Menge: 80,000 t

**02.13.0240 Entsorgung Boden BM-F0* bis BM-F3**
Entsorgung Bodenmaterial BM-F0* Anlage 1 Tab 3+4 EBV, mineral. Fremdbestandteile bis 50 Vol-%, einschließlich Verwiegung.

AVV 17 05 04
Menge: 960,000 t

**02.13.0250 Entsorgung Boden >BM-F3**
Entsorgung Bodenmaterial >BM-F3 Anlage 1 Tab 3+4 EBV, mineral. Fremdbestandteile bis 50 Vol-%, einschließlich Verwiegung.

AVV 17 05 03 - gefährlicher Abfall
Menge: 560,000 t

**02.13.0260 Entsorgung Boden DKI**
Entsorgung Bodenmaterial Deponieklasse I DepV, mit mineralischen Fremdbestandteilen aus Bauschutt oder sonstigen mineralischen Stoffen einschließlich Verwiegung.

AVV 17 05 04,
Menge: 1040,000 t

**02.13.0270 Entsorgung Boden DKIII**
Entsorgung Bodenmaterial Deponieklasse III DepV, mit mineralischen Fremdbestandteilen aus Bauschutt oder sonstigen mineralischen Stoffen, einschließlich Verwiegung.

AVV 17 05 03 gefährlicher Boden
Menge: 560,000 t

**02.13.0280 Transport nicht gefährlicher Boden**
Laden und Transport von nicht gefährlichem Bodenmaterial, von der Anfallstelle / Bereitstellungsfläche zur Entsorgungsanlage einschließlich fachgerechter Sicherung der Abfälle.

AVV 17 05 04 - nicht gefährlicher Abfall
Menge: 1040,000 t

**02.13.0290 Transport gefährlicher Boden**
Laden und Transport von gefährlichem Bodenmaterial, von der Anfallstelle / Bereitstellungsfläche zur Entsorgungsanlage einschließlich fachgerechter Sicherung der Abfälle.

AVV 17 05 03 - gefährlicher Abfall
Menge: 560,000 t

**02.13.0300 Entsorgung Beton RC-1 bis einschließlich Beton RC-3**
Entsorgung Beton/ Betonbruch RC-1 bis Beton RC-3, das Material kann zusätzlich o.g. Belastungsparameter enhalten, einschließlich Verwiegung.

AVV 17 01 01
Menge: 754,600 t

**02.13.0310 Transport nicht gefährlicher Beton**
Laden und Transport von nicht gefährlichem Beton/ Betonbruch, von der Anfallstelle/ Bereitstellungsfläche zur Entsorgungsanlage, einschließlich fachgerechter Sicherung der Abfälle.

AVV 17 01 01
Menge: 754,600 t

**02.13.0350 Entsorgung Mauerwerk und Bauschut RC-1 bis einschließlich RC-3**
Entsorgung Mauerwerk (nicht gefährlicher Abfall) und Verblendsteine und Bauschutt RC-1 bis Bauschutt RC-3 gemäß Anlage 1 Tab. 1 EBV einschließlich Verwiegung.

AVV 17 01 01 (Betonsteine)
AVV 17 01 02 (Ziegelsteine)
AVV 17.01.03 (Keramik und Fliesen)
AVV 17 01. 07 (gemischt mineralisch)
Menge: 118,000 t

**02.13.0360 Transport Mauerwerk (nicht gefährlicher Abfall) und Bauschut RC-1 bis einschließlich RC-3**
Laden und Transport von Mauerwerk (nicht gefährlicher Abfall) und Verblendsteine und Bauschutt RC-1 bis Bauschutt RC-, von der Anfallstelle / Bereitstellungsfläche zur Entsorgungsanlage einschließlich fachgerechter Sicherung der Abfälle.

AVV 17 01 01 (Betonsteine)
AVV 17 01 02 (Ziegelsteine)
AVV 17.01.03 (Keramik und Fliesen)
AVV 17 01. 07 (memischt mineralisch)
Menge: 118,000 t

### Titel 03 Straßen- und Tiefbau

#### Bereich 03.01 Provisorien

**03.01.0010 Schottertragschicht für Provisorien**
Schotter für Provisorien liefern, einbauen und vor Herstellung der Endausbaufläche wieder rückbauen.
Das Räumgut geht in das Eigentum des AN über und ist
gemäß Kreislaufwirtschafts- und Abfallgesetz
(KrW-/AbfG)einer Wiederverwertung zuzuführen.

Einbaudicke: ~ 0 - 30 cm

Körnung entsprechend der Einbaudicke. Einbau in kleinen Mengen. Für die Verkehrsführung während der Baumaßnahme (auch Zufahrten und provisorische Wege).

RC-Material oder Natursteinschotter mit entsprechenden Tragfähigkeitseigenschaften.

Zugelassen ist RC-Material bestehend aus mineralischen Stoffen aus Bautätigkeiten. Mineralische Stoffe aus industriellen Prozessen oder Gemische aus industriellen Prozessen und aus Bautätigkeiten sind nicht zugelassen.

Körnung 0/45 bis max. 0/56, gut kornabgestuft .
Bodengruppe GW / GI gem . DIN 18196

"Bodenklassifikation für bautechnische Zwecke.
 Einzuhaltende chem . Qualität für die Anlieferung von:
Recylingmaterial: RC I bis RC II gem. Ersatzbaustoffverordnung, Anlage 1, Tabelle 1.
Menge: 5,000 t

**03.01.0020 Asphalttragschicht für Provisorien**
Asphalttragschichten für die Provisorien während der
Baumaßnahme liefern, einbauen und vor Herstellung der Endausbaufläche wieder rückbauen.
Das Räumgut geht in das Eigentum des AN über und ist
gemäß Kreislaufwirtschafts- und Abfallgesetz
(KrW-/AbfG)einer Wiederverwertung zuzuführen.

Einbaudicke:  0 - 15 cm
Mischgutart : AC 22 TN
Bindemittel: 70/100

Mitverwendung von Asphaltgranulat ist zulässig. Einbau
in kleineren Mengen als Zufahrten, Fußwege, an
Anschlüssen, als provisorische Fahrbahn usw.

Bereich: provisorische Verkehrsflächen, Zufahrten, Wege etc.

Bei der Abrechnung müssen die von der Bauleitung des AG
abgezeichneten Originalwiegekarten vorliegen. Duplikate
werden nicht anerkannt.
Menge: 5,000 t

**03.01.0030 Kaltasphalt für Provisorien**
Kaltasphalt u. a. an den Übergängen der
Stahlplattenabdeckungen während der Baumaßnahme
herstellen in erforderlicher Dicke herstellen,
unterhalten, aufbrechen, aufladen und einer
Wiederverwertung zuführen.

Bereich: provisorische Verkehrsflächen, Übergänge an
Stahlplattenabdeckungen

Bei der Abrechnung müssen die von der Bauleitung des AG
abgezeichneten Originalwiegekarten vorliegen. Duplikate
werden nicht anerkannt.
Menge: 5,000 t

**03.01.0040 Stahlplattenabdeckungen**
Eng liegende Stahlplattenabdeckungen, Fugen < 0,5 cm
über Baugruben und Gräben herstellen, vorhalten,
während der Bauzeit innerhalb des Baustellenbereiches
umsetzen und von der Baustelle entfernen.

Die Platten sind gegen das Verrutschen zu sichern.

Belastung gemäß DIN Fachbericht 101,
Lastmodell 1,
Hauptspur (in Anlehnung an SLW 60)
Plattenabmessungen:
B =< 2,5 m
L =< 3,0 m

Abrechnung: OK Aushubfläche
Menge: 6,000 m2

#### Bereich 03.02 Erdarbeiten

**03.02.0010 Suchschachtung durchführen**
Suchschachtung bis 90 cm tief, zur Bestimmung der
Höhenlage von Versorgerleitungen und für die Durchführung von Deklarationsanaysen durchführen. Inklusive Herstellung der erforderlichen Sandbettung, wiederverfüllen und
verdichten.

Die Deklarationsanalytik wird gesondert vergütet.

Länge: von 1m bis 3 m.
Breite: 1m
Tiefe: 0,9m
Menge: 20,000 m3

**03.02.0020 Oberboden BM-F0* / BG-F0* bis BM-F3 / BG-F3 ausbauen, laden und zwischenlagern**
*** Bezugsbeschreibung
Oberboden in vorhandener Dicke maschinell (Saugbagger) und bei Erfordernis von Hand, ggf. einschließlich
Vegetationsdecke in Streifen und flächenmäßig von ebenen und geneigten Flächen aller Art ausbauen, laden und zur Zwischenlagerung innerhalb der Baustelle fördern sowie auf getrennte Haufwerke setzen.

Die Zwischenlagerung ist für die Dauer der Beprobung/ chem. Analyse zu kalkulieren.

Die Berücksichtigung/ Beistellung von Verlade-/ Abrollcontainer für die Zwischenlagerung ist einzurechnen.

Ausbau erfolgt in Streifen entlang Hinterkante Gehweg.
Der Eingriff ist so gering wie möglich auszuführen.

Auf den Schutz der Baumwurzeln wird hingewiesen. Die Einhaltung der R SBB (Richtlinien zum Schutz von Bäumen und Vegetationsbeständen bei Baumaßnahmen) wird verwiesen.

Dicke: bis ca. 20 cm
Boden nach DIN 18300 und DIN 18196

Boden mit mineralischen Fremdanteilen < 50 Vol.-%. nach den Forderungen der Ersatzbaustoffverordnung (EBV) gem. Anlage 1, Tabelle 3, Spalte 7 bis 10.
Boden: BM-F0* / BG-F0* bis BM-F3 / BG-F3 nach EBV

Die Entsorgung und Transport zur Deponie/ Kippstelle werden gesondert vergütet.

Abgerechnet wird nach Abtragsprofilen.
Menge: 45,000 m3

**03.02.0030 Oberboden BM-F0* / BG-F0* bis BM-F3 / BG-F3 aufnehmen und entsorgen**
*** wie Position 03.02.0020
Oberboden nach Vorlage der Ergebnisse der Deklarationsanalyse aus Zwischenlager auf Lkw laden bzw. Container aufnehmen und fachgerecht entsorgen.

Das Räumgut geht in das Eigentum des AN über und ist zu einer Verwertungsstelle nach Wahl des AN abzufahren, einschl. der Kosten für den Transport. Nachweis über Lieferscheine.

Bei der Abrechnung müssen die von der Bauleitung des AG abgezeichneten Originalwiegekarten vorliegen. Duplikate werden nicht anerkannt.
Menge: 77,000 t

**03.02.0040 Boden BM-F0* / BG-F0* bis BM-F3 / BG-F3 ausbauen, laden und zwischenlagern**
*** Bezugsbeschreibung
Boden im Straßenquerschnitt (Fahrbahn und Gehweg, jedoch nicht Gleiszone) und in
vorhandenen Grünflächen, flächenmäßig in Maschinenarbeit und bei Erfordernis von Hand in ebenen
und geneigten Flächen aufnehmen, laden und zur Zwischenlagerung innerhalb der Baustelle fördern sowie auf getrennte Haufwerke setzen.

Die Zwischenlagerung ist für die Dauer der Beprobung/ chem. Analyse zu kalkulieren.

Die Berücksichtigung/ Beistellung von Verlade-/ Abrollcontainer für die Zwischenlagerung ist einzurechnen.

Boden mit mineralischen Fremdanteilen < 50 Vol.-%. nach den Forderungen der Ersatzbaustoffverordnung (EBV) gem. Anlage 1, Tabelle 3, Spalte 7 bis 10.

Boden: BM-F0* / BG-F0* bis BM-F3 / BG-F3 nach EBV

Der beiliegende Bericht zur Untersuchung des
Untergrundes und des Fahrbahnaufbaus ist zu beachten.

Boden bzw. Auffüllungen bestehend aus Sand, Kies, Schluff. Schlacke, Ziegel- und Betonreste mit unterschiedlichen Fraktionsanteilen.

Die Entsorgung und Transport zur Deponie/ Kippstelle werden gesondert vergütet.

Abgerechnet wird nach Abtragsprofilen.
Menge: 25,000 m3

**03.02.0050 Boden BM-F0* / BG-F0* bis BM-F3 / BG-F3 aufnehmen und entsorgen**
*** wie Position 03.02.0040
Boden nach Vorlage der Ergebnisse der Deklarationsanalyse aus Zwischenlager auf Lkw laden bzw. Container aufnehmen und fachgerecht entsorgen.

Das Räumgut geht in das Eigentum des AN über und ist zu einer Verwertungsstelle nach Wahl des AN abzufahren, einschl. der Kosten für den Transport. Nachweis über Lieferscheine.

Bei der Abrechnung müssen die von der Bauleitung des AG abgezeichneten Originalwiegekarten vorliegen. Duplikate werden nicht anerkannt.
Menge: 55,000 t

**03.02.0060 Boden >BM-F3 / BG-F3 ausbauen, laden und zwischenlagern**
*** Bezugsbeschreibung
Boden im Straßenquerschnitt (Fahrbahn und Gehweg, jedoch nicht Gleiszone) und in
vorhandenen Grünflächen, flächenmäßig in Maschinenarbeit und bei Erfordernis von Hand in ebenen
und geneigten Flächen aufnehmen, laden und zur Zwischenlagerung innerhalb der Baustelle fördern sowie auf getrennte Haufwerke setzen.

Die Zwischenlagerung ist für die Dauer der Beprobung/ chem. Analyse zu kalkulieren.

Die Berücksichtigung/ Beistellung von Verlade-/ Abrollcontainer für die Zwischenlagerung ist einzurechnen.

Boden mit mineralischen Fremdanteilen < 50 Vol.-%. nach den Forderungen der Ersatzbaustoffverordnung (EBV) gem. Anlage 1, Tabelle 3, Spalte 7 bis 10  aufnehmen, laden, abfahren und entsorgen.

Boden: > BM-F3 / BG-F3 nach EBV
Beurteilungsrelevante Parameter: Zink im Feststoff und PAK nach EPA im Feststoff

Die Zulage umfast auch den Mehraufwand beim fräsen oder lösen, lagern, laden und transportieren für das separieren des
Materials aus Teilflächen.

Die Entsorgung und Transport zur Deponie/ Kippstelle werden gesondert vergütet.

Abgerechnet wird nach Abtragsprofilen.
Menge: 5,000 m3

**03.02.0070 Boden >BM-F3 / BG-F3 aufnehmen und entsorgen**
*** wie Position 03.02.0060
Boden nach Vorlage der Ergebnisse der Deklarationsanalyse aus Zwischenlager auf Lkw laden bzw. Container aufnehmen und fachgerecht entsorgen.

Das Räumgut geht in das Eigentum des AN über und ist zu einer Verwertungsstelle nach Wahl des AN abzufahren, einschl. der Kosten für den Transport. Nachweis über Lieferscheine.

Bei der Abrechnung müssen die von der Bauleitung des AG abgezeichneten Originalwiegekarten vorliegen. Duplikate werden nicht anerkannt.
Menge: 11,000 t

**03.02.0080 Mauerwerk, Trümmerschutt, Einzelhindernisse beseitigen**
Mauerwerk, Trümmerschutt bzw. Einzelhindernisse im Straßenquerschnitt einschließlich aller
Erdarbeiten abbrechen, aufladen, abfahren und
entsorgen.

Das Räumgut geht in das Eigentum des AN über und sind zu einer Verwertungsstelle nach Wahl des AN abzufahren, einschl. der Kosten für den Transport. Nachweis über Lieferscheine.
Menge: 5,000 m3

**03.02.0090 Beton beseitigen**
Beton im Straßenquerschnitt einschließlich aller
Erdarbeiten abbrechen, aufladen, abfahren und
entsorgen.

Auch der Abbruch von Profilbeton und Betontragschichten

Das Räumgut geht in das Eigentum des AN über und sind zu einer Verwertungsstelle nach Wahl des AN abzufahren, einschl. der Kosten für den Transport. Nachweis über Lieferscheine.
Menge: 5,000 m3

**03.02.0100 Stahlbeton beseitigen**
Stahlbeton im Straßenquerschnitt einschließlich aller
Erdarbeiten abbrechen, aufladen, abfahren und
entsorgen.

Auch der Aufbruch von Stahlbetontragschichten wird nach
dieser Position abgerechnet. Trennschnitte für
Stahleinlagen sind in den Einheitspreis mit
einzurechnen.

Das Räumgut geht in das Eigentum des AN über und sind zu einer Verwertungsstelle nach Wahl des AN abzufahren, einschl. der Kosten für den Transport. Nachweis über Lieferscheine.
Menge: 5,000 m3

**03.02.0110 Zulage: Boden in Handarbeit ausheben**
Als Zulage zu den Vorpositionen (Bodenaushub) für Boden komplett in Handarbeit ausheben.

In Kleinflächen und bei Ausführung der Suchschachtungen im Bereich von Bestandsleitungen aller Art.
Menge: 5,000 m3

**03.02.0120 Oberboden für Bankett/ Böschungsmodellierung liefern, andecken**
Oberboden Boden nach DIN 18300 und DIN 18196 liefern und profilgerecht in Grünflächen von Bankett und Böschung in ebenen und geneigten Flächen andecken.

Bankett gemäß ZTV E-StB profilgerecht herstellen. Erschwernisse durch Einbauten, Maste, Geländerpfosten und VZ-Pfosten usw. werden nicht gesondert vergütet.

Einbau 3 cm unter Bordstein.
Dicke der Andeckung 5 bis 15 cm.
Handeinbau ist einzurechnen.
Abgerechnet wird nach Auftragsprofilen.
Menge: 35,000 m3

**03.02.0130 Raseneinsaat für Bankett und Böschung liefern, herstellen**
Rasenansaat mit RSM in Bankett und Böschung auf ebenen und geneigten Flächen herstellen. Saatgut ohne Entmischung ausbringen, einarbeiten und andrücken.
Feinplanum herstellen.

Saatgutmenge = 20 g/m2.

Inkl. der Lieferung der Rasenansaat. Die Lieferscheine sind
dem AG als Nachweis zu übergeben.
Menge: 220,000 m2

**03.02.0140 Feinplanum herstellen und verdichten**
Feinplanum für die Frostschutzschicht bzw. Schottertragschichten gemäß ZTV E - StB profilgerecht herstellen und verdichten.
Das Regulieren des im Zuge der Erdarbeiten hergestellten Grobplanums ist einzurechnen, ebenso die hierfür erforderlichen Materiallieferungen.
Zulässige Abweichung des Feinplanums von der
Sollhöhe: +/- 2 cm.
Verdichtung des Planums auf mindestens 100 Prozent
Proctordichte. Verformungsmodul EV2 auf dem Planum:
mindestens 45 MPa.
Menge: 760,000 m2

#### Bereich 03.03 Straßenaufbruch

**03.03.0010 Busch- und Strauchwerk freimachen**
Grünfläche von Busch- und Strauchwerk, sonstigen
Bewuchs komplett freimachen, laden, abfahren und
entsorgen, einschl. Wurzel und Wurzelstöcke.

Das Räumgut geht in das Eigentum des AN über und sind zu einer Verwertungsstelle nach Wahl des AN abzufahren, einschl. der Kosten für den Transport. Nachweis über Lieferscheine.
Menge: 290,000 m2

**03.03.0020 Asphalt-Fahrbahndecke gradlinig schneiden bis 20 cm**
Asphalt-Fahrbahndecke gradlinig schneiden einschl.
Beseitigung des Schneidschlamms. Schnitttiefe bis 20 cm

Gerät: Naßschneider

Bereich: Trennschnitte

Das Räumgut geht in das Eigentum des AN über und sind zu einer Verwertungsstelle nach Wahl des AN abzufahren, einschl. der Kosten für den Transport. Nachweis über Lieferscheine.
Menge: 61,000 m

**03.03.0030 Straßenbefestigung fräsen, Frästiefe bis 4 cm aufnehmen, laden und zwischenlagern**
*** Bezugsbeschreibung
Bituminöse Asphaltbefestigung bis 4 cm fräsen,
laden und zur Zwischenlagerung innerhalb der Baustelle fördern bzw. auf getrennte Haufwerke setzen.

Die Zwischenlagerung ist für die Dauer der Beprobung/ chem. Analyse zu kalkulieren.

Die Berücksichtigung/ Beistellung von Verlade-/ Abrollcontainer für die Zwischenlagerung ist einzurechnen.

Frästiefe: bis 4 cm

Bereich: Einmündung Hauskampstraße/ Moritzstraße

Die Entsorgung und Transport zur Deponie/ Kippstelle werden gesondert vergütet.

Abgerechnet erfolgt über Flächenprofile.
Menge: 60,000 m2

**03.03.0040 Fräsgut verladen und entsorgen**
*** wie Position 03.03.0030
Fräsgut nach Vorlage der Ergebnisse der Deklarationsanalyse aus Zwischenlager auf Lkw laden bzw. Container aufnehmen und fachgerecht entsorgen.

Das Räumgut geht in das Eigentum des AN über und ist zu einer Verwertungsstelle nach Wahl des AN abzufahren, einschl. der Kosten für den Transport. Nachweis über Lieferscheine.

Bei der Abrechnung müssen die von der Bauleitung des AG abgezeichneten Originalwiegekarten vorliegen. Duplikate werden nicht anerkannt.
Menge: 6,000 t

**03.03.0050 Bitumengebundene Befestigung bis 20 cm aufnehmen, laden und zwischenlagern**
*** Bezugsbeschreibung
Bitumengebundene Befestigung in zusammenhängenden Flächen und Kleinflächen aufbrechen und Material
laden und zur Zwischenlagerung innerhalb der Baustelle fördern bzw. auf getrennte Haufwerke setzen.

Die Zwischenlagerung ist für die Dauer der Beprobung/ chem. Analyse zu kalkulieren.

Die Berücksichtigung/ Beistellung von Verlade-/ Abrollcontainer für die Zwischenlagerung ist einzurechnen

Schichtdicke von bis 20 cm

Bereich: Fahrbahn und Nebenanlagen (Gehweg)

Die Entsorgung und Transport zur Deponie/ Kippstelle werden gesondert vergütet.

Abgerechnet erfolgt über Flächenprofile.
Menge: 2100,000 m2

**03.03.0060 Bitumengebundene Befestigung bis 20 cm verladen und entsorgen**
*** wie Position 03.03.0050
Bitumengebundene Befestigung nach Vorlage der Ergebnisse der Deklarationsanalyse aus Zwischenlager auf Lkw laden bzw. Container aufnehmen und fachgerecht entsorgen.

Das Räumgut geht in das Eigentum des AN über und ist zu einer Verwertungsstelle nach Wahl des AN abzufahren, einschl. der Kosten für den Transport. Nachweis über Lieferscheine.

Bei der Abrechnung müssen die von der Bauleitung des AG abgezeichneten Originalwiegekarten vorliegen. Duplikate werden nicht anerkannt.
Menge: 1010,000 t

*Hinweis: Hinweis "Ausbau der teerhaltigen Befgestigung"*
Beim Ausbau der teerhaltigen Schicht sind die Bestimmungen nach TRGS 551 - Teer und andere Pyrolyseprodukte aus organischem Material, zu beachten. Alle erforderlichen Maßnahmen zur Gewährleisung der Arbeitssicherheit (Verhinderung von Staubbildung durch bewässern o.ä., Tragen von Atemschutz, usw.) für die Aufnahme von gefahrstoffhaltigen Materialien nach Gefahrstoffverordnung (z.B. Benzoapyren > 50mg/kg) sind einzurechnen.

**03.03.0070 Zulage: Entsorgung teerhaltiges Material, Abfallschlüssel 17 03 01**
Wie Poistion 03.03.0060, jedoch:

Entsorgung von pech-/teerhaltiger Befestigung.

Der Einheitspreis ist für das zu entsorgende Material für Abflasschlüssel 17 03 01 als Zulagenpreis zu den vorherigen Asphalt-Positionen (Fräsen und Aufbruch) anzugeben.

Die Kosten für das elektronische Entsorgungsnachweisverfahren, die Begleitscheingebühren, den Transport und die Transportgenehmigung sind mit einzukalkulieren.

Das Räumgut geht in das Eigentum des AN über und sind zu einer Verwertungsstelle nach Wahl des AN abzufahren, einschl. der Kosten für den Transport. Nachweis über Lieferscheine.

Bei der Abrechnung müssen die von der Bauleitung des AG abgezeichneten Originalwiegekarten vorliegen. Duplikate werden nicht anerkannt.
Menge: 1,000 t

**03.03.0080 Pflaster und Gehwegplatten aufnehmen**
Pflaster bzw. Platten verschiedener Formate, aus Beton, auch Kleinpflaster, einschließlich Bettung aus Sand oder Mörtel, Gesamtaufbaudicke bis 20 cm, aufnehmen, laden, abfahren und entsorgen.

Das Räumgut geht in das Eigentum des AN über und sind zu einer Verwertungsstelle nach Wahl des AN abzufahren, einschl. der Kosten für den Transport. Nachweis über Lieferscheine.

Abgerechnet wird nach Flächenaufmaß.
Menge: 190,000 m2

**03.03.0090 Bordsteine in Beton versetzt**
Bordsteine aller Art und Grösse in Beton (Unterbeton
und Rückenstütze) versetzt, einschließlich Fundament
aufnehmen, laden, abfahren und entsorgen.

Hochbord und Rundbord

Das Räumgut geht in das Eigentum des AN über und sind zu einer Verwertungsstelle nach Wahl des AN abzufahren, einschl. der Kosten für den Transport. Nachweis über Lieferscheine.
Menge: 425,000 m

**03.03.0100 Tiefbordsteine in Beton versetzt**
Tiefbordsteine aller Art und Größe in Beton (Unterbeton
und Rückenstütze) versetzt, einschließlich Fundament
aufnehmen, laden, abfahren und entsorgen.

Tiefbord und Rasenkantenstein

Das Räumgut geht in das Eigentum des AN über und sind zu einer Verwertungsstelle nach Wahl des AN abzufahren, einschl. der Kosten für den Transport. Nachweis über Lieferscheine.
Menge: 60,000 m

**03.03.0110 Rinnenanlagen entlang Bordstein aufnehmen**
Rinnenanlagen entlang Bordstein, einreihig, einschließlich Fundament abbrechen, aufladen, abfahren und einer Wiederverwertung zuführen.

Das Räumgut geht in das Eigentum des AN über und sind zu einer Verwertungsstelle nach Wahl des AN abzufahren, einschl. der Kosten für den Transport. Nachweis über Lieferscheine.
Menge: 430,000 m

**03.03.0120 Abschlussstein an Hinterkante Gehweg aufnehmen**
Abschlussstein an Hinterkante Gehweg aus Beton oder Naturstein, einreihig, verschiedener Formate, einschließlich Fundament abbrechen, aufladen, abfahren und einer Wiederverwertung zuführen.

Das Räumgut geht in das Eigentum des AN über und sind zu einer Verwertungsstelle nach Wahl des AN abzufahren, einschl. der Kosten für den Transport. Nachweis über Lieferscheine.
Menge: 180,000 m

**03.03.0130 Kabel/Leitungen beseitigen**
Nicht mehr in Betrieb befindliche Leitungen und Kabel
im Zuge der Aushubarbeiten abbrechen, laden, abfahren
und entsorgen. Einzurechnen sind sämtliche Trenn- und
Schneidearbeiten. Auch in kleinen Teilmengen.

Das Räumgut geht in das Eigentum des AN über und sind zu einer Verwertungsstelle nach Wahl des AN abzufahren, einschl. der Kosten für den Transport. Nachweis über Lieferscheine.
Menge: 200,000 m

**03.03.0140 Kabelschächte abbrechen**
Im Baufeld vorhandene Kabelschächte aus
Beton oder Mauerwerk Fundamentierung (Beton)
rückbauen, laden, abfahren und entsorgen. Fundamente
ausbauen.

Die Erdarbeiten (verfüllen und verdichten der Baugrube)
sind in diese Position einzurechnen und werden nicht
gesondert vergütet.

Die Arbeiten sind vor Ausführung mit dem Auftraggeber oder dem Eigentümer bzw. Betreiber abzustimmen und eine Freigabe ist einzuholen.

Das Räumgut geht in das Eigentum des AN über und sind zu einer Verwertungsstelle nach Wahl des AN abzufahren, einschl. der Kosten für den Transport. Nachweis über Lieferscheine.
Menge: 4,000 St

**03.03.0150 Verkehrszeichen / Straßennamenschilder demontieren, laden, abfahren, entsorgen**
Verkehrszeichen und/ oder Straßennamenschilder samt Befestigungsmaterial von vorhandenen Pfosten bzw. Mast demontieren, laden, abfahren entsorgen.

Das Räumgut geht in das Eigentum des AN über und sind zu einer Verwertungsstelle nach Wahl des AN abzufahren, einschl. der Kosten für den Transport. Nachweis über Lieferscheine.
Menge: 12,000 St

**03.03.0160 Verkehrszeichen/ Straßennamenschilder demontieren, seitlich lagern und wieder montieren**
Verkehrszeichen/ Straßennamenschilder samt Befestigungsmaterial von vorhandenen Pfosten bzw. Mast demontieren, und im Baustellenbereich lagern und anschließend wieder montieren.

Größe: bis 1 m²

Die Montage der Schilder wird gesondert vergütet.
Menge: 1,000 St

**03.03.0170 Wegweiser/ Hinweisschilder demontieren, seitlich lagern und wieder montieren**
Wegweiser und Hinweisschilder samt Befestigungsmaterial von vorhandenen Pfosten bzw. Mast demontieren, und im Baustellenbereich lagern und anschließend wieder montieren.

Größe: bis 4 m²

Die Montage der Schilder wird gesondert vergütet.

Der Mast ist zu sichern. Dies wird gesondert vergütet.
Menge: 3,000 St

**03.03.0180 Schilderpfosten demontieren, laden, abfahren, entsorgen**
Schilderpfosten aller Art aus Holz, Beton, Stahl einschließlich vorhandener Pfostenfundamente und Bodenhülsen demontieren, laden, abfahren und entsorgen.
Fundament abbrechen.

Das Abbrechen der Fundamente ist einzurechnen.

Die Erdarbeiten (verfüllen und verdichten) sind in diese Position einzurechnen und werden nicht gesondert vergütet.

Das Räumgut geht in das Eigentum des AN über und sind zu einer Verwertungsstelle nach Wahl des AN abzufahren, einschl. der Kosten für den Transport. Nachweis über Lieferscheine.
Menge: 4,000 St

**03.03.0190 Rohrgeländer abbrechen und entsorgen**
Rohrgeländer aller Art und Größe demontieren, laden und entsorgen.

Höhe bis 1,50 m
Geländer mit/ ohne Zwischenholm.

Das mechanische Trennen der Geländerholme- und Pfosten ist einzurechnen. Die Abstände der Trennschnitte nach Wahl des AN.

Das Abbrechen der Fundamente ist einzurechnen.

Die Erdarbeiten (verfüllen und verdichten) sind in diese Position einzurechnen und werden nicht gesondert vergütet.

Das Räumgut geht in das Eigentum des AN über und sind zu einer Verwertungsstelle nach Wahl des AN abzufahren, einschl. der Kosten für den Transport. Nachweis über Lieferscheine.
Menge: 240,000 m

**03.03.0200 Geländerpfosten aus Naturstein abbrechen, entsorgen**
Vorhandene Geländerpfosten aus Naturstein abrechen und entsorgen.

Das Abbrechen der Fundamente ist einzurechnen.

Die Erdarbeiten (verfüllen und verdichten) sind in diese Position einzurechnen und werden nicht gesondert vergütet.

Die genaue Anzahl der Natursteingeländerpfosten ist vor Abbruch mit dem AG in der Örtlichkeit abzustimmen. Ggf. ist eine Absteckung der neuen Hinterkante Gehweg vorher durch den AN duchzuführen.

Das Räumgut geht in das Eigentum des AN über und sind zu einer Verwertungsstelle nach Wahl des AN abzufahren, einschl. der Kosten für den Transport. Nachweis über Lieferscheine.
Menge: 8,000 St

**03.03.0210 Schutzeinrichtung mit Geländeraufsatz aus Stahl abbauen, entsorgen**
Schutzeinrichtung (SE) aus Stahl an Pfosten montiert, inkl. der Demontage des Geländeraufsatzes, einschließlich sämtlicher Einzelteile abbauen und entsorgen.

Höhe Geländer: bis 1,50 m

Mit Pfosten, Abstand = 1,33 bis 2,00 m.
Einschließlich der Anfangs- und Endkonstruktionsteile.

Das Räumgut geht in das Eigentum des AN über und sind zu einer Verwertungsstelle nach Wahl des AN abzufahren, einschl. der Kosten für den Transport. Nachweis über Lieferscheine.
Menge: 40,000 m

**03.03.0220 Schutzplanken-Pfosten ausbauen, Länge bis 1900 mm, entsorgen**
Schutzplanken-Pfosten ausbauen und entsorgen. Pfostenlöcher entsprechend der sie umgebenden Fläche schließen.
Ausbauteil = Pfosten, Länge bis 1900 mm.
Abstand = 1,33 bis 2,00 m.
Pfosten in Boden gerammt.

Das Räumgut geht in das Eigentum des AN über und sind zu einer Verwertungsstelle nach Wahl des AN abzufahren, einschl. der Kosten für den Transport. Nachweis über Lieferscheine.
Menge: 26,000 St

#### Bereich 03.04 Entwässerung

**03.04.0010 Schachtabdeckungen, Klasse D 400, aufnehmen**
Schachtabdeckung, lichte Öffnung 0,625 m abnehmen und entsorgen
Menge: 4,000 St

**03.04.0020 Abbruch Schachtbauwerke Wiederherstellung mit Konus**
Schachtbauwerke bis ca. 1,50 m unter Kanaldeckel
abbrechen.
Die Leistungen umfassen u.a. folgende Arbeiten:
-  Mauerwerk ca. 1,50 m abbrechen
-  Schachträumung
-  Bauschutt mit LKW zum ZL nach Weisung des AG
transportieren
  und abkippen.
  Transportweg ca. 2,0 km.
Abdeckplatte und Konus (1000/600) aus Fertigteilen in FBS Qualität liefern und einbauen.
Menge: 1,000 St

**03.04.0030 Betonauflagering liefern und einbauen**
Betonauflagering, lichter DU 625 mm, einbauen. Fugen glattstreichen.
Auflagering verschiebesicher. Ringhöhe bis 60 mm.
Fuge zwischen Fertigteilen mit Mörtel M20 vollflächig herstellen, Fugen glattstreichen.
Menge: 4,000 St

**03.04.0040 Senkenaufsatz ausbauen und entsorgen**
Senkenaufsatz inklusive Ausgleichsring und Verfugung
vollständig ausbauen, in Eigentum des AN übernehmen und
einer Wiederverwertung zuführen.

Das Räumgut geht in das Eigentum des AN über und sind zu einer Verwertungsstelle nach Wahl des AN abzufahren, einschl. der Kosten für den Transport. Nachweis über Lieferscheine.
Menge: 4,000 St

**03.04.0050 Straßenablauf ausbauen und entsorgen**
Straßenablauf vollständig ausbauen. Anschlussleitungen
zur weiteren Verwendung abdichten.

Erdarbeitren in Boden mit mineralischen Fremdanteilen < 50 Vol.-%. nach den Forderungen der Ersatzbaustoffverordnung (EBV) gem. Anlage 1, Tabelle 3, Spalte 7 bis 10.

Boden: BM-F0* / BG-F0* bis BM-F3 / BG-F3 nach EBV

Der beiliegende Bericht zur Untersuchung des
Untergrundes und des Fahrbahnaufbaus ist zu beachten.

Boden bzw. Auffüllungen bestehend aus Sand, Kies, Schluff. Schlacke, Ziegel- und Betonreste mit unterschiedlichen Fraktionsanteilen.

Einschließlich Ausbauen von Rohrleitungen bis 0,5 m
Länge.
Straßenablauf aus Betonfertigteilen,
Ausbautiefe ab OK Aufsatz bis 1,75 m.

Das Räumgut geht in das Eigentum des AN über und sind zu einer Verwertungsstelle nach Wahl des AN abzufahren, einschl. der Kosten für den Transport. Nachweis über Lieferscheine.
Menge: 10,000 St

*Hinweis: Hinweis: Zwischenlagerung "Bodenaushub"*
Bodenaushub für die Herstellung der Baugruben und Leitungsgräben innerhalb der Baustelle fördern und zwischenzulagern bzw. auf getrennte Haufwerke setzen.

Die Zwischenlagerung ist für die Dauer der Beprobung/ chem. Analyse zu kalkulieren.

Die Berücksichtigung/ Beistellung von Verlade-/ Abrollcontainer für die Zwischenlagerung ist einzurechnen.

**03.04.0060 Baugrube für Straßenablauf herstellen**
Baugrube für einen Straßenablauf ausheben.
Straßenaufbruch in gebundener Schicht wird dabei
gesondert vergütet.

Boden mit mineralischen Fremdanteilen < 50 Vol.-%. nach den Forderungen der Ersatzbaustoffverordnung (EBV) gem. Anlage 1, Tabelle 3, Spalte 7 bis 10.

Boden: BM-F0* / BG-F0* bis BM-F3 / BG-F3 nach EBV

Der beiliegende Bericht zur Untersuchung des
Untergrundes und des Fahrbahnaufbaus ist zu beachten.

Boden bzw. Auffüllungen bestehend aus Sand, Kies, Schluff. Schlacke, Ziegel- und Betonreste mit unterschiedlichen Fraktionsanteilen.

Baugrubentiefe bis 2,00 m.
Baugrubenabmessung: 1,50 * 1,50 m

Verbau entsprechend statischen und konstruktiven Erfordernissen herstellen, vorhalten und von der Baustelle entfernen.

Aushub zur Wiederverwendung seitlich lagern, nach Einbau des Straßenablaufs einbauen und verdichten. Fehlenden Verfüllboden liefern, einbauen und verdichten.
Zum Verfüllen nicht verwendeten Aushub in Eigentum des AN übernehmen und von der Baustelle entfernen.

Das Räumgut geht in das Eigentum des AN über und sind zu einer Verwertungsstelle nach Wahl des AN abzufahren, einschl. der Kosten für den Transport. Nachweis über Lieferscheine.

Auf den Hinweistext zur Zwischenlagerung wird hingeweisen.
Menge: 32,000 m3

**03.04.0070 Straßenablauf liefern und einbauen**
Straßenablauf aus Betonfertigteilen nach DIN 4052 für
300/500 Aufsatz einbauen. Fugen mit Mörtel MG III nach
DIN 1053 dicht füllen. Füllung glattstreichen.

Boden Form 2a und Muffenteil Form 3a (Abgang
horizontal) und eingebautem Steckmuffendichtelement,
Schaftkonus 11 (300 mm hoch),
zwei Zwischenteile Form 6a (300 mm hoch),
Auflagering Form 10b (für rechteckige Aufsätze),
Auflager aus Beton C 20/25, 20 cm dick, herstellen.
Menge: 24,000 St

**03.04.0080 Aufsatz für Straßenablauf liefern und aufsetzen SW 35 mm**
Aufsatz für Straßenablauf 300x500 nach DIN EN 124/DIN
1229 liefern und aufsetzen.
Klasse D 400, 300x500, Pultform, Aufsatz mit fest verbundenem Scharnier und dämpfender Einlage

Schlitzweite ca. 35 mm,
Rahmen und Rost aus Gusseisen
Mit Bauzeitentwässerung

Den Aufsatzrahmen zunächst provisorisch auflegen und entsprechend des Bauablaufs Zug um Zug bis auf die planmäßige Höhe setzen.
Die Fuge druckfest und vollflächig mit Mörtel der Gruppe MG III nach DIN 1053 füllen.
Verschlussblech aus Edelstahl nach Fertigstellung in die Bauzeitenentwässerung einsetzen.
Menge: 24,000 St

**03.04.0090 Leitungsgraben herstellen Tiefe bis 1,25 m**
*** Bezugsbeschreibung
Boden für Anschlussleitungen (Straßenabläufe), Boden profilgerecht ausheben.
Straßenaufbruch wird gesondert vergütet.

Boden mit mineralischen Fremdanteilen < 50 Vol.-%. nach den Forderungen der Ersatzbaustoffverordnung (EBV) gem. Anlage 1, Tabelle 3, Spalte 7 bis 10.

Boden: BM-F0* / BG-F0* bis BM-F3 / BG-F3 nach EBV

Der beiliegende Bericht zur Untersuchung des
Untergrundes und des Fahrbahnaufbaus ist zu beachten.

Boden bzw. Auffüllungen bestehend aus Sand, Kies, Schluff. Schlacke, Ziegel- und Betonreste mit unterschiedlichen Fraktionsanteilen.

Grabentiefe bis 1,25 m Grabenbreiten gemäß DIN EN 1610.
Aushub, soweit zum Verfüllen geeignet, zur Wiederverwendung seitlich lagern, nach Verlegen der Leitung in Graben oberhalb der Leitungszone einbauen und verdichten.

Fehlenden Verfüllboden einbauen und verdichten wird gesondert vergütet.

Zum Verfüllen nicht verwendeter Aushub geht in das Eigentum des AN über und ist zu einer Verwertungsstelle nach Wahl des AN abzufahren, einschl. der Kosten für den Transport. Nachweis über Lieferscheine.

Auf den Hinweistext zur Zwischenlagerung wird hingeweisen.
Menge: 90,000 m

**03.04.0100 Leitungsgraben herstellen Tiefe >1,25 m bis 2,50 m**
*** wie Position 03.04.0090
Leitungsgraben > 1,25 m bis 2,50 m herstellen.
Menge: 25,000 m

**03.04.0110 Zulage: Handschachtung Leitungsgraben / Baugrube**
Als Zulage: Handschachtung zu den vorherigen Bodenaushubpositionen:

Zulage für auf Anordnung des AG in Handarbeit zu lösen
und ladendem Aushub. Aus Baugruben bis 2,50 m Tiefe.
Abgerechnet wird nach örtlichem Aufmaß.

Das Räumgut geht in das Eigentum des AN über und sind zu einer Verwertungsstelle nach Wahl des AN abzufahren, einschl. der Kosten für den Transport. Nachweis über Lieferscheine.
Menge: 7,000 m3

**03.04.0120 Verbau, t = 1,25 mbis 2,50 m**
Verbau der Kabelgräben und Baugrubenwände entsprechend den gesetzlichen Bestimmungen und statischen Erfordernissen nach Wahl des AN herstellen.

Der Verbau ist so zu wählen und einzubringen, dass unterhalb der Rohr- und Schachtunterkanten liegende Bodenbereiche nicht gestört werden und beim Rückbau keine gering oder schlecht verdichteten Zonen entstehen.

Eine geprüfte statische Berechnung des Verbaus, sämtliche Erschwernisse und Mehraufwendungen, z.B. im Bereich querender und kreuzender Leitungen und Kabel, sind einzurechnen.

Abgerechnet wird die tatsächlich verbaute Fläche, höchstens jedoch von 10 cm über Gelände bis Graben- bzw. Baugrubensohle.

Verbau für Grabentiefe >1,25 bis 2,50 m.
Menge: 65,000 m2

**03.04.0130 Entwässerungsleitung mit Beton verfüllen, bis DN 250**
Vorhandene und nicht verwendbare Entwässerungsleitung verfüllen. Rohrleitung an den Enden abdichten.

Rohr bis DN 250.
Baustoff = fließfähiger Beton mit Quellzusatz.
Rohrleitung vor Verdämmung reinigen.
Verschmutzung bis 10 v.H. der Profilhöhe.

Das Räumgut geht in das Eigentum des AN über und sind zu einer Verwertungsstelle nach Wahl des AN abzufahren, einschl. der Kosten für den Transport. Nachweis über Lieferscheine.
Menge: 25,000 m

**03.04.0140 Entwässerungsleitung abbrechen Rohr bis DN 250**
Entwässerungsleitung abbrechen. Erdarbeiten in der ausführen. Verbau herstellen (wird gesondert vergütet)

Rohr bis DN 250.
Rohr aus Beton, Steinzeug oder Kunststoff.
Fließsohlentiefe über 1,25 bis 2,50 m.

Das Räumgut geht in das Eigentum des AN über und sind zu einer Verwertungsstelle nach Wahl des AN abzufahren, einschl. der Kosten für den Transport. Nachweis über Lieferscheine.
Menge: 10,000 m

**03.04.0150 Entwässerungsleitung verschließen, Verschlussteller bis DN 250**
Verschlussteller bis DN 250 aus Kunststoff für vorhandene Entwässerungsleitung bis DN 250 liefern und einbauen.
Einbau bei nicht mehr benötigter Anschlussleitungen der Gleisentwässerungskästen.

Erdarbeiten werden gesondert vergütet.
Menge: 15,000 St

**03.04.0160 Füllboden für Leitungsgraben und Baugruben**
Geeigneten Boden liefern, in Leitungsgräben, Schachtbaugruben, Probelöcher oder als Austausch- oder Füllboden profilgerecht nach Angabe der Bauleitung einbauen und bis auf mindestens 97% der einfachen Proctordichte verdichten.

Material:
nichtbindiger, steinfreier Boden, DIN 18196, Bodengruppe SE bis 5% bindige Bestandteile.
Menge: 80,000 m3

**03.04.0170 Rohrleitung für Straßenablauf DN 150, liefern und verlegen**
Anschlussleitung DN 150 für Straßenabläufe zum Schacht bzw. zur Sammelrohrleitung, nach statischen und konstruktiven Erfordernissen sachgemäß im vorgeschriebenen Gefälle, auf einem 10 cm dicken Sandbett, einschließlich der erforderlichen Bogen-, Abzweig-, Reduzierstücke, Verschlußteller und dergleichen, verlegen. Verlegung in Teillängen (teilweise müssen auch Haltungen in zwei Abschnitten verlegt werden).

Einschl. eines fachgerechten, planparallelen Sägeschnittes, einschl. Anfasen der Schnittkante; Restmaterial fachgerecht verwerten bzw. entsorgen

Die Rohrleitungen sind unter Beachtung der DIN EN 1610 und der zugehörigen Herstellerverlegeanleitung zu verlegen.

Vollwandabwasserrohre und Formstücke aus Polypropylen, mineralverstärkt,  (PP-MD) gemäß DIN EN 14758  1 mit werksseitig eingelegter Lippendichtung.
Hochlastkanalrohr mit hoher Ringsteifigkeit > SN 10 (nach DIN EN ISO 9969) im Schwerlastbereich SLW 60 einsetzbar.
Rohrquerschnitt = DN 150
Menge: 70,000 m

**03.04.0180 Rohrleitung für Straßenablauf DN 200, liefern und verlegen**
Anschlussleitung DN 200 für Straßenabläufe zum Schacht bzw. zur Sammelrohrleitung, nach statischen und konstruktiven Erfordernissen sachgemäß im vorgeschriebenen Gefälle, auf einem 10 cm dicken Sandbett, einschließlich der erforderlichen Bogen-, Abzweig-, Reduzierstücke, Verschlußteller und dergleichen, verlegen. Verlegung in Teillängen (teilweise müssen auch Haltungen in zwei Abschnitten verlegt werden).

Einschl. eines fachgerechten, planparallelen Sägeschnittes, einschl. Anfasen der Schnittkante; Restmaterial fachgerecht verwerten bzw. entsorgen

Die Rohrleitungen sind unter Beachtung der DIN EN 1610 und der zugehörigen Herstellerverlegeanleitung zu verlegen.

Vollwandabwasserrohre und Formstücke aus Polypropylen, mineralverstärkt,  (PP-MD) gemäß DIN EN 14758  1 mit werksseitig eingelegter Lippendichtung.
Hochlastkanalrohr mit hoher Ringsteifigkeit > SN 10 (nach DIN EN ISO 9969) im Schwerlastbereich SLW 60 einsetzbar.
Rohrquerschnitt = DN 200
Menge: 50,000 m

**03.04.0190 Rohranschluss DN 150 herstellen**
Rohranschlussleitung für Straßenabläufe an eine Sammelrohrleitung, einen Stutzen des Hauptkanals, dem Kanalschacht oder an eine alte Senkenleitung anschließen. Den Anschluss abdichten.

Vergütet wird der Mehraufwand für das Herstellen des Anschlusses (einschließlich eventueller Pass- Stücke, Manschetten oder Muffen).

Rohr der Anschlussleitung DN 150.

Der hergestellte Rohranschluss ist von der Bauleitung des AG abzunehmen.
Menge: 18,000 St

**03.04.0200 Rohranschluss DN 200 herstellen**
Rohranschlussleitung für Straßenabläufe an eine Sammelrohrleitung, einen Stutzen des Hauptkanals, dem Kanalschacht oder an eine alte Senkenleitung anschließen. Den Anschluss abdichten.

Vergütet wird der Mehraufwand für das Herstellen des Anschlusses (einschließlich eventueller Pass- Stücke, Manschetten oder Muffen).

Rohr der Anschlussleitung DN 200.

Der hergestellte Rohranschluss ist von der Bauleitung des AG abzunehmen.
Menge: 2,000 St

**03.04.0210 KG Übergangsstück (Adapter) auf Steinzeug DN 150**
KG Übergangsstück auf Steinzeug (vorh. Anschlussstutzen) ohne Muffe endend / Spitzende - mit Lippendichtung für Kanalgrundrohr
Dimension: DN 150
mit werkseitig vormontierter Lippendichtung

Eigenschaften:
-Material: Polypropylen (KG 2000)
-vormontierte Lippendichtung
Menge: 18,000 St

**03.04.0220 KG Übergangsstück (Adapter) auf Steinzeug DN 200**
KG Übergangsstück auf Steinzeug (vorh. Anschlussstutzen) ohne Muffe endend / Spitzende - mit Lippendichtung für Kanalgrundrohr
Dimension: DN 200
mit werkseitig vormontierter Lippendichtung

Eigenschaften:
- Material: Polypropylen (KG 2000)
- vormontierte Lippendichtung
Menge: 2,000 St

**03.04.0230 Anbohrstutzen DN 150 liefern und einbauen**
Anbohrstutzen KG 2000 DN 150 PP nachträglich in die gebohrten Öffnungen wasserdicht einbauen einschließlich Material und aller Nebenarbeiten.
Der Stutzen darf nicht in den Hauptkanal hineinragen und muß sich bei Hauptkanälen kleinerer Nennweiten deren Krümmung anpassen.

Stutzen: DN 150, für KG 2000 PP passend zu Rohrleitung der vorherigen Positionen.
Menge: 18,000 St

**03.04.0240 Anbohrstutzen DN 200 liefern und einbauen**
Anbohrstutzen KG 2000 DN 200 PP nachträglich in die gebohrten Öffnungen wasserdicht einbauen einschließlich Material und aller Nebenarbeiten. Der Stutzen darf nicht in den Hauptkanal hineinragen und muß sich bei Hauptkanälen kleinerer Nennweiten deren Krümmung anpassen.

Stutzen: DN 200, für KG 2000 PP passend zu Rohlrleitung der vorherigen Positionen.
Menge: 2,000 St

**03.04.0250 Anbohren von Stahlbetonrohren DN 300 einschl. Stutzen**
Vorhandenes Stahlbetonrohr DN 300 anbohren.
Passenden Stutzen, DN 150 oder DN 200, wasserdicht einbauen.

Bohrkern einer Wiederverwertung zuführen.

Anschlussleitung anschließen.

Einschl. Form-, Pass- und Gelenkstücken. Die durch die Kernbohrung freigelegte Stahleinlage ist durch geeignete Maßnahmen vor Korrosion zu schützen. Das Bohrgerät darf nicht mittels Dübeltechnik am Rohr befestigt werden. Der Stutzen wird gesondert vergütet.
Menge: 18,000 St

**03.04.0260 Dichtheitsprüfung Anschlussleitungen bis DN 200, PP und Stz**
Dichtheitsprüfung der neu verlegten Gleisanschluss- bzw. Straßenablaufleitungen bis DN 200 nach DIN EN 1610 Typ "W" (Wasser) oder "LC" (Luft); stückweise auf Dichtheit prüfen; Material: Polypropylen PP, Steinzeug Stz.

Anlage ist in Betrieb;
Länge Anschlussleitung (Horizontalprojektion): 5,00 m;
einschl. Lieferung und schadlose Beseitigung vom Prüfmedium Wasser; alle notwendigen Vor- und Nebenarbeiten sowie Absperrungen, Absperrmaterial und ggf. erforderliche temporäre Überleitung zulaufender Ströme sind einzurechnen.

Prüfungsvoraussetzung: RAL GZ 961, Gruppe D
Menge: 120,000 m

#### Bereich 03.05 Tragschichten, ungebunden

*Hinweis: Hinweis zur Abrechnung*
Die Einbaumengen für die Wiederherstellung der Gleiszone sind separat zu erfassen, auch wenn der Einbau in einem Arbeitsschritt ausgeführt wird.

Bei der Abrechnung müssen die von der Bauleitung des AG
abgezeichneten Originalwiegekarten vorliegen. Duplikate
werden nicht anerkannt.

*Hinweis: Hinweis zum Einbau*
Der Nachweis für die nachfolgenden Baustoffe ist vom AN vor dem Einbau des Materials mit ausreichend Vorlaufzeit (10 Werktage vorher) zur Prüfung dem AG vorzulegen.

**03.05.0010 Füllboden liefern und einbauen**
Fülloden liefern und einbauen.

Füllboden gemäß ZTV-E StB liefern, profilgemäß einbauen und maschinell verdichten.

Erschwernis:
Füllboden auch für Hinterfüllung von Rasenkantensteinen
(Tiefborde) oder Bordsteinen in schmalen Streifen
und Bereichen liefern, einbauen und verdichten. Handeinbau ist einzurechnen.

Anforderungen: kornabgestuft, nichtbindig, nach DIN 18196 ausreichend trag- und verdichtungsfähig, frostunempfindlich nach ZTV-E StB. Abgerechnet wird nach Einbauprofilen Auf dem Planum des Unterbaues muss ein Verformungsmodul von mindestens Ev2 = 45 MPa erreicht werden.
Menge: 200,000 m3

**03.05.0020 Schottertragschicht, Gehweg, 28 cm, Hartgestein, 0/45**
Schottertragschicht nacht ZTV SoB-StB für Gehwege liefern, einbauen und verdichten.

Einbaudicke 28 cm,
Toleranz für Sollhöhe +0,5/-1,5 cm,
Verformungsmodul EV2=80 MPa,
Verdichtungsgrad DPr 103 v.H.

Material: Hartgestein mit einem Härtegrad >5 (z.B.
Granit, Basalt, Diabas, Gneis)
Körnung: 0/45 mm

Der Nachweis ist vom AN vor Einbau des Materials zu
erbringen.

Bereich: Gehweg
Menge: 1090,000 m2

**03.05.0030 Frostschutzschicht für Fahrbahn, 28 cm, RC-Material, 0/45**
Frostschutzmaterial für Fahrbahnen der Belastungsklasse Bk 10 liefern, einbauen und verdichten.

Einbaudicke 28 cm
Toleranz für Sollhöhe +0,5/-1,5 cm.
Verformungsmodul EV2=120 MPa
Verdichtungsgrad DPr  103 v.H.

RC-Material oder Natursteinschotter mit entsprechenden Tragfähigkeitseigenschaften.
Zugelassen ist RC-Material bestehend aus mineralischen Stoffen aus Bautätigkeiten.
Mineralische Stoffe aus industriellen Prozessen oder Gemische aus industriellen Prozessen und aus Bautätigkeiten sind nicht zugelassen.

Körnung, 0/45, gut kornabgestuft .
Bodengruppe GW / GI gem. DIN 18196 "Bodenklassifikation für bautechnische Zwecke.

Einzuhaltende chem. Qualität für die Anlieferung von:
Recylingmaterial: RC I bis RC II gem .
Ersatzbaustoffverordnung, Anlage 1, Tabelle 1.

Bereich: Fahrbahn
Menge: 775,000 m2

**03.05.0040 Schottertragschicht, Fahrbahn, 15 cm, Hartgestein, 0/45**
Schottertragschicht nach ZTV SoB-StB für Fahrbahnen der Belastungsklasse Bk 10 liefern, einbauen und verdichten.

Einbaudicke 15 cm,
Toleranz für Sollhöhe +0,5/-1,5 cm,
Verformungsmodul EV2=150 MPa,
Verdichtungsgrad DPr 103 v.H.

Material: Hartgestein mit einem Härtegrad >5 (z.B.
Granit, Basalt, Diabas, Gneis)
Körnung: 0/45 mm

Der Nachweis ist vom AN vor Einbau des Materials zu
erbringen.

Bereich: Fahrbahn
Menge: 685,000 m2

#### Bereich 03.06 Vorbereitende Arbeiten für Asphalt

*Hinweis: Hinweis zur Abrechnung*
Die Einbaumengen für die Wiederherstellung der Gleiszone sind separat zu erfassen, auch wenn der Einbau in einem Arbeitsschritt ausgeführt wird.

Bei der Abrechnung müssen die von der Bauleitung des AG
abgezeichneten Originalwiegekarten vorliegen. Duplikate
werden nicht anerkannt.

**03.06.0010 Bituminöse Binderschicht reinigen**
*** Bezugsbeschreibung
Oberfläche der Binderschicht vor dem Einbau der Deckschicht, auch in Teilflächen, rückstandslos reinigen.
Die gereinigte Binderschicht muss so sauber sein, dass die darauf aufzubringende Deckschicht voll mit der Binderschicht verklebt ist. Vergütet wird nur die Reinigung der Flächen, derenVerschmutzung der AG zu vertreten hat, wie z.B. Einfahrten, Überfahrten und Flächen, die auf Anordnung des AG für den Verkehr zeitweilig freigegeben wurden.

Anfallende Stoffe gehen in das Eigentum des AN über und sind zu einer Verwertungsstelle nach Wahl des AN abzufahren, einschl. der Kosten für den Transport.
Nachweis über Lieferscheine.
Menge: 685,000 m2

**03.06.0020 Bituminöse Asphalttragschicht reinigen**
*** wie Position 03.06.0010
Oberfläche der Asphalttragschicht vor Einbau der Binderschicht reinigen.
Menge: 685,000 m2

**03.06.0030 Polymermodifizierte Bitumenemulsion C60BP4-S liefern und aufsprühen**
Polymermodifizierte Bitumenemulsion liefern und vollflächig auf Fahrbahnen aufsprühen.

Polymermodifizierte Bitumenemulsion C60BP4-S.
Ansprühmenge 300 g/m².

Ausführung in maschinellem Ansprühverfahren Unterlagenbeschaffenheit nach Tabelle 7 ZTV- Asphalt-StB auf zusammenhängenden Teilflächen.

Reinigung wird gesondert vergütet.

Schichten: jeweils Asphalttragschicht und Asphaltbinderschicht
Menge: 1370,000 m2

**03.06.0040 Schmelzbares Bitumenfugenband an Straßeneinbauten einbauen.**
Senkrechte Ränder von Einbauteilen, z.B. Schachtabdeckungen, Schieberkappen, Hydrantenkappen, usw., mit einer Drahtbürste von Rost und Verschmutzung reinigen, ggf. trocknen, mit vom Hersteller des Fugenbandes vorgeschriebenem Voranstrich gut deckend streichen und trocknen lassen.
Schmelzbares Bitumenfugenband, entsprechend der ZTV Fug-StB, 10 mm breit, an der zu verklebenden Seite mit einem Gasbrenner leicht anschmelzen und mit einem erwärmten Spachtel vollflächig an den Kanten fest andrücken.

Die Höhe des Fugenbandes richtet sich nach der Höhe der
Asphaltdeckschicht (40 mm).
Menge: 21,000 m

**03.06.0050 Schmelzbares Bitumenfugenband an Randeinfassungen aus Beton einbauen.**
Randeinfassung aus Beton reinigen, ggf. trocknen, mit vom Hersteller des Fugenbandes vorgeschriebenem Voranstrich gut deckend streichen und trocknen lassen.

Schmelzbares Bitumenfugenband, entsprechend der ZTV Fug-StB, 10 mm breit, an der zu verklebenden Seite mit einem Gasbrenner leicht anschmelzen und mit einem erwärmten Spachtel vollflächig an den Kanten fest andrücken. Das Fugenband ist bündig mit der Randeinfassung einzubauen. Das verlegte Fugenband darf vor dem Einbau der Asphaltdeckschicht nicht überfahren werden und ist im Bedarfsfall durch geeignete Maßnahmen zu sichern. Dieses ist bei der Preisbildung zu berücksichtigen.
Die Höhe des Fugenbandes richtet sich nach der Höhe der
Asphaltdeckschicht (40 mm).
Menge: 440,000 m

**03.06.0060 Schachtabdeckung (Kanal) zum einwalzen liefern und verlegen**
Schachtabdeckung aus GGG50-Vollguss, rund,
Typ: Selflevel (einwalzbar) Klasse D 400/ EN 124, ISO 9001, LW 600m, Rahmen und Deckel aus Kugelgraphitguss (GGG), ISO 1083 Deckel mit Scharnier zur Sicherung und zur leichten Bedienung, klapperfrei, mit geriffelter Vollgussoberfläche, mit dämpfender Einlage im Deckel, mit wechselbarer Verschlussvorrichtung (OTC-Sicherheitsverschluss nachrüstbar), Rahmen zum Einwalzen, selbstnivellierend, hochziehbar, Deckelgewicht ca. 55kg, mit Adapterring, mit Lüftung. Es können handelsübliche DIN-Schmutzfänger eingesetzt werden.

Einbau gemäß der Herstellervorgaben mit allen Nebenarbeiten und mehrfacher Regulierung während des lageweisen Asphalteinbaus.
Menge: 4,000 St

**03.06.0070 Einbauteile in der Asphaltflächen anpassen**
Einbauteile (Hydranten-, Schieberkappen und dgl.) freilegen und auf neue Höhe setzen (auf Beton Auflagerplatte). Freigelegten Bereich mit Material der angrenzenden Fläche verfüllen.
Aufbruchmaterial in Eigentum des AN übernehmen und von der Baustelle entfernen.
Einbauteil in Fahrbahn zum einwalzen liefern.
Einbauteil in Asphalt-Befestigung höher/tiefer setzen bis 10 cm.
Im Anschluss an Asphaltdecke und Kappe Bitumenfugenband einbauen. Unterlage der Asphaltschichten mit Haftklebern anspritzen.

Einbauteil:
Straßenkappe einwalzbar, bestehend aus Kappe, Ziehring und Deckel mit Haltestift, langer Ziehring mit großem Verstellbereich, vorzugsweise für den Einbau in bituminöse Verkehrsflächen, passend für Schieber und Klappen, Baugröße in Anlehnung an DIN 4055 / 4056 / 4057, Schrägsitz an Deckel und Ziehring vermindert Klapperneigung des Deckels, Deckel mit Epoxidharz-Pulverbeschichtung zur Vermeidung von Kontaktkorrosion zwischen Deckel und Ziehring, mit Richtungspfeil auf Kappengehäuse, optional mit Bremsring-Set.

Material:
Kappe: GJL-200, schwarz getaucht
Ziehring: GJL-250, schwarz getaucht
Deckel: GJS-400, Korrosionsschutz durch Epoxidharz-Pulverbeschichtung
Haltestift, Unterlegscheibe, Splint: nichtrostender Stahl

Form: rund
Deckelaufschrift "WASSER"

Form: quadratisch
Deckelaufschrift: "GAS"

Form oval:
Deckelaufschrift "HYDRANT"
Menge: 24,000 St

**03.06.0080 Schacht (Kanal) höhenmäßig anpassen, bis 10 cm niediger**
Schacht (Kanal) höhenmäßig anpassen.
Deckel um bis zu 10 cm
tiefer legen. Einzurechnen sind u.a.
- Freilegen und Ausbau der Schachtabdeckung incl. Rost
und Rahmen
- Setzen des Rahmen bzw. Rostes in Zementmörtel
- Isolieren des Schachtes durch geeigneten Anstrich
- Lieferung von Ersatzmaterial für zerstörtes,
benötigtes bzw. unbrauchbar vorgefundenes
  Material.

Bereich: vorhandene Schächte in der Fahrbahn

Nicht mehr benötigte Materialien gehen in das Eigentum
des AN über und sind zu einer Verwertungsstelle nach Wahl des AN abzufahren, einschl. der Kosten für den Transport.
Nachweis über Lieferscheine.
Menge: 3,000 St

**03.06.0090 Schacht (Kanal) höhenmäßig anpassen, bis 10 cm höher**
Schacht (Kanal) höhenmäßig anpassen.
Deckel um bis zu 10 cm
höher legen. Einzurechnen sind u.a.
- Freilegen und Ausbau der Schachtabdeckung incl. Rost
und Rahmen
- Setzen des Rahmen bzw. Rostes in Zementmörtel
- Isolieren des Schachtes durch geeigneten Anstrich
- Lieferung von Ersatzmaterial für zerstörtes,
benötigtes bzw. unbrauchbar vorgefundenes
  Material.

Bereich: vorhandene Schächte in der Fahrbahn

Nicht mehr benötigte Materialien gehen in das Eigentum
des AN über und sind zu einer Verwertungsstelle nach Wahl des AN abzufahren, einschl. der Kosten für den Transport.
Nachweis über Lieferscheine.
Menge: 1,000 St

**03.06.0100 Schachtabdeckung Zug um Zug auf Planhöhe setzen**
Schachtabdeckung, lose aufgelegt, entsprechend Bauablauf Zug um Zug auf planmäßige Höhe setzen.

Fuge zwischen Fertigteilen mit Mörtel MG III nach DIN 1053 füllen. Füllung glattstreichen.
Menge: 4,000 St

#### Bereich 03.07 Asphaltschichten

*Hinweis: Hinweis zur Abrechnung*
Die Einbaumengen für die Wiederherstellung der Gleiszone sind separat zu erfassen, auch wenn der Einbau in einem Arbeitsschritt ausgeführt wird.

Bei der Abrechnung müssen die von der Bauleitung des AG
abgezeichneten Originalwiegekarten vorliegen. Duplikate
werden nicht anerkannt.

**03.07.0010 Asphalttragschicht AC 32 TS,10 cm**
AC 32 TS 50/70 GW RA nach ZTV Aspahlt-StB, gemäß Belastungsklasse Bk 10 der RStO 12 liefern und heiß einbauen. Einbau mit Fertiger bei nicht mit dem Fertiger zu erreichenden Anpassungsbereichen, Einbau von Hand.

Einbau mit dem Fertiger, bei nicht vom Fertiger zu
erreichenden Flächen auch im Handeinbau.

Asphalttragschicht  AC 32 TS
Einbaumenge =  240 kg/m²
Einbaudicke  =  10 cm
Bindemittel Bitumen 50/70 nach DIN EN 12591

Bereich: Fahrbahn

Bei der Abrechnung müssen die von der Bauleitung
abgezeichneten original Wiegekarten vorliegen.
Duplikate werden nicht anerkannt.
Menge: 685,000 m2

**03.07.0020 Asphaltbinderschicht AC 16 BS, 8 cm**
AC 16 BS nach ZTV Aspahlt-StB, gemäß Belastungsklasse Bk 10 der RStO 12 liefern und heiß einbauen. Einbau mit Fertiger bei nicht mit dem Fertiger zu erreichenden Anpassungsbereichen, Einbau von Hand.

Einbau mit dem Fertiger, bei nicht vom Fertiger zu
erreichenden Flächen auch im Handeinbau.

Asphalttragschicht  AC 16 TS
Einbaumenge =  192 kg/m²
Einbaudicke  =  8 cm
Bindemittel Bitumen 25/55-55 A nach DIN EN 12591

Bereich: Fahrbahn

Bei der Abrechnung müssen die von der Bauleitung
abgezeichneten original Wiegekarten vorliegen.
Duplikate werden nicht anerkannt.
Menge: 685,000 m2

**03.07.0030 Splitmastixdeckschicht SMA 8 S, 4 cm**
SMA 8 S nach ZTV Aspahlt-StB, gemäß Belastungsklasse Bk 10 der RStO 12 liefern und heiß einbauen. Einbau mit Fertiger bei nicht mit dem Fertiger zu erreichenden Anpassungsbereichen, Einbau von Hand.

Einbau mit dem Fertiger, bei nicht vom Fertiger zu
erreichenden Flächen auch im Handeinbau.

Asphaltdeckschicht  SMA 8 S
Einbaumenge =  96 kg/m²
Einbaudicke  =  4 cm
Bindemittel Bitumen=  25/55-55 A nach DIN EN 12591

Abstumpfungsmaßnahme zur Erhöhung der
Anfangsgriffigkeit durch maschinelles, gleichmäßiges
Aufbringen und Einwalzen von Abstreukörnung
durchführen. Abstreumaterial wird gesondert vergütet.

Abstreukörnung=  Mineralgemisch 1/3
Menge=  1,0 kg/m²

Bereich: Fahrbahn

Bei der Abrechnung des Asphalt müssen die von der
Bauleitung abgezeichneten original Wiegekarten
vorliegen. Duplikate werden nicht anerkannt.
Menge: 685,000 m2

**03.07.0040 Absplitten der SMA-Deckschicht**
Abstreumaterial liefern und Walze befüllen.

Abstreumaterial auf der noch heißen Asphaltdeckschicht so frühzeitig aufzubringen, dass es durch Walzen eingedrückt wird.

Überschüssiges, nicht gebundenes Material ist zu entfernen und einer Wiederverwertung zuzuführen.

Gesteinsart: Diabas / Moräne, gebrochene Gesteinskörnung 1/3

Einbaumenge: etwa 0,5-1,0 kg/m²

Das Räumgut geht in das Eigentum des AN über und sind zu einer Verwertungsstelle nach Wahl des AN abzufahren, einschl. der Kosten für den Transport. Nachweis über Lieferscheine.
Menge: 685,000 m2

**03.07.0050 Fuge in Asphaltschicht nachträglich schneiden**
Fuge in Asphaltschicht nachträglich mit zwangsgeführtem
Fugenschneider herstellen und ausräumen, Ausführung in der
Deckschicht, Fugenbreite 20 mm, Fugentiefe 40 mm.

Herstellung von Längs- und Quernähten, Nähte im Aufweitungsbereich sowie Anschluss am Baubeginn-/ Ende.
Menge: 260,000 m

**03.07.0060 Fuge in Asphaltschicht, Fugenspalt vergießen**
Fuge in Asphaltschicht, Fugenspalt mit Druckluft säubern und trocknen, Fugenwandung mit Voranstrichmittel vorbehandeln, Fugenraum bis max. 15 mm unter Oberkante mit komprimierbarem, bis 200 Grad C standfesten Füllstoff ausfüllen, mit kraftstoffresistenter Bitumenvergussmasse TL Fug-StB füllen, Fugenbreite 20 mm,
Fugentiefe 40 mm.
Menge: 260,000 m

#### Bereich 03.08 Pflaster- und Platten

**03.08.0010 Umlage von Platten- und Pflasterbefestigungen**
Platten/Pflaster in Sand verlegt aufnehmen, reinigen und zur Wiederverwendung seitlich lagern. Ausführung auf Gehweg, Überfahrten und Zufahrten, in nicht zusammenhängenden Flächen. Unbrauchbares Material in Eigentum des AN übernehmen und einer Wiederverwertung zuführen.

Wiederverlegung nach ZTV Pflaster StB 06 mit

Vor der Pflasterung ist die Schottertragschicht mit einer 4 cm starken gewaschenes Splitt-Brechsand-Gemisch 0/5 mm, nach dem Verdichten gemessen, abzudecken und zwischen Lehren sauber abzuziehen. Zulässige Abweichung von der Sollhöhe und der Solleinbaustärke max. 1 cm. Mit Brechsand 0/2 mm einschlämmen.

Bettungs- und Fugenmaterial filterstabil gem. ZTV Pflaster-StB und TL Pflaster-StB.

Ersatz-Platten/Pflaster bis 15 v.H. der Fläche liefern.

Platten: 30/30 cm, 40/40 cm, 50/50 cm u.ä. Abmessungen
Pflaster: 10/20/8 cm, 10/10/10 cm u.ä. Abmessungen
Menge: 10,000 m2

**03.08.0020 Pflastersteine 10/20/8 cm, grau**
Befestigung aus Pflaster nach DIN EN 1338 und den
Bestimmungen der ZTVP-StB aktueller Fassung sowie dem Merkblatt der FGSV (Köln) herstellen.
Pflaster 10/20/8 bzw. 10/10/8 cm, ohne umlaufender
Fase, Pflaster aus Beton.

Farbe:  grau ohne Fase
Verlegeart:  Läuferverband
Einbauorte: Geh-/ Radweg

Die Erschwernisse bei der Verlegung in Kurvenbereichen ist einzurechnen.

Vor der Pflasterung ist die Schottertragschicht mit einer 4 cm dicken Splitt-Brechand-Gemisch 0/5 mm, nach dem Verdichten gemessen, abzudecken und zwischen Lehren sauber abzuziehen. Zulässige Abweichung von der Sollhöhe und der Solleinbaustärke max. 1 cm.
Mit Brechsand 0/2 mm einschlämmen.

Bettungs- und Fugenmaterial filterstabil gem. ZTV Pflaster-StB und TL Pflaster-StB.
Menge: 920,000 m2

**03.08.0030 Pflastersteine 10/20/8 cm, rot, Radwegrampe**
Befestigung aus Pflaster nach DIN EN 1338 und den
Bestimmungen der ZTVP-StB aktueller Fassung sowie dem Merkblatt der FGSV (Köln) herstellen.
Pflaster 10/20/8 bzw. 10/10/8 cm, ohne umlaufender
Fase, Pflaster aus Beton.

Farbe:  rot.
Verlegeart:  Läuferverband.
Einbauorte: Radwegrampe

Vor der Pflasterung ist die Schottertragschicht mit einer 4 cm dicken Splitt-Brechand-Gemisch 0/5 mm, nach dem Verdichten gemessen, abzudecken und zwischen Lehren sauber abzuziehen. Zulässige Abweichung von der Sollhöhe und der Solleinbaustärke max. 1 cm.
Mit Brechsand 0/2 mm einschlämmen.

Bettungs- und Fugenmaterial filterstabil gem. ZTV Pflaster-StB und TL Pflaster-StB.
Menge: 4,000 m2

**03.08.0040 Pflastersteine in 2-reihig, längs, 10/20/8 cm, rot**
Befestigung aus Pflaster nach DIN EN 1338 und den
Bestimmungen der ZTVP-StB aktueller Fassung sowie dem Merkblatt der FGSV (Köln) herstellen.
Pflaster 10/20/8 bzw. 10/10/8 cm, ohne umlaufender
Fase, Pflaster aus Beton.

Farbe:  rot.
Verlegeart:  2-reihig, längs
Einbauorte: Geh-/ Radweg
1. Einbauort: entlang Randstein an Hinterkante G/R-Weg
2. Einbauort: Begrenzung Sicherheitsstreifen / Geh-/Radweg

Die Erschwernisse bei der Verlegung in Kurvenbereichen ist einzurechnen.

Vor der Pflasterung ist die Schottertragschicht mit einer 4 cm dicken Splitt-Brechand-Gemisch 0/5 mm, nach dem Verdichten gemessen, abzudecken und zwischen Lehren sauber abzuziehen. Zulässige Abweichung von der Sollhöhe und der Solleinbaustärke max. 1 cm.
Mit Brechsand 0/2 mm einschlämmen.

Bettungs- und Fugenmaterial filterstabil gem. ZTV Pflaster-StB und TL Pflaster-StB.
Menge: 860,000 m

**03.08.0050 Pflastersteine zuarbeiten**
Pflastersteine auf Paßmaß trennen und zugearbeitete
Steine an Kanten und Einfassungen bzw. an Aussparungen
und Einbauten verlegen. Steine mit Nassschneidegerät
schneiden.

Art : Betonpflastersteine nach DIN EN 1338
Dicke:  8 cm

Hinweis:
Nicht geschnittene Steine (wenn Zuarbeitung durch "knacken" erfolgt) werden nicht vergütet.

Das Räumgut geht in das Eigentum des AN über und sind zu einer Verwertungsstelle nach Wahl des AN abzufahren, einschl. der Kosten für den Transport. Nachweis über Lieferscheine.
Menge: 20,000 m

**03.08.0060 Mosaikpflaster aus Naturstein**
Mosaikpflaster aus Naturstein nach DIN EN 1342 Pflaster
4/6 cm in 3 - 5 cm Bettung aus Zement-Sand-Gemisch, MV
1:3, im verdichteten Zustand gemessen verlegen und bis
zur Standfestigkeit rütteln.

Ausführung in Geh- und Radwegflächen im Bereich von
Einbauten (VZ-Pfosten etc.).

Das Schließen der Fugen erfolgt gesondert.
Menge: 3,000 m2

**03.08.0070 Natursteinfugenmörtel**
Natursteinfugenmörtel liefern und gemäß Herstellerangaben einbauen. Fugen freiräumen und Flächen reinigen.

Natursteinfugenmörtel nach Herstellervorschrift aufbereiten, auf die vorgenässten Flächen vollflächig verteilen und mittels Gummischieber intensiv in die Fugen einarbeiten. Überschüssigen Mörtel abziehen. Mit Hilfe von Abwaschmaschine, Sprühstrahl oder Fächerdüse abwaschen. Abschließend mit feinem Sprühstrahl Gesteinsoberfläche nachreinigen. Die technischen Hinweise und die Verarbeitungsvorschriften des Herstellers sind zu beachten.

Vom Bieter mit Angebot anzugeben:

Material: '.........'

Hersteller: '.........'
Menge: 3,000 m2

**03.08.0080 Umrandungsplatte für Hydrantenkappen 60/60/8 cm, grau**
Umrandungsplatte für Hydrant 60/60/8 cm
liefern, höhen-und fluchtgerecht auf verdichteten Zustand 3-5 cm starker Pflasterbettung oder Unterbeton je nach Angabe und profilgemäß eingebauter Tragschicht verlegen und verfugen.

Der Einbau erfolgt Fach- und Normgerecht gemäß ZTVP-StB, DIN 18318 und VOB/C, Allgemeine Technische Vertragsbedingungen für Bauleistungen (ATV); Straßenbauarbeiten, Pflasterdecken und Plattenbeläge

Technische Angaben:
Höhe:  8 cm
Breite: 60 cm
Länge: 60 cm
Ausführung: grau
4/6/8-teilige Ausführung

Kappe auf Höhe setzen in der Position berücksichtigen,
siehe auch Folgeposition.
Menge: 4,000 St

**03.08.0090 Umrandungsplatte für Schieberkappen 40/40/8 cm, grau**
Umrandungsplatte für Schieberkappe 40/40/8 cm, Durchmesser 15 cm liefern, höhen-und fluchtgerecht auf verdichteten Zustand 3-5 cm starker Pflasterbettung oder Unterbeton je nach Angabe und profilgemäß eingebauter Tragschicht verlegen und verfugen.

Der Einbau erfolgt Fach- und Normgerecht gemäß ZTVP-StB, DIN 18318 und VOB/C, Allgemeine Technische Vertragsbedingungen für Bauleistungen (ATV); Straßenbauarbeiten, Pflasterdecken und Plattenbeläge

Technische Angaben:
Höhe:  8 cm
Breite : 40 cm
Länge:  40 cm
Durchmesser: 15 cm
Ausführung: grau
4-teilige Ausführung oder mit Scheinfugen
Menge: 5,000 St

**03.08.0100 Kappen in Pflasterflächen regulieren**
Einbauten im Gehweg; Schieber- und Hydrantenkappen und dgl. der neuen Höhenlage entsprechend profilgerecht regulieren. Einschließlich der erforderlichen Mauer-, Beton-, Stemm- und Erdarbeiten. Anfallende Schuttmassen sind einer Wiederverwertung zuzuführen bzw zu entsorgen. Die alte Abdeckung wird wiederverwendet.
Höhenregulierung bis 20 cm
Größe bis 2,00 m²

Einbauteil liefern:
Straßenkappe ausziehbar, bestehend aus Kappe, Ziehring und Deckel mit Haltestift, langer Ziehring mit großem Verstellbereich, vorzugsweise für den Einbau in bituminöse Verkehrsflächen, passend für Schieber und Klappen, Baugröße in Anlehnung an DIN 4055 /4056 / 4057, Schrägsitz an Deckel und Ziehring vermindert Klappenneigung des Deckels, Deckel mit Epoxidharz-Pulverbeschichtung zur Vermeidung von Kontaktkorrosion zwischen Deckel und Ziehring, mit Richtungspfeil auf Kappengehäuse, liefern und einbauen.

Material:
Kappe: GJL-200, schwarz getaucht
Ziehring: GJL-250, schwarz getaucht
Deckel: GJS-400, Korrosionsschutz durch Epoxidharz-Pulverbeschichtung
Haltestift, Unterlegscheibe, Splint: nichtrostender Stahl

Form: rund
Deckelaufschrift "WASSER"

Form: quadratisch
Deckelaufschrift: "GAS"

Form oval:
Deckelaufschrift "HYDRANT

Das Räumgut geht in das Eigentum des AN über und sind zu einer Verwertungsstelle nach Wahl des AN abzufahren, einschl. der Kosten für den Transport. Nachweis über Lieferscheine.
Menge: 7,000 St

**03.08.0110 Kabelschacht höhenmäßig anpassen, bis 15 cm höher, Pflasterflächen**
*** Bezugsbeschreibung
Vorhandenen Kabelschächt (rechteckig) höhenmäßig anpassen.
Deckel um bis zu 15 cm
höher legen. Einzurechnen sind u.a.
- erforderlichen Mauer-, Beton-, Stemmarbeiten
- Erdarbeiten, Freilegen und Ausbau der Schachtabdeckung inkl. Rahmen
- Setzen des Rahmen bzw. Rostes in Zementmörtel
- Isolieren des Schachtes durch geeigneten Anstrich
- Lieferung von Ersatzmaterial für zerstörtes,
benötigtes bzw. unbrauchbar vorgefundenes
  Material.

Das Räumgut geht in das Eigentum des AN über und sind zu einer Verwertungsstelle nach Wahl des AN abzufahren, einschl. der Kosten für den Transport. Nachweis über Lieferscheine.
Menge: 3,000 St

**03.08.0120 Kabelschacht höhenmäßig anpassen, bis 15 cm tiefer, Pflasterflächen**
*** wie Position 03.08.0110
jedoch bis 15 cm tiefer legen.
Menge: 1,000 St

#### Bereich 03.09 Bordsteine und Rinnen

**03.09.0010 Hochbordsteine H15/30**
*** Bezugsbeschreibung
Hochbordsteine H15/30 gemäß DIN EN 1340 liefern verlegen.

Der Betonstuhl aus C20/25 für die Bordsteine, bestehend aus einer ca. 20 cm dicken Sohle und einer mindestens 15 cm breiten Rückenstütze, höhen- und fluchtgerecht einschließlich der Kurven herstellen. Auf den frischen Beton sind die Bordsteine in Geraden und Radien 20 m zu versetzen. Fugen über 5 mm Breite wie z. B. in Kurven (Keilfugen) sind mit Zementmörtel 1:3 sauber und voll auszufugen. Bordsteine gem. DIN EN 1340 aus wetterbeständigem Hartgestein und quarzhaltigem Natursand als Zuschlagstoff, Tritt und Anlaufflächen quarzhell gewaschen.

Größe: H 15 x 30 x 100 cm
15er Anlauf
Menge: 430,000 m

**03.09.0020 Zulage: Hochborde, R > 12 m und <= 20 m**
*** wie Position 03.09.0010
In Radien R > 12 und < 20 m.
Menge: 5,000 m

**03.09.0030 Zulage: Hochborde, R <= 12 m**
*** wie Position 03.09.0010
In Radien R < 12 m.

Größe: 15/30 cm - Radiensteine.
Menge: 0,000 m

**03.09.0040 Rundbordsteine R15/22**
*** Bezugsbeschreibung
Rundbordsteine R15/22 gemäß DIN EN 1340 liefern verlegen.

Der Betonstuhl aus C20/25 für die Bordsteine, bestehend aus einer ca. 20 cm dicken Sohle und einer mindestens 15 cm breiten Rückenstütze, höhen- und fluchtgerecht einschließlich der Kurven herstellen. Auf den frischen Beton sind die Bordsteine in Geraden und Radien 20m zu versetzen. Fugen über 5 mm Breite wie z. B. in Kurven (Keilfugen) sind mit Zementmörtel 1:3 sauber und voll auszufugen. Bordsteine gem. DIN EN 1340 aus wetterbeständigem Hartgestein und quarzhaltigem Natursand als Zuschlagstoff, Tritt und Anlaufflächen quarzhell gewaschen.

Größe: R 15 x 22 x 100 cm, Radius 2 cm
Menge: 4,000 m

**03.09.0050 Übergangsteine Rundbord-Hochbord**
*** wie Position 03.09.0040
jedoch Bordsteine als Übergangsteine zwischen Hoch- und Rundborden liefern und verlegen. Absenkung auf 1 m.
Menge: 2,000 m

**03.09.0060 Dehnungsfugen in Bordanlage und Rinnen herstellen**
Herstellen von Dehnungsfugen innerhalb der Bordanlage aus Hochbord oder Rundbord und Rinnenbahnen jeglicher Art und Größe einschl. Unterbeton und Rückenstütze mit profilierten 1 cm dicken Gummidehnscheiben aus Naturkautschuk-Recycling-Material. In Abständen von 50 cm bis 1 m vor und hinter jedem Straßenablauf, sowie ansonsten in Abständen von max. 12 m. Die Position beinhaltet die Lieferung aller hierfür erforderlichen Materialien, den Einbau, sowie das Beiarbeiten erforderlicher Pass-Stücke. Die Größe der Pass-Stücke, die an die Dehnfuge anschließen muss mindestens 50% der Größe eines Normalsteines entsprechen. Nach der Erhärtung des Fugenmörtels sind die Dehnfugen von eventuell vorhandenen Mörtelresten zu befreien. Die Verlege-, Versetz- und Verarbeitungshinweise des Herstellers sind zu beachten

Kalkulationshinweis:
Als Abrechnungseinheit gilt eine komplette Dehnungsfuge.
Menge: 62,000 St

**03.09.0070 Tiefbordsteine 8/20**
Tiefbordsteine gemäß DIN EN 1340 liefern und verlegen.

Der Betonstuhl aus C20/25 für die Bordsteine, bestehend aus einer ca. 20 cm dicken Sohle und einer mindestens 10 cm breiten Rückenstütze, höhen- und fluchtgerecht einschließlich der Kurven herstellen. Auf den frischen Beton sind die Bordsteine in Geraden und Kurven zu versetzen. Fugen über 5 mm Breite wie z. B. in Kurven (Keilfugen) sind mit Zementmörtel 1:3 sauber und voll auszufugen. Bordsteine gem. DIN EN 1340 aus wetterbeständigem Hartgestein und quarzhaltigem Natursand als Zuschlagstoff, Tritt und Anlaufflächen quarzhell gewaschen.

Farbe: quarzhell gewaschen
Größe: 8/20/100 cm nach DIN EN 1340 Tiefbordsteine gem.
DIN EN 1340 aus wetterbeständigem
Hartgestein und quarzhaltigem Natursand als
Zuschlagstoff.
Menge: 430,000 m

**03.09.0080 Bordsteinschnitte herstellen.**
Bordsteinschnitte aller Arten, mit geeignetem
Nassschneidegerät fachgerecht herstellen.

Das Räumgut geht in das Eigentum des AN über und sind zu einer Verwertungsstelle nach Wahl des AN abzufahren, einschl. der Kosten für den Transport. Nachweis über Lieferscheine.
Menge: 90,000 St

**03.09.0090 2-Stein-Rinne, grau, 16/24/14 cm**
2-Stein-Rinne aus Betonpflaster 16/24/14 cm, in Bögen
auch 16/16/14 cm, herstellen. Pflastersteine aus Beton
DIN EN 1338, aus hartem, wetter- und frostbeständigen
Kiessand, scharfkantig, mit Abstandhaltern als Zweisteinrinne in Geraden und Kurven auf einem
herzustellenden Stampfbetonfundament aus:
Beton C20/25,
Dicke: ca. 20 cm.
Farbe: grau

Verlegebereich:
- Entwässerungsrinne am Fahrbahnrand

Nach Verlegung sind die Rinnen mit Sand-Zementmischung,
MV 1:3, einzuschlämmen, mit feuchtem Sand sauber
abzukehren und 7 Tage lang feucht zu halten. Paßstücke
schneiden. Anfallende nicht benötigte Stoffe einer
Wiederverwertung zuführen. Abgerechnet wird die
Achslänge der verlegten 1-Stein-Rinne.
Menge: 380,000 m

**03.09.0100 1-Stein-Rinne, grau, 16/24/14 cm**
1-Stein-Rinne aus Betonpflaster 16/24/14 cm, in Bögen
auch 16/16/14 cm, herstellen. Pflastersteine aus Beton
DIN EN 1338, aus hartem, wetter- und frostbeständigen
Kiessand, scharfkantig, mit Abstandhaltern als
Einsteinrinne in Geraden und Kurven auf einem
herzustellenden Stampfbetonfundament aus:
Beton C20/25,
Dicke: ca. 20 cm.
Farbe: grau

Verlegebereich:
- Entwässerungsrinne am Fahrbahnrand
- Beginn Fahrradrampe (Übergang Asphalt/ Pflaster)

Nach Verlegung sind die Rinnen mit Sand-Zementmischung,
MV 1:3, einzuschlämmen, mit feuchtem Sand sauber
abzukehren und 7 Tage lang feucht zu halten. Paßstücke
schneiden. Anfallende nicht benötigte Stoffe einer
Wiederverwertung zuführen. Abgerechnet wird die
Achslänge der verlegten 1-Stein-Rinne.
Menge: 54,000 m

**03.09.0110 Rinnensteinschnitte herstellen.**
Rinnensteinschnitte mit geeignetem
Nassschneidegerät fachgerecht herstellen.

Das Räumgut geht in das Eigentum des AN über und sind zu einer Verwertungsstelle nach Wahl des AN abzufahren, einschl. der Kosten für den Transport. Nachweis über Lieferscheine.
Menge: 44,000 St

#### Bereich 03.10 Beschilderung

**03.10.0010 Fundament, Rohrpfosten und Bodenhülse, Länge 3,50 m**
Rohrpfosten und zugehörige Bodenhülse mit Anker
liefern und einbauen.
Pfosten aus Stahl, feuerverzinkt, d = 76 mm, Wanddicke 2,9 mm, Länge 3,50 m. Kopf mit Abdeckkappe aus Aluminium wasserdicht verschlossen.

Fundament aus Beton C20/25 herstellen.
Fundamentabmessungen: D=30 cm, Höhe 85 cm. Oberkante
Fundament: mind. 12 cm unter neuer GOK. Bodenhülse in
Fundament einbauen. Einschl. Erdarbeiten.
Menge: 4,000 St

**03.10.0020 Verkehrszeichen 103-10, D=900 mm liefern**
Verkehrszeichen nach StVO-Nr. 103-10, D=900 mm nach DIN 6171-1 und DIN EN 12899-1 liefern.

Durchmesser: 900 mm.
Folie: Reflexionsklasse RA 2.
Dicke des Aluminiumbleches: 2 mm.
Menge: 1,000 St

**03.10.0030 Verkehrszeichen 239, D=420 mm liefern**
Verkehrszeichen nach StVO-Nr. 239, D=420 mm nach DIN 6171-1 und DIN EN 12899-1 liefern.

Durchmesser: 420 mm.
Folie: Reflexionsklasse RA 2.
Dicke des Aluminiumbleches: 2 mm.
Menge: 1,000 St

**03.10.0040 Verkehrszeichen 240, D=420 mm liefern**
Verkehrszeichen nach StVO-Nr. 240, D=420 mm nach DIN 6171-1 und DIN EN 12899-1 liefern.

Durchmesser: 420 mm.
Folie: Reflexionsklasse RA 2.
Dicke des Aluminiumbleches: 2 mm.
Menge: 1,000 St

**03.10.0050 Verkehrszeichen 306, SL 600 mm liefern**
Verkehrszeichen nach StVO-Nr. 306, SL 600 mm nach DIN 6171-1 und DIN EN 12899-1 liefern.

Größe: Seitenlänge 600 mm.
Folie: Reflexionsklasse RA 2.
Dicke des Aluminiumbleches: 2 mm.
Menge: 1,000 St

**03.10.0060 Verkehrszeichen mit Rohrschellen montieren Mastdicke < = 76 mm Höhe < = 4,50 m**
Verkehrszeichen mit Rohrschellen montieren Mastdicke < = 76 mm Höhe < = 4,50 m.
Verkehrszeichen gemäß IVZ-Norm 2007 an Rohrpfosten montieren.
Montageart: mit Rohrschellen
Rohrpfostendicke bis einschl. 76 mm
Montagehöhe: bis 4,50 m
Montage-/ Befestigungsmaterialien: Rohrschellen mit mittigem oder seitlichem Anschlag gem. Vorbemerkungen liefern.
Schrauben, Unterlegscheiben und Muttern aus V2A Edelstahl.
Die Lieferung der Montagematerialien ist in die E. P.
einzurechnen.
Menge: 4,000 St

**03.10.0070 Verkehrszeichen mit Rohrschellen montieren Mastdicke > 76 mm Höhe < = 4,50 m**
Verkehrszeichen mit Rohrschellen montieren Mastdicke > 76 mm Höhe < = 4,50 m.
Verkehrszeichen gemäß IVZ-Norm 2007 an Rohrpfosten montieren.
Montageart: mit Rohrschellen
Rohrpfostendicke ab 76 mm
Montagehöhe: bis 4,50 m
Montage-/ Befestigungsmaterialien: Rohrschellen mit mittigem oder seitlichem Anschlag gem. Vorbemerkungen liefern.Schrauben, Unterlegscheiben und Muttern aus V2A Edelstahl.
Die Lieferung der Montagematerialien ist in die E. P.
einzurechnen.
Menge: 1,000 St

**03.10.0080 Wegweisende Beschilderung aus seitlicher Lagerung montieren**
Wegweisende Beschilderung im Baustellenbereich gelagert an Maste, Pfosten oder Beleuchtungsmaste montieren.

Lieferung einschließlich aller Montage-/ Befestigungsmaterialien und notwendiger Geräte wie z.B. Steiger etc..
Sämtliche Halterungen sind durch den AN statisch zu
dimensionieren und nachzuweisen.

Größe: bis 4 m²
Menge: 3,000 St

#### Bereich 03.11 Markierung

**03.11.0010 Vormarkierung herstellen**
Vormarkierung für Längsmarkierung herstellen.
Abgerechnet wird nach durchgehender Länge der Vormarkierung.

Vormarkierung nach Angabe des AG.

Art der Vormarkierung: Durchgehende Linie für spätere Fahrbahndauermarkierung (Begrenzungslinie, Leitlinie, Halte- und Warnlinie, Fußgängerfurtlinie, Radmarkierungslinie, Sperrflächenmarkierung einschl. Schräglinien).
Markierungsstoffart = Lösemittelarme Farbe,
Farbton = silber,
Markierung auf Asphalt.

Zu markierende Flächen reinigen, anfallende Stoffe laden und entsorgen. Das Räumgut geht in das Eigentum des AN über und sind zu einer Verwertungsstelle nach Wahl des AN abzufahren, einschl. der Kosten für den Transport. Nachweis über Lieferscheine.
Menge: 360,000 m

**03.11.0020 Begrenzungslinie, Breite 12 cm, durchgehend**
Begrenzungslinie, Breite 12 cm, durchgehend.
Markierungslinie 12 cm breit herstellen.
Weiße Heißplastik, reflektierend, Verkehrsklasse P6,
Schichtdicke: 3 mm.
Strichbreite 0,12 m, durchgehend.
Abgerechnet wird nach markierter Strichlänge in der
Achse.

Zu markierende Flächen reinigen, anfallende Stoffe laden und entsorgen. Das Räumgut geht in das Eigentum des AN über und sind zu einer Verwertungsstelle nach Wahl des AN abzufahren, einschl. der Kosten für den Transport. Nachweis über Lieferscheine.
Menge: 45,000 m

**03.11.0030 Begrenzungslinie, Breite 25 cm, durchgehend**
Begrenzungslinie, Breite 25 cm, durchgehend.
Markierungslinie 25 cm breit herstellen.
Weiße Heißplastik, reflektierend, Verkehrsklasse P6,
Schichtdicke: 3 mm.
Strichbreite 0,25 m, durchgehend.
Abgerechnet wird nach markierter Strichlänge in der
Achse.

Zu markierende Flächen reinigen, anfallende Stoffe laden und entsorgen. Das Räumgut geht in das Eigentum des AN über und sind zu einer Verwertungsstelle nach Wahl des AN abzufahren, einschl. der Kosten für den Transport. Nachweis über Lieferscheine.
Menge: 25,000 m

**03.11.0040 Leitlinie, Breite 12 cm, unterbrochen 3 m / 3 m**
Leitlinie, Breite 12 cm, unterbrochen 1 : 1.
Markierungslinie 12 cm breit herstellen.
Weiße Heißplastik, reflektierend, Verkehrsklasse P6,
Schichtdicke: 3 mm.
Strichbreite 0,12 m,
Verhältnis: Strich / Lücke: 3 m / 3 m.
Abgerechnet wird nach aufgebrachter Strichlänge.

Zu markierende Flächen reinigen, anfallende Stoffe laden und entsorgen. Das Räumgut geht in das Eigentum des AN über und sind zu einer Verwertungsstelle nach Wahl des AN abzufahren, einschl. der Kosten für den Transport. Nachweis über Lieferscheine.
Menge: 135,000 m

**03.11.0050 Radfahrerfurtmarkierung, Breite 25 cm, unterbrochen**
Radfahrerfurtmarkierung, Breite 25 cm, unterbrochen.
Markierungslinie 25 cm breit herstellen.
Weiße Heißplastik, reflektierend, Verkehrsklasse P6,
Schichtdicke: 3 mm.
Strichbreite 0,25 m,
Verhältnis: Strich / Lücke: 0,50 m  /  0,20 m.
Abgerechnet wird nach aufgebrachter Strichlänge.

Zu markierende Flächen reinigen, anfallende Stoffe laden und entsorgen. Das Räumgut geht in das Eigentum des AN über und sind zu einer Verwertungsstelle nach Wahl des AN abzufahren, einschl. der Kosten für den Transport. Nachweis über Lieferscheine.
Menge: 10,000 m

**03.11.0060 Halte- oder Wartelinie, Breite 50 cm**
Halte- oder Wartelinie für MIV und Radfahrer, Breite 50 cm.
Quermarkierung (z.B. VZ 293, 294, 298, 341) 50 cm breit  herstellen.
Weiße Heißplastik, reflektierend, Verkehrsklasse P6,
Schichtdicke: 3 mm.
Strichbreite 0,50 m, durchgehend.
Abgerechnet wird nach markierter Strichlänge in der
Achse.

Zu markierende Flächen reinigen, anfallende Stoffe laden und entsorgen. Das Räumgut geht in das Eigentum des AN über und sind zu einer Verwertungsstelle nach Wahl des AN abzufahren, einschl. der Kosten für den Transport. Nachweis über Lieferscheine.
Menge: 4,000 m

**03.11.0070 Piktogramm "Fahrrad"**
Piktogramm, "Fahrrad".
Piktogramm, Weiße Heißplastik, reflektierend, Verkehrsklasse P6, herstellen.
Schichtdicke: 0,3 mm.
Durchmesser 1,00 m.

Zu markierende Flächen reinigen, anfallende Stoffe laden und entsorgen. Das Räumgut geht in das Eigentum des AN über und sind zu einer Verwertungsstelle nach Wahl des AN abzufahren, einschl. der Kosten für den Transport. Nachweis über Lieferscheine.
Menge: 2,000 St

**03.11.0080 Pfeilzeichen Grundform**
Pfeilzeichen gemäß RMS herstellen.
Weiße Heißplastik, reflektierend, Verkehrsklasse P6,
Schichtdicke: 3 mm.
Länge: 5,00 m.
Grundform: Geradeaus, Rechts oder Links

Zu markierende Flächen reinigen, anfallende Stoffe laden und entsorgen. Das Räumgut geht in das Eigentum des AN über und sind zu einer Verwertungsstelle nach Wahl des AN abzufahren, einschl. der Kosten für den Transport. Nachweis über Lieferscheine.
Menge: 3,000 St

**03.11.0090 Pfeilzeichen Kombiform**
Pfeilzeichen gemäß RMS herstellen.
Weiße Heißplastik, reflektierend, Verkehrsklasse P6,
Schichtdicke: 3 mm.
Länge: 5,00 m.
Mischform: Geradeaus und Rechts, Geradeaus und Links
oder Links und Rechts.

Zu markierende Flächen reinigen, anfallende Stoffe laden und entsorgen. Das Räumgut geht in das Eigentum des AN über und sind zu einer Verwertungsstelle nach Wahl des AN abzufahren, einschl. der Kosten für den Transport. Nachweis über Lieferscheine.
Menge: 1,000 St

**03.11.0100 Flächenmarkierung Radweg Rot**
Flächenmarkierung für Radwege herstellen.
Rote 2-Komponentige reibeplastische Masse.
Schichtdicke: 1,5 mm.
Farbton: Rot - RAL 3013.

Zu markierende Flächen reinigen, anfallende Stoffe laden und entsorgen. Das Räumgut geht in das Eigentum des AN über und sind zu einer Verwertungsstelle nach Wahl des AN abzufahren, einschl. der Kosten für den Transport. Nachweis über Lieferscheine.
Menge: 20,000 m2

#### Bereich 03.12 Sicherung von Einbauten, Kabel, Rohre, Geländerarbeiten

**03.12.0010 Geländerpfosten aus Naturstein sichern**
Geländerpfosten aus Naturstein sichern, nach
statischen und konstruktiven Erfordernissen durch
Halte-, Stütz-, Auflager- und/oder
Aufhängekonstruktionen sichern.

Abmessungen: bis 0,50 m x 0,50 m
Höhe bis ca. 1,20 m

Besonderheiten:
Arbeiten erfolgen entlang einer Böschung  - ggf. Einsatz von Sicherungstechnik ist zu berücksichtigen.

Abrechnung je Stück Pfosten.
Menge: 169,000 St

**03.12.0020 Schieberkappen sichern**
Schieberkappen aller Art und Aussendurchmesser während der Bauarbeiten sichern.
Menge: 5,000 St

**03.12.0030 Hydrantenkappen sichern**
Hydrantenkappen aller Art und Aussendurchmesser während der Bauarbeiten sichern.
Menge: 4,000 St

**03.12.0040 Wegweisermast sichern**
Wegweisermast mit/ohne Beschilderung nach statischen und konstruktiven Erfordernissen durch Halte-, Stütz-, Auflager- und/oder
Aufhängekonstruktionen sichern. Einschließlich des
statischen Nachweises.

Abrechnung je Mast.
Menge: 2,000 St

**03.12.0050 Kabelschächte sichern**
Kabelschächte aller Art nach
statischen und konstruktiven Erfordernissen durch
Halte-, Stütz-, Auflager- und/oder
Aufhängekonstruktionen sichern. Einschließlich des
statischen Nachweises.

Kabelschacht in Betrieb.

Abrechnung je Kabelschacht.
Menge: 4,000 St

**03.12.0060 Rohrleitung sichern**
Rohrleitungen aller Art und Aussendurchmesser, nach
statischen und konstruktiven Erfordernissen
durch Halte-, Stütz-, Auflager- und/oder
Aufhängekonstruktionen sichern. Einschließlich des
statischen Nachweises.

Auch in hergstellten Leitungsgräben.

Tiefe der Leitungsachse bis ca. 1,00 m unter Gelände.

Rohrleitung in Betrieb - Gas- oder Wasserleitung -.
Menge: 220,000 m

**03.12.0070 Kabel sichern**
Kabel aller Art nach statischen und konstruktiven Erfordernissen durch Halte-, Stütz-,
Auflager- und/oder  Aufhängekonstruktionen sichern.
Einschließlich des statischen Nachweises.

Auch in hergstellten Leitungsgräben.

Tiefe der Leitungsachse bis ca. 1,00 m unter Gelände.

Kabel in Betrieb.

Abrechnung je m Kabel.
Menge: 1380,000 m

**03.12.0080 Kabelschutzrohre sichern**
Kabelschutzrohre aller Art nach
statischen und konstruktiven Erfordernissen durch
Halte-, Stütz-, Auflager- und/oder
Aufhängekonstruktionen sichern. Einschließlich des
statischen Nachweises.

Auch in hergstellten Leitungsgräben.

Tiefe der Leitungsachse bis ca. 1,00 m unter Gelände.

Kabel in Betrieb.

Abrechnung je m Kabelschutzrohr.
Menge: 30,000 m

**03.12.0090 Rohrgeländers aus Stahl mit Knieholm, Gel 7 liefern und montieren**
Lieferung und Montage eines Rohrgeländers mit Knieholm gemäß RiZ-ING-Richtlinie Gel 7 mit folgenden Anforderungen:

Geländerhöhe: 1,30 m über Geländeoberkante
Pfostenabstand: 1,50 m bis maximal 2,00 m
Material: Stahlrohr, feuerverzinkt gemäß DIN EN ISO 1461
Geländeraufbau:

Oberer Handlauf aus Rundrohr Ø 60,3 mm (Wanddicke 2,9 mm), Zwischenrohr bzw Knieholm Ø 60,3 mm (Wanddicke 2,9 mm) ergibt sich gemäß Gel7-Vorgabe, Pfosten aus Rundrohr Ø 60,3 mm (Wanddicke 2,9 mm).

Erforderliche Diletationstöße sind zu berücksichtigen und als verdeckter Stoß auszuführen.

Befestigung:
Pfosten mit Einzelfundamenten aus Beton C25/30, XA1+XC2+XF1, Fundamentabmessungen: ca. 40 x 40 x 80 cm (je nach statischer Erfordernis), Erforderliche Fundament-Bewehrung (Betonstahl B500B), Betondeckung 5,5 cm ist einzurechnen.
Einbau frostfrei, inkl. Verdichtung und Oberflächenanpassung

Oberfläche: Feuerverzinkt

Eine Anfertigung einer Werkstattzeichung vor Montage und Freigabe durch AG ist zwingend erforderlich.

Ausführung nach ZTV-ING 8-4: Montage vor Ort inkl. aller Nebenleistungen, Anpassung an Geländeprofil, Entsorgung überschüssiger Materialien

Besonderheiten:
Einhaltung der geltenden Sicherheitsvorschriften und Normen
Dokumentation der Ausführung.
Arbeiten erfolgen entlang einer Böschung  - ggf. Einsatz von Sicherungstechnik ist zu berücksichtigen.
Menge: 260,000 m

**03.12.0100 Vorhandene Absturzsicherung/ Rohrgeländer richten**
Ausführung von Richtarbeiten an einem vorhandenem Rohrgeländer (siehe Grafik) mit Geländer aus inkl. Geländerrohrdurchführung entlang einer Böschung. Die Arbeiten umfassen nachfolgende Tä:

Begutachtung und Dokumentation des vorhandenen Zustands des Geländers und der Geländerbetonpfosten inkl. Geländerrohrdurchführung. Richten und Ausrichten der Betonpfosten und Handläufe höehn- und Fluchtgerecht (Korrektur in Lage und Neigung).
Lösen und Neuverankerung der Betonpfosten, falls erforderlich, inkl. erforderliche Erdarbeiten, Nachbearbeitung der Betonpfosten (z. B. Stemmarbeiten, Neuverguss mit Vergussmörtel), Wiederherstellung und Verdichtung des Bodens, Reinigung und Entrostung der Geländerteile,
Sofern notwendig Nachverzinkung oder Korrosionsschutzanstrich an beschädigten Stellen.
Anpassung an das Geländeprofil der Böschung unter Berücksichtigung der statischen und sicherheitstechnischen Anforderungen.

Besonderheiten:
Arbeiten erfolgen entlang einer Böschung  - ggf. Einsatz von Sicherungstechnik ist zu berücksichtigen.
Einhaltung der geltenden Sicherheitsvorschriften und DIN-Normen (z. B. DIN EN ISO 1461).
Die Entsorgung von Altmaterialien und Bauschutt ist einzurechnen.

Das Räumgut geht in das Eigentum des AN über und ist zu einer Verwertungsstelle nach Wahl des AN abzufahren, einschl. der Kosten für den Transport. Nachweis über Lieferscheine.
Menge: 160,000 m

### Titel 04 Rückbau/ Abbruch von Anlagen der Ruhrbahn GmbH

#### Bereich 04.01 Gleisbauarbeiten Aufbruch

**04.01.0010 Schienentrennschnitte Profil Rillenschiene herstellen**
Schienentrennschnitte Profil Rillenschiene, fachgerecht herstellen, in fertiger Arbeit.
Menge: 4,000 St

**04.01.0020 Bitum. Fahrbahndecke d= 20 cm schneiden**
Bituminöse Fahrbahndecke bis 20 cm dick mit geeignetem Gerät fachgerecht schneiden.
Menge: 17,000 m

**04.01.0030 Bitum. Fahrbahndecke (Gleiszone) bis d=20 cm aufbrechen, laden und zwischenlagern**
*** Bezugsbeschreibung
Bituminöse Fahrbahndecke im Bereich der Gleiszone, bis ca. 20 cm dick, aufbrechen und Material laden und zur Zwischenlagerung innerhalb der Baustelle fördern bzw. auf getrennte Haufwerke setzen.

Die Zwischenlagerung ist für die Dauer der Beprobung/ chem. Analyse zu kalkulieren.

Die Berücksichtigung/ Beistellung von Verlade-/ Abrollcontainer für die Zwischenlagerung ist einzurechnen

Einschließlich Schienenlängsverguss.

Die Gleiszone liegt innerhalb der Fahrbahnfläche. Die Abgrenzung der Gleiszone gegenüber der "normalen" Fahrbahn liegt 80 cm neben der äusseren Schiene je Gleisrichtung.

Die Entsorgung und Transport zur Deponie/ Kippstelle werden gesondert vergütet.

Abgerechnet erfolgt über Flächenprofile.
Menge: 1020,000 m2

**04.01.0040 Bitum. Fahrbahndecke (Gleiszone) verladen und entsorgen**
*** wie Position 04.01.0030
Bitumengebundene Befestigung der Gleiszone nach Vorlage der Ergebnisse der Deklarationsanalyse aus Zwischenlager auf Lkw laden bzw. Container aufnehmen und fachgerecht entsorgen.

Das Räumgut geht in das Eigentum des AN über und ist zu einer Verwertungsstelle nach Wahl des AN abzufahren, einschl. der Kosten für den Transport. Nachweis über Lieferscheine.

Bei der Abrechnung müssen die von der Bauleitung des AG abgezeichneten Originalwiegekarten vorliegen. Duplikate werden nicht anerkannt.
Menge: 490,000 t

*Hinweis: Hinweis "Ausbau der teerhaltigen Befgestigung"*
Beim Ausbau der teerhaltigen Schicht sind die Bestimmungen nach TRGS 551 - Teer und andere Pyrolyseprodukte aus organischem Material, zu beachten. Alle erforderlichen Maßnahmen zur Gewährleisung der Arbeitssicherheit (Verhinderung von Staubbildung durch bewässern o.ä., Tragen von Atemschutz, usw.) für die Aufnahme von gefahrstoffhaltigen Materialien nach Gefahrstoffverordnung (z.B. Benzoapyren > 50mg/kg) sind einzurechnen.

**04.01.0050 Zulage: Entsorgung teerhaltiges Material (Gleiszone), Abfallschlüssel 17 03 01**
Wie Poistion 04.01.0020, jedoch:

Entsorgung von pech-/teerhaltiger Befestigung.

Der Einheitspreis ist für das zu entsorgende Material für Abflasschlüssel 17 03 01 als Zulagenpreis zu der vorherigen Asphalt-Position (Aufbruch) anzugeben.

Die Kosten für das elektronische Entsorgungsnachweisverfahren, die Begleitscheingebühren, den Transport und die Transportgenehmigung sind mit einzukalkulieren.

Das Räumgut geht in das Eigentum des AN über und sind zu einer Verwertungsstelle nach Wahl des AN abzufahren, einschl. der Kosten für den Transport. Nachweis über Lieferscheine.

Bei der Abrechnung müssen die von der Bauleitung des AG abgezeichneten Originalwiegekarten vorliegen. Duplikate werden nicht anerkannt.
Menge: 1,000 t

**04.01.0060 Gleisentwässerungskästen ausbauen und entsorgen**
Gleisentwässerungskästen ausbauen einschließlich aller Erd- und Nebenarbeiten.

Der Werterlös ist unter Pos. 04.03.0010 im Abschnitt "Werterlöse" gesondert auszuweisen.

Das Räumgut geht in das Eigentum des AN über und sind zu einer Verwertungsstelle nach Wahl des AN abzufahren, einschl. der Kosten für den Transport. Nachweis über Lieferscheine.
Menge: 4,000 St

**04.01.0070 Rillengleis einschl. Weichenkonstruktionen demontieren**
Rillengleis einschließlich Weichenkonstruktionen und aller Kleinanbauteile, wie z. B. Weichenheizungsgehäuse, Koppelspulen, GAK, in mehreren Teilabschnitten demontieren, die Schienenkammern säubern, die Schienen auf ca. 18 m Länge schneiden, Brennschnitte werden nicht besonders vergütet.

Bei der Verschrottung auf der Baustelle, erfolgt für Brennschnitte ca. alle 5 m, keine besondere Vergütung.

Der Werterlös ist unter Pos. 04.03.0020 im Abschnitt "Werterlöse" gesondert auszuweisen.

Das Räumgut geht in das Eigentum des AN über und sind zu einer Verwertungsstelle nach Wahl des AN abzufahren, einschl. der Kosten für den Transport. Nachweis über Lieferscheine.
Menge: 400,000 m

**04.01.0080 Beton und Mauerwerk abbrechen**
Beton und Mauerwerk abbrechen.

Das Räumgut geht in das Eigentum des AN über und sind zu einer Verwertungsstelle nach Wahl des AN abzufahren, einschl. der Kosten für den Transport. Nachweis über Lieferscheine.
Menge: 5,000 m3

**04.01.0090 Beton C 25/30 bis OK Spurstange, d= 13 cm, ausbauen und entsorgen**
Beton C 25/30 der Gleiszone, i. M. 13 cm dick, bis Spurstangenoberkante ausbauen und die Gleisfächer säubern.

Das Räumgut geht in das Eigentum des AN über und sind zu einer Verwertungsstelle nach Wahl des AN abzufahren, einschl. der Kosten für den Transport. Nachweis über Lieferscheine..
Menge: 1020,000 m2

**04.01.0100 Setzpacklage in Gleiszone ausbauen, laden und zwischenlagern**
*** Bezugsbeschreibung
Setzpacklage, ca. 25 bis 35 cm stark, lächenmäßig in Maschinenarbeit und bei Erfordernis von Hand in ebenen und geneigten Flächen ausbauen, laden und zur Zwischenlagerung innerhalb der Baustelle fördern sowie auf getrennte Haufwerke setzen.

Die Zwischenlagerung ist für die Dauer der Beprobung/ chem. Analyse zu kalkulieren.

Die Berücksichtigung/ Beistellung von Verlade-/ Abrollcontainer für die Zwischenlagerung ist einzurechnen.

Dicke i.M. 20 cm

Die Entsorgung und Transport zur Deponie/ Kippstelle werden gesondert vergütet.

Abgerechnet wird nach Abtragsprofilen.
Menge: 1020,000 m2

**04.01.0110 Setzpacklage der Gleiszone aufnehmen und entsorgen**
*** wie Position 04.01.0100
Setzpacklage der Gleiszone nach Vorlage der Ergebnisse der Deklarationsanalyse aus Zwischenlager auf Lkw laden bzw. Container aufnehmen und fachgerecht entsorgen.

Das Räumgut geht in das Eigentum des AN über und ist zu einer Verwertungsstelle nach Wahl des AN abzufahren, einschl. der Kosten für den Transport. Nachweis über Lieferscheine.

Bei der Abrechnung müssen die von der Bauleitung des AG abgezeichneten Originalwiegekarten vorliegen. Duplikate werden nicht anerkannt.
Menge: 450,000 t

**04.01.0120 Verfestigte Schlacke in der Gleiszone ausbauen, laden und zwischenlagern**
*** Bezugsbeschreibung
Verfestigte Schlacke in der Gleiszone mit Felsmeißel lösen,  laden und zur Zwischenlagerung innerhalb der Baustelle fördern sowie auf getrennte Haufwerke setzen.

Die Zwischenlagerung ist für die Dauer der Beprobung/ chem. Analyse zu kalkulieren.

Die Berücksichtigung/ Beistellung von Verlade-/ Abrollcontainer für die Zwischenlagerung ist einzurechnen.

Die Entsorgung und Transport zur Deponie/ Kippstelle werden gesondert vergütet.

Abgerechnet wird nach Abtragsprofilen.
Menge: 200,000 m3

**04.01.0130 Verfestigte Schlacke der Gleiszone aufnehmen und entsorgen**
*** wie Position 04.01.0120
Setzpacklage der Gleiszone nach Vorlage der Ergebnisse der Deklarationsanalyse aus Zwischenlager auf Lkw laden bzw. Container aufnehmen und fachgerecht entsorgen.

Das Räumgut geht in das Eigentum des AN über und ist zu einer Verwertungsstelle nach Wahl des AN abzufahren, einschl. der Kosten für den Transport. Nachweis über Lieferscheine.

Bei der Abrechnung müssen die von der Bauleitung des AG abgezeichneten Originalwiegekarten vorliegen. Duplikate werden nicht anerkannt.
Menge: 440,000 t

**04.01.0140 Boden BM-F0* / BG-F0* bis BM-F3 / BG-F3 in Gleiszone ausbauen, laden und zwischenlagern**
*** Bezugsbeschreibung
Boden in Gleiszone flächenmäßig in Maschinenarbeit und bei Erfordernis von Hand in ebenen und geneigten Flächen ausbauen, laden und zur Zwischenlagerung innerhalb der Baustelle fördern sowie auf getrennte Haufwerke setzen.

Die Zwischenlagerung ist für die Dauer der Beprobung/ chem. Analyse zu kalkulieren.

Die Berücksichtigung/ Beistellung von Verlade-/ Abrollcontainer für die Zwischenlagerung ist einzurechnen.

Boden mit mineralischen Fremdanteilen < 50 Vol.-%. nach den Forderungen der Ersatzbaustoffverordnung (EBV) gem. Anlage 1, Tabelle 3, Spalte 7 bis 10.

Boden: BM-F0* / BG-F0* bis BM-F3 / BG-F3 nach EBV

Der beiliegende Bericht zur Untersuchung des
Untergrundes und des Fahrbahnaufbaus ist zu beachten.

Boden bzw. Auffüllungen bestehend aus Sand, Kies, Schluff. Schlacke, Ziegel- und Betonreste mit unterschiedlichen Fraktionsanteilen.

Die Entsorgung und Transport zur Deponie/ Kippstelle werden gesondert vergütet.

Abgerechnet wird nach Abtragsprofilen.
Menge: 10,000 m3

**04.01.0150 Boden BM-F0* / BG-F0* bis BM-F3 / BG-F3 der Gleiszone aufnehmen und entsorgen**
*** wie Position 04.01.0140
Boden der Gleiszone nach Vorlage der Ergebnisse der Deklarationsanalyse aus Zwischenlager auf Lkw laden bzw. Container aufnehmen und fachgerecht entsorgen.

Das Räumgut geht in das Eigentum des AN über und ist zu einer Verwertungsstelle nach Wahl des AN abzufahren, einschl. der Kosten für den Transport. Nachweis über Lieferscheine.

Bei der Abrechnung müssen die von der Bauleitung des AG abgezeichneten Originalwiegekarten vorliegen. Duplikate werden nicht anerkannt.
Menge: 22,000 t

**04.01.0160 Boden >BM-F3 / BG-F3 in Gleiszone ausbauen, laden und zwischenlagern**
*** Bezugsbeschreibung
Boden in Gleiszone, flächenmäßig in Maschinenarbeit und bei Erfordernis von Hand in ebenen
und geneigten Flächen aufnehmen, laden und zur Zwischenlagerung innerhalb der Baustelle fördern sowie auf getrennte Haufwerke setzen.

Die Zwischenlagerung ist für die Dauer der Beprobung/ chem. Analyse zu kalkulieren.

Die Berücksichtigung/ Beistellung von Verlade-/ Abrollcontainer für die Zwischenlagerung ist einzurechnen.

Boden mit mineralischen Fremdanteilen < 50 Vol.-%. nach den Forderungen der Ersatzbaustoffverordnung (EBV) gem. Anlage 1, Tabelle 3, Spalte 7 bis 10  aufnehmen, laden, abfahren und entsorgen.

Boden: > BM-F3 / BG-F3 nach EBV
Beurteilungsrelöevante Parameter: Zink im Feststoff und PAK nach EPA im Feststoff

Die Entsorgung und Transport zur Deponie/ Kippstelle werden gesondert vergütet.

Abgerechnet wird nach Abtragsprofilen.
Menge: 5,000 m3

**04.01.0170 Boden >BM-F3 / BG-F3 der Gleiszone aufnehmen und entsorgen**
*** wie Position 04.01.0160
Boden nach Vorlage der Ergebnisse der Deklarationsanalyse aus Zwischenlager auf Lkw laden bzw. Container aufnehmen und fachgerecht entsorgen.

Das Räumgut geht in das Eigentum des AN über und ist zu einer Verwertungsstelle nach Wahl des AN abzufahren, einschl. der Kosten für den Transport. Nachweis über Lieferscheine.

Bei der Abrechnung müssen die von der Bauleitung des AG abgezeichneten Originalwiegekarten vorliegen. Duplikate werden nicht anerkannt.
Menge: 11,000 t

**04.01.0180 Rinnen-/ Abschlussbahn 16/24/14 aufnehmen und entsorgen**
Einreihige Rinnen- bzw. Abschlussbahn aus Betonsteinpflaster 16/ 24/ 14 cm, einschließlich der vorhandenen Betonbettung aufnehmen.

Das Räumgut geht in das Eigentum des AN über und sind zu einer Verwertungsstelle nach Wahl des AN abzufahren, einschl. der Kosten für den Transport. Nachweis über Lieferscheine.
Menge: 5,000 m

**04.01.0190 Bordsteine in Beton versetzt**
Bordsteine aller Art und Grösse in Beton (Unterbeton
und Rückenstütze) versetzt, einschließlich Fundament
aufnehmen, laden, abfahren und entsorgen.

Hochbord und Rundbord

Das Räumgut geht in das Eigentum des AN über und sind zu einer Verwertungsstelle nach Wahl des AN abzufahren, einschl. der Kosten für den Transport. Nachweis über Lieferscheine.
Menge: 5,000 m

**04.01.0200 Kabelschächte abbrechen**
Im Baufeld vorhandene Kabelschächte aus
Beton oder mauerwerk Fundamentierung (Beton)
rückbauen, laden, abfahren und entsorgen. Fundamente
ausbauen.

Die Erdarbeiten (verfüllen und verdichten der Baugrube)
sind in diese Position einzurechnen und werden nicht
gesondert vergütet.

Die Arbeiten sind vor Ausführung mit dem Auftraggeber oder dem Eigentümer bzw. Betreiber abzustimmen und eine Freigabe ist einzuholen.

Das Räumgut geht in das Eigentum des AN über und sind zu einer Verwertungsstelle nach Wahl des AN abzufahren, einschl. der Kosten für den Transport. Nachweis über Lieferscheine.
Menge: 0,000 St

**04.01.0210 Kabelschutzrohre DN 110, rückbauen und entsorgen**
Kabelschutzrohre DN 110 rückbauen, einschl. sämlicher Erd- und Nebenarbeiten.

Das Räumgut geht in das Eigentum des AN über und sind zu einer Verwertungsstelle nach Wahl des AN abzufahren, einschl. der Kosten für den Transport. Nachweis über Lieferscheine.
Menge: 12,000 m

**04.01.0220 Entwässerungsleitung mit Beton verfüllen, bis DN 250**
Vorhandene und nicht verwendbare Entwässerungsleitung verfüllen. Rohrleitung an den Enden abdichten.

Rohr bis DN 250.
Baustoff = fließfähiger Beton mit Quellzusatz.
Rohrleitung vor Verdämmung reinigen.
Verschmutzung bis 10 v.H. der Profilhöhe.

Das Räumgut geht in das Eigentum des AN über und sind zu einer Verwertungsstelle nach Wahl des AN abzufahren, einschl. der Kosten für den Transport. Nachweis über Lieferscheine.
Menge: 20,000 m

**04.01.0230 Entwässerungsleitung abbrechen Rohr bis DN 250**
Entwässerungsleitung abbrechen. Erdarbeiten in der ausführen. Verbau herstellen (wird gesondert vergütet)

Rohr bis DN 250.
Rohr aus Beton, Steinzeug oder Kunststoff.
Fließsohlentiefe über 1,25 bis 2,50 m.

Das Räumgut geht in das Eigentum des AN über und sind zu einer Verwertungsstelle nach Wahl des AN abzufahren, einschl. der Kosten für den Transport. Nachweis über Lieferscheine.
Menge: 5,000 m

**04.01.0240 Entwässerungsleitung verschließen, Verschlussteller bis DN 250**
Verschlussteller bis DN 250 aus Kunststoff für vorhandene Entwässerungsleitung bis DN 250 liefern und einbauen.
Einbau bei nicht mehr benötigter Anschlussleitungen der Gleisentwässerungskästen.

Erdarbeiten werden gesondert vergütet.
Menge: 15,000 St

#### Bereich 04.02 Fahrleitungsmaste

*Hinweis: Hinweis auf Ziff. 01.01. Ausführungsplanung*
Es wird darauf hingewiesen, dasss alle Arbeiten gem. Hinweis unter Ziff. 01.01 nach vom AN eigenverantwortlich zu erstellender Ausführungsplanung / Ausführungsunterlagen auszuführen sind.

**04.02.0010 Fahrleitungsmaste aus Beton und/ oder Stahl ausbauen, entsorgen**
Fahrleitungsmaste aus Beton und/ oder Stahl einschließlich demontieren, laden, abfahren und entsorgen.

Fundament abbrechen wird gesondert vergütet.

Die Erdarbeiten (verfüllen und verdichten) sind in diese Position einzurechnen und werden nicht gesondert vergütet.

Das Räumgut geht in das Eigentum des AN über und sind zu einer Verwertungsstelle nach Wahl des AN abzufahren, einschl. der Kosten für den Transport. Nachweis über Lieferscheine.
Menge: 8,000 St

**04.02.0020 Fundament der Fahrleistungsmaste abbrechen, entsorgen**
Einzelfundamente aus bewehrten Beton der Fahrleitungsmaste einschl. der erforderlichen Erd- und Nebenarbeiten, Entsorgung der verdrängten Bodenmassen.

Größe: 3-6 m³ je Einzelfundament

Der teilw. Erdaushub in Handschachtung ist mit einzurechnen und wird nicht gesondert vergütet.

Die Wiederverfüllung der Fundamentlöcher wird gesondert vergütet.

Fundamentoberkante bis ca. 1,00 m unter GOK.

Das Räumgut geht in das Eigentum des AN über und sind zu einer Verwertungsstelle nach Wahl des AN abzufahren, einschl. der Kosten für den Transport. Nachweis über Lieferscheine.
Menge: 48,000 m3

**04.02.0030 Wiedervefüllung Baugrube der Fundamente**
Den zum Verfüllen der Baugruben erforderlichen und gelagerten Aushubboden profilgerecht nach Angabe der Bauleitung einbauen und bis auf mindestens 97% der
einfachen Proctordichte verdichten.

Boden aus seitlicher Lagerung.
Menge: 26,000 m3

**04.02.0040 Füllboden liefern und einbauen**
Geeigneten Boden liefern (für nicht wiedereinbaufähiges Material), oberhalb des Fundaments in Baugrube als Austausch- oder Füllboden profilgerecht nach Angabe der Bauleitung einbauen und bis auf mindestens 97% der
einfachen Proctordichte verdichten.

Material:
nichtbindiger, steinfreier Boden, DIN 18196,
Bodengruppe SE bis 5% bindige Bestandteile.
Menge: 26,000 m3

#### Bereich 04.03 Werterlöse

**04.03.0010 Werterlös aus Position Gleisentwässerungskästen**
Werterlös aus Position Gleisentwässerungskästen, in Euro / Stück.
Menge: 4,000 St

**04.03.0020 Werterlös aus Position Rillengleis**
Werterlös aus Position Rillengleis in Euro /m.
Menge: 400,000 m

#### Bereich 04.06 Tragschichten, ungebunden

*Hinweis: Hinweis zur Abrechnung*
Die Einbaumengen für die Wiederherstellung der Gleiszone sind separat zu erfassen, auch wenn der Einbau in einem Arbeitsschritt ausgeführt wird.

Bei der Abrechnung müssen die von der Bauleitung des AG
abgezeichneten Originalwiegekarten vorliegen. Duplikate
werden nicht anerkannt.

*Hinweis: Hinweis zum Einbau*
Der Nachweis für die nachfolgenden Baustoffe ist vom AN vor dem Einbau des Materials mit ausreichend Vorlaufzeit (10 Werktage vorher) zur Prüfung dem AG vorzulegen.

**04.06.0010 Füllboden liefern und einbauen**
Fülloden liefern und einbauen.

Füllboden gemäß ZTV-E StB liefern, profilgemäß einbauen und maschinell verdichten.

Erschwernis:
Füllboden liefern, einbauen und verdichten. Handeinbau ist einzurechnen.

Anforderungen: kornabgestuft, nichtbindig, nach DIN 18196 ausreichend trag- und verdichtungsfähig, frostunempfindlich nach ZTV-E StB. Abgerechnet wird nach Einbauprofilen Auf dem Planum des Unterbaues muss ein Verformungsmodul von mindestens Ev2 = 45 MPa erreicht werden.
Menge: 220,000 m3

**04.06.0020 Frostschutzschicht für Fahrbahn, 28 cm, RC-Material, 0/45**
Frostschutzmaterial für Fahrbahnen der Belastungsklasse Bk 10 liefern, einbauen und verdichten.

Einbaudicke 28 cm
Toleranz für Sollhöhe +0,5/-1,5 cm.
Verformungsmodul EV2=120 MPa
Verdichtungsgrad DPr  103 v.H.

RC-Material oder Natursteinschotter mit entsprechenden Tragfähigkeitseigenschaften.
Zugelassen ist RC-Material bestehend aus mineralischen Stoffen aus Bautätigkeiten.
Mineralische Stoffe aus industriellen Prozessen oder Gemische aus industriellen Prozessen und aus Bautätigkeiten sind nicht zugelassen.

Körnung, 0/45, gut kornabgestuft .
Bodengruppe GW / GI gem. DIN 18196 "Bodenklassifikation für bautechnische Zwecke.

Einzuhaltende chem. Qualität für die Anlieferung von:
Recylingmaterial: RC I bis RC II gem .
Ersatzbaustoffverordnung, Anlage 1, Tabelle 1.

Bereich: Fahrbahn
Menge: 985,000 m2

**04.06.0030 Schottertragschicht, Fahrbahn, 15 cm, Hartgestein, 0/45**
Schottertragschicht nacht ZTV SoB-StB für Fahrbahnen der Belastungsklasse Bk 10 liefern, einbauen und verdichten.

Einbaudicke 15 cm,
Toleranz für Sollhöhe +0,5/-1,5 cm,
Verformungsmodul EV2=150 MPa,
Verdichtungsgrad DPr 103 v.H.

Material: Hartgestein mit einem Härtegrad >5 (z.B.
Granit, Basalt, Diabas, Gneis)
Körnung: 0/45 mm

Der Nachweis ist vom AN vor Einbau des Materials zu
erbringen.

Bereich: Fahrbahn
Menge: 985,000 m2

#### Bereich 04.07 Vorbereitende Arbeiten für Asphalt

*Hinweis: Hinweis zur Abrechnung*
Die Einbaumengen für die Wiederherstellung der Gleiszone sind separat zu erfassen, auch wenn der Einbau in einem Arbeitsschritt ausgeführt wird.

Bei der Abrechnung müssen die von der Bauleitung des AG
abgezeichneten Originalwiegekarten vorliegen. Duplikate
werden nicht anerkannt.

**04.07.0010 Bituminöse Binderschicht reinigen**
*** Bezugsbeschreibung
Oberfläche der Binderschicht vor dem Einbau der
Deckschicht, auch in Teilflächen, rückstandslos
reinigen.
Die gereinigte Binderschicht muss so sauber sein, dass
die darauf aufzubringende Deckschicht voll mit der
Binderschicht verklebt ist. Vergütet wird nur die
Reinigung der Flächen, derenVerschmutzung der AG zu
vertreten hat, wie z.B. Einfahrten, Überfahrten und
Flächen, die auf Anordnung des AG für den Verkehr
zeitweilig freigegeben wurden.

Anfallende Stoffe gehen in das Eigentum
des AN über und sind zu einer Verwertungsstelle nach Wahl des AN abzufahren, einschl. der Kosten für den Transport.
Nachweis über Lieferscheine.
Menge: 985,000 m2

**04.07.0020 Bituminöse Asphalttragschicht reinigen**
*** wie Position 04.07.0010
Oberfläche der Asphalttragschicht vor Einbau der Binderschicht reinigen.
Menge: 985,000 m2

**04.07.0030 Polymermodifizierte Bitumenemulsion C60BP4-S liefern und aufsprühen**
Polymermodifizierte Bitumenemulsion liefern und vollflächig auf Fahrbahnen aufsprühen.

Polymermodifizierte Bitumenemulsion C60BP4-S.
Ansprühmenge 300 g/m².

Ausführung in maschinellem Ansprühverfahren Unterlagenbeschaffenheit nach Tabelle 7 ZTV- Asphalt-StB auf zusammenhängenden Teilflächen.

Reinigung wird gesondert vergütet.

Schichten: jeweils Asphalttragschicht und Asphaltbinderschicht
Menge: 1970,000 m2

**04.07.0040 Schmelzbares Bitumenfugenband an Straßeneinbauten einbauen.**
Senkrechte Ränder von Einbauteilen, z.B. Schachtabdeckungen, Schieberkappen, Hydrantenkappen, usw., mit einer Drahtbürste von Rost und Verschmutzung reinigen, ggf. trocknen, mit vom Hersteller des Fugenbandes vorgeschriebenem Voranstrich gut deckend streichen und trocknen lassen.
Schmelzbares Bitumenfugenband, entsprechend der ZTV Fug-StB, 10 mm breit, an der zu verklebenden Seite mit einem Gasbrenner leicht anschmelzen und mit einem erwärmten Spachtel vollflächig an den Kanten fest andrücken.

Die Höhe des Fugenbandes richtet sich nach der Höhe der
Asphaltdeckschicht (40 mm).
Menge: 5,000 m

**04.07.0050 Einbauteile in der Asphaltflächen anpassen**
Einbauteile (Hydranten-, Schieberkappen und dgl.) freilegen und auf neue Höhe setzen (auf Beton Auflagerplatte). Freigelegten Bereich mit Material der angrenzenden Fläche verfüllen.
Aufbruchmaterial in Eigentum des AN übernehmen und von der Baustelle entfernen.
Einbauteil in Fahrbahn zum einwalzen liefern.
Einbauteil in Asphalt-Befestigung höher/tiefer setzen bis 10 cm.
Im Anschluss an Asphaltdecke und Kappe Bitumenfugenband einbauen. Unterlage der Asphaltschichten mit Haftklebern anspritzen.

Einbauteil:
Straßenkappe einwalzbar, bestehend aus Kappe, Ziehring und Deckel mit Haltestift, langer Ziehring mit großem Verstellbereich, vorzugsweise für den Einbau in bituminöse Verkehrsflächen, passend für Schieber und Klappen, Baugröße in Anlehnung an DIN 4055 / 4056 / 4057, Schrägsitz an Deckel und Ziehring vermindert Klapperneigung des Deckels, Deckel mit Epoxidharz-Pulverbeschichtung zur Vermeidung von Kontaktkorrosion zwischen Deckel und Ziehring, mit Richtungspfeil auf Kappengehäuse, optional mit Bremsring-Set.

Material:
Kappe: GJL-200, schwarz getaucht
Ziehring: GJL-250, schwarz getaucht
Deckel: GJS-400, Korrosionsschutz durch Epoxidharz-Pulverbeschichtung
Haltestift, Unterlegscheibe, Splint: nichtrostender Stahl

Form: rund
Deckelaufschrift "WASSER"

Form: quadratisch
Deckelaufschrift: "GAS"

Form oval:
Deckelaufschrift "HYDRANT"
Menge: 2,000 St

#### Bereich 04.08 Asphaltschichten

*Hinweis: Hinweis zur Abrechnung*
Die Einbaumengen für die Wiederherstellung der Gleiszone sind separat zu erfassen, auch wenn der Einbau in einem Arbeitsschritt ausgeführt wird.

Bei der Abrechnung müssen die von der Bauleitung des AG
abgezeichneten Originalwiegekarten vorliegen. Duplikate
werden nicht anerkannt.

**04.08.0010 Asphalttragschicht AC 32 TS,10 cm**
AC 32 TS 50/70 GW RA nach ZTV Aspahlt-StB, gemäß Belastungsklasse Bk 10 der RStO 12 liefern und heiß einbauen. Einbau mit Fertiger bei nicht mit dem Fertiger zu erreichenden Anpassungsbereichen, Einbau von Hand.

Einbau mit dem Fertiger, bei nicht vom Fertiger zu
erreichenden Flächen auch im Handeinbau.

Asphalttragschicht  AC 32 TS
Einbaumenge =  240 kg/m²
Einbaudicke  =  10 cm
Bindemittel Bitumen 50/70 nach DIN EN 12591

Bereich: Fahrbahn

Bei der Abrechnung müssen die von der Bauleitung
abgezeichneten original Wiegekarten vorliegen.
Duplikate werden nicht anerkannt.
Menge: 985,000 m2

**04.08.0020 Asphaltbinderschicht AC 16 BS, 8 cm**
AC 16 BS nach ZTV Aspahlt-StB, gemäß Belastungsklasse Bk 10 der RStO 12 liefern und heiß einbauen. Einbau mit Fertiger bei nicht mit dem Fertiger zu erreichenden Anpassungsbereichen, Einbau von Hand.

Einbau mit dem Fertiger, bei nicht vom Fertiger zu
erreichenden Flächen auch im Handeinbau.

Asphalttragschicht  AC 16 TS
Einbaumenge =  192 kg/m²
Einbaudicke  =  8 cm
Bindemittel Bitumen 25/55-55 A nach DIN EN 12591

Bereich: Fahrbahn

Bei der Abrechnung müssen die von der Bauleitung
abgezeichneten original Wiegekarten vorliegen.
Duplikate werden nicht anerkannt.
Menge: 985,000 m2

**04.08.0030 Splitmastixdeckschicht SMA 8 S, 4 cm**
SMA 8 S nach ZTV Aspahlt-StB, gemäß Belastungsklasse Bk 10 der RStO 12 liefern und heiß einbauen. Einbau mit Fertiger bei nicht mit dem Fertiger zu erreichenden Anpassungsbereichen, Einbau von Hand.

Einbau mit dem Fertiger, bei nicht vom Fertiger zu
erreichenden Flächen auch im Handeinbau.

Asphaltdeckschicht  SMA 8 S
Einbaumenge =  96 kg/m²
Einbaudicke  =  4 cm
Bindemittel Bitumen=  25/55-55 A nach DIN EN 12591

Abstumpfungsmaßnahme zur Erhöhung der
Anfangsgriffigkeit durch maschinelles, gleichmäßiges
Aufbringen und Einwalzen von Abstreukörnung
durchführen. Abstreumaterial wird gesondert vergütet.

Abstreukörnung=  Mineralgemisch 1/3
Menge=  1,0 kg/m²

Bereich: Fahrbahn

Bei der Abrechnung des Asphalt müssen die von der
Bauleitung abgezeichneten original Wiegekarten
vorliegen. Duplikate werden nicht anerkannt.
Menge: 985,000 m2

**04.08.0040 Absplitten der SMA-Deckschicht**
Abstreumaterial liefern und Walze befüllen.

Abstreumaterial auf der noch heißen Asphaltdeckschicht so frühzeitig aufzubringen, dass es durch Walzen eingedrückt wird.

Überschüssiges, nicht gebundenes Material ist zu entfernen und einer Wiederverwertung zuzuführen.

Gesteinsart: Diabas / Moräne, gebrochene Gesteinskörnung 1/3

Einbaumenge: etwa 0,5-1,0 kg/m²

Das Räumgut geht in das Eigentum des AN über und sind zu einer Verwertungsstelle nach Wahl des AN abzufahren, einschl. der Kosten für den Transport. Nachweis über Lieferscheine.
Menge: 985,000 m2

### Titel 05 Leitungsgraben, Kabelschutzrohre, Kabelschächte

#### Bereich 05.01 Grabenarbeiten, Kabelschutzrohre, Kabelschächte (Stadt MH / Beleuchtung)

*Hinweis: Hinweis: Zwischenlagerung "Bodenaushub"*
Bodenaushub für die Herstellung der Baugruben und Leitungsgräben innerhalb der Baustelle fördern und zwischenzulagern bzw. auf getrennte Haufwerke setzen.

Die Zwischenlagerung ist für die Dauer der Beprobung/ chem. Analyse zu kalkulieren.

Die Berücksichtigung/ Beistellung von Verlade-/ Abrollcontainer für die Zwischenlagerung ist einzurechnen.

**05.01.0010 Grabenaushub für Kabelschutzrohr (1er), Breite 40 cm, Tiefe 45 cm**
Kabelgraben herstellen und wieder verfüllen.
Boden-Bauschutt-Gemisch im Grabenquerschnitt aufnehmen, laden, abfahren und entsorgen.

Grabenbreite: bis 40 cm (1er Rohrpaket)
Grabentiefe: 45 cm unter OK Planum
erforderliche Überdeckung: 60 cm von OK fertige Oberfläche

Boden mit mineralischen Fremdanteilen < 50 Vol.-%. nach den Forderungen der Ersatzbaustoffverordnung (EBV) gem. Anlage 1, Tabelle 3, Spalte 7 bis 10 für Gräben und Baugruben von Kabelschutzrohren, Kabelschutzrohrpaketen und Kabel- bzw- Leitungsgräben sowie für Kabelschächte profilgerecht lösen, den zum Verfüllen der Baugruben erforderlichen und geeigneten Aushubboden lagern, die durch die Kabelschutzrohre, Kabel bzw. Leitungen und die Sandummantelung verdrängten Bodenmassen in das Eigentum des AN übernehmen und einer Wiederverwertung zuführen. Grabensohle verdichten.

Boden: BM-F0* / BG-F0* bis BM-F3 / BG-F3 nach EBV

Der beiliegende Bericht zur Untersuchung des
Untergrundes und des Fahrbahnaufbaus ist zu beachten.

Boden bzw. Auffüllungen bestehend aus Sand, Kies, Schluff. Schlacke, Ziegel- und Betonreste mit unterschiedlichen Fraktionsanteilen.

Nach Verlegung der Leerrohre und Leitungen oberhalb der
Leitungszone die Restbaugrube nach dem Merkblatt für
das Verfüllen von Leitungsgräben verfüllen und
verdichten. Füllboden wird gesondert vergütet.
Abgerechnet wird nach Abtragsprofil. Oberer
Abrechnungshorizont ist die Planumfläche der Straßen- und Gehwegbauherstellung.
Grabentiefe ab OK Planum bis 0,40 m.

Das Räumgut geht in das Eigentum des AN über und ist
gemäß Kreislaufwirtschafts- und Abfallgesetz
(KrW-/AbfG) einer Wiederverwertung zuzuführen.
Menge: 3,000 m3

**05.01.0020 Grabenaushub für Kabelschutzrohr (3er), Breite 55 cm, Tiefe 60 cm**
Kabelgraben herstellen und wieder verfüllen.
Boden-Bauschutt-Gemisch im Grabenquerschnitt aufnehmen, laden, abfahren und entsorgen.

Grabenbreite: bis 55 cm (3er Rohrpaket)
Grabentiefe: 60 cm unter OK Planum
erforderliche Überdeckung: 60 cm von OK fertige Oberfläche

Boden mit mineralischen Fremdanteilen < 50 Vol.-%. nach den Forderungen der Ersatzbaustoffverordnung (EBV) gem. Anlage 1, Tabelle 3, Spalte 7 bis 10 für Gräben und Baugruben von Kabelschutzrohren, Kabelschutzrohrpaketen und Kabel- bzw- Leitungsgräben sowie für Kabelschächte profilgerecht lösen, den zum Verfüllen der Baugruben erforderlichen und geeigneten Aushubboden lagern, die durch die Kabelschutzrohre, Kabel bzw. Leitungen und die Sandummantelung verdrängten Bodenmassen in das Eigentum des AN übernehmen und einer Wiederverwertung zuführen. Grabensohle verdichten.

Boden: BM-F0* / BG-F0* bis BM-F3 / BG-F3 nach EBV

Der beiliegende Bericht zur Untersuchung des
Untergrundes und des Fahrbahnaufbaus ist zu beachten.

Boden bzw. Auffüllungen bestehend aus Sand, Kies, Schluff. Schlacke, Ziegel- und Betonreste mit unterschiedlichen Fraktionsanteilen.

Nach Verlegung der Leerrohre und Leitungen oberhalb der
Leitungszone die Restbaugrube nach dem Merkblatt für
das Verfüllen von Leitungsgräben verfüllen und
verdichten. Füllboden wird gesondert vergütet.
Abgerechnet wird nach Abtragsprofil. Oberer
Abrechnungshorizont ist die Planumfläche der Straßen- und Gehwegbauherstellung.
Grabentiefe ab OK Planum bis 0,40 m.

Das Räumgut geht in das Eigentum des AN über und ist
gemäß Kreislaufwirtschafts- und Abfallgesetz
(KrW-/AbfG) einer Wiederverwertung zuzuführen.
Menge: 55,000 m3

**05.01.0030 Grabenaushub für Kabelschutzrohr (4er), Breite 55 cm, Tiefe 60 cm**
Kabelgraben herstellen und wieder verfüllen.
Boden-Bauschutt-Gemisch im Grabenquerschnitt aufnehmen, laden, abfahren und entsorgen.

Grabenbreite: bis 55 cm (4er Rohrpaket)
Grabentiefe: 60 cm unter OK Planum
erforderliche Überdeckung: 60 cm von OK fertige Oberfläche bzw. 100 cm bei Straßenquerung (Westnetz)

Boden mit mineralischen Fremdanteilen < 50 Vol.-%. nach den Forderungen der Ersatzbaustoffverordnung (EBV) gem. Anlage 1, Tabelle 3, Spalte 7 bis 10 für Gräben und Baugruben von Kabelschutzrohren, Kabelschutzrohrpaketen und Kabel- bzw- Leitungsgräben sowie für Kabelschächte profilgerecht lösen, den zum Verfüllen der Baugruben erforderlichen und geeigneten Aushubboden lagern, die durch die Kabelschutzrohre, Kabel bzw. Leitungen und die Sandummantelung verdrängten Bodenmassen in das Eigentum des AN übernehmen und einer Wiederverwertung zuführen. Grabensohle verdichten.

Boden: BM-F0* / BG-F0* bis BM-F3 / BG-F3 nach EBV

Der beiliegende Bericht zur Untersuchung des
Untergrundes und des Fahrbahnaufbaus ist zu beachten.

Boden bzw. Auffüllungen bestehend aus Sand, Kies, Schluff. Schlacke, Ziegel- und Betonreste mit unterschiedlichen Fraktionsanteilen.

Nach Verlegung der Leerrohre und Leitungen oberhalb der
Leitungszone die Restbaugrube nach dem Merkblatt für
das Verfüllen von Leitungsgräben verfüllen und
verdichten. Füllboden wird gesondert vergütet.
Abgerechnet wird nach Abtragsprofil. Oberer
Abrechnungshorizont ist die Planumfläche der Straßen- und Gehwegbauherstellung.
Grabentiefe ab OK Planum bis 0,40 m.

Das Räumgut geht in das Eigentum des AN über und ist
gemäß Kreislaufwirtschafts- und Abfallgesetz
(KrW-/AbfG) einer Wiederverwertung zuzuführen.
Menge: 18,000 m3

**05.01.0040 Grabenaushub für Kabelschutzrohr (6er), Breite 70 cm, Tiefe 60 cm**
Kabelgraben herstellen und wieder verfüllen.
Boden-Bauschutt-Gemisch im Grabenquerschnitt aufnehmen, laden, abfahren und entsorgen.

Grabenbreite: bis 70 cm (6er Rohrpaket)
Grabentiefe: 60 cm unter OK Planum
erforderliche Überdeckung: 60 cm von OK fertige Oberfläche

Boden mit mineralischen Fremdanteilen < 50 Vol.-%. nach den Forderungen der Ersatzbaustoffverordnung (EBV) gem. Anlage 1, Tabelle 3, Spalte 7 bis 10 für Gräben und Baugruben von Kabelschutzrohren, Kabelschutzrohrpaketen und Kabel- bzw- Leitungsgräben sowie für Kabelschächte profilgerecht lösen, den zum Verfüllen der Baugruben erforderlichen und geeigneten Aushubboden lagern, die durch die Kabelschutzrohre, Kabel bzw. Leitungen und die Sandummantelung verdrängten Bodenmassen in das Eigentum des AN übernehmen und einer Wiederverwertung zuführen. Grabensohle verdichten.

Boden: BM-F0* / BG-F0* bis BM-F3 / BG-F3 nach EBV

Der beiliegende Bericht zur Untersuchung des
Untergrundes und des Fahrbahnaufbaus ist zu beachten.

Boden bzw. Auffüllungen bestehend aus Sand, Kies, Schluff. Schlacke, Ziegel- und Betonreste mit unterschiedlichen Fraktionsanteilen.

Nach Verlegung der Leerrohre und Leitungen oberhalb der
Leitungszone die Restbaugrube nach dem Merkblatt für
das Verfüllen von Leitungsgräben verfüllen und
verdichten. Füllboden wird gesondert vergütet.
Abgerechnet wird nach Abtragsprofil. Oberer
Abrechnungshorizont ist die Planumfläche der Straßen- und Gehwegbauherstellung.
Grabentiefe ab OK Planum bis 0,40 m.

Das Räumgut geht in das Eigentum des AN über und ist
gemäß Kreislaufwirtschafts- und Abfallgesetz
(KrW-/AbfG) einer Wiederverwertung zuzuführen.
Menge: 80,000 m3

**05.01.0050 Zulage: Boden >BM-F3 / BG-F3 aufnehmen, laden, abfahren und entsorgen**
Als Zulage zu den vorherigen Positionen:

Boden mit mineralischen Fremdanteilen < 50 Vol.-%. nach den Forderungen der Ersatzbaustoffverordnung (EBV) gem. Anlage 1, Tabelle 3, Spalte 7 bis 10 aufnehmen, laden, abfahren und entsorgen.

Boden: > BM-F3 / BG-F3 nach EBV
Beurteilungsrelöevante Parameter: Zink im Feststoff und PAK nach EPA im Feststoff

Die Zulage umfast auch den Mehraufwand beim fräsen oder lösen, lagern, laden und transportieren für das separieren des
Materials aus Teilflächen.

Das Räumgut geht in das Eigentum des AN über und sind zu einer Verwertungsstelle nach Wahl des AN abzufahren, einschl. der Kosten für den Transport. Nachweis über Lieferscheine.
Menge: 15,000 m3

**05.01.0060 Zulage: Leitungsgraben im Bereich von Leitungen**
Als Zulage zu der Vorposition (Graben):

Leitungsgraben im Bereich von Leitungen herstellen.
Boden im Bereich von kreuzenden und querenden
Versorgungsleitungen (Kabel/ Rohre) ausheben.

Boden: > BM-F3 / BG-F3 nach EBV
Beurteilungsrelöevante Parameter: Zink im Feststoff und PAK nach EPA im Feststoff

Einzurechnen ist die Handschachtung und die Sicherung
der Leitungen gemäß den Richtlinien der Betreiber und
der ordnungsgemäße Wiedereinbau einschließlich
Herstellung der Leitungszone im Bereich der Versorgungsleitungen.

Abgerechnet wird nach örtlichem Aufmaß.
Menge: 5,000 m3

**05.01.0070 Zulage: Boden in Handarbeit ausheben**
Als Zulage zu den Vorpositionen (Grabenaushub) für Boden komplett in Handarbeit ausheben.
Menge: 5,000 m3

**05.01.0080 Füllboden für Kabelgraben**
Geeigneten Boden liefern, in Leitungsgräben,
Schachtbaugruben, Probelöcher oder als Austausch- oder
Füllboden profilgerecht nach Angabe
der Bauleitung einbauen und bis auf mindestens 97% der
einfachen Proctordichte verdichten.

Material:
nichtbindiger, steinfreier Boden, DIN 18196,
Bodengruppe SE bis 5% bindige Bestandteile.
Menge: 35,000 m3

**05.01.0090 Zulage: Beton/ Mauerwerk in Gräben beseitigen**
Als Zulage:
Beton und/ oder Mauerwerk innerhalb von Gräben abbrechen,
aufladen, abfahren und entsorgen.

Die Erdarbeiten werden gesondert vergütet.

Das Räumgut geht in das Eigentum des AN über und ist
gemäß Kreislaufwirtschafts- und Abfallgesetz
(KrW-/AbfG) einer Wiederverwertung zuzuführen.
Menge: 5,000 m3

**05.01.0100 Zulage: Stahlbeton in Gräben beseitigen**
Als Zulage:
Stahlbeton innerhalb von Gräben abbrechen, aufladen, abfahren und entsorgen.

Die Erdarbeiten werden gesondert vergütet.

Das Räumgut geht in das Eigentum des AN über und ist
gemäß Kreislaufwirtschafts- und Abfallgesetz
(KrW-/AbfG) einer Wiederverwertung zuzuführen.
Menge: 5,000 m3

**05.01.0110 Kabelschutzrohr DN 110, 1er-Rohrpaket (Deutsche Telekom)**
*** Bezugsbeschreibung
Kabelschutzrohre DN 110 x 3,2 mm höhen- und fluchtgerecht
in Kabelgraben wie nachfolgend beschrieben, verlegen:
maximal zulässige Abweichung vom Sollgefälle + 0,5 /
-0,00 Prozent, Mindestgefälle: 0,5 Prozent, maximal
zulässige Abweichung von der Solllage und von der
Sollhöhe +/- 5 cm.

Kabelschutzrohrpaket bestehend aus:
- 1 x 110 DN

Jede Bedingung gilt für sich und ist einzuhalten.
Rohrmaterial PVC-hart. Rohrverbindung mit angeformter
Steckmuffe (S) und werkseitig eingelegtem Dichtring
(2-Phasen-Dichtelement) als Profilgummiring, FTZ-Norm
736 953 013-3. Durchgängiges Rohrgefälle (Tiefpunkt
Schacht). Paß- und Formstücke sind einzurechnen.
Sandummantelung, untere und obere Lage je mind. 10 cm
dick, herstellen. Leitungszone wird gesondert vergütet.

Einschließlich der Lieferung der Schutzrohre DN 110.

Abgerechnet wird die horizontale Länge des
Kabelschutzrohrs in der Achse gemessen. Kabelschächte
werden bei der Längenermittlung übermessen.

Die Mengenangabe bezieht sich auf die gesamte Länge aller Rohre dieser Position.
Menge: 13,000 m

**05.01.0120 Kabelschutzrohr DN 110, 3er-Rohrpaket (Beleuchtung, Stadt MH)**
Kabelschutzrohre DN 110 x 3,2 mm höhen- und fluchtgerecht
in Kabelgraben wie nachfolgend beschrieben, verlegen:
maximal zulässige Abweichung vom Sollgefälle + 0,5 /
-0,00 Prozent, Mindestgefälle: 0,5 Prozent, maximal
zulässige Abweichung von der Solllage und von der
Sollhöhe +/- 5 cm.

Kabelschutzrohrpaket bestehend aus:
- 3 x DN 110

Jede Bedingung gilt für sich und ist einzuhalten.
Rohrmaterial PVC-hart. Rohrverbindung mit angeformter
Steckmuffe (S) und werkseitig eingelegtem Dichtring
(2-Phasen-Dichtelement) als Profilgummiring, FTZ-Norm
736 953 013-3. Durchgängiges Rohrgefälle (Tiefpunkt
Schacht). Paß- und Formstücke sind einzurechnen.
Sandummantelung, untere und obere Lage je mind. 10 cm
dick, herstellen. Leitungszone wird gesondert vergütet.

Einschließlich der Lieferung der Schutzrohre DN 110.

Abgerechnet wird die horizontale Länge des
Kabelschutzrohrs in der Achse gemessen. Kabelschächte
werden bei der Längenermittlung übermessen.

Die Mengenangabe bezieht sich auf die gesamte Länge aller Rohre (3 Stück) dieser Position.
Menge: 165,000 m

**05.01.0130 Kabelschutzrohr DN 110, 4er-Rohrpaket (Deutsche Telekom, Stadt MHLSA, RESERVE)**
Kabelschutzrohre DN 110 x 3,2 mm höhen- und fluchtgerecht
in Kabelgraben wie nachfolgend beschrieben, verlegen:
maximal zulässige Abweichung vom Sollgefälle + 0,5 /
-0,00 Prozent, Mindestgefälle: 0,5 Prozent, maximal
zulässige Abweichung von der Solllage und von der
Sollhöhe +/- 5 cm.

Kabelschutzrohrpaket bestehend aus:
- 4 x 110 DN

Jede Bedingung gilt für sich und ist einzuhalten.
Rohrmaterial PVC-hart. Rohrverbindung mit angeformter
Steckmuffe (S) und werkseitig eingelegtem Dichtring
(2-Phasen-Dichtelement) als Profilgummiring, FTZ-Norm
736 953 013-3. Durchgängiges Rohrgefälle (Tiefpunkt
Schacht). Paß- und Formstücke sind einzurechnen.
Sandummantelung, untere und obere Lage je mind. 10 cm
dick, herstellen. Leitungszone wird gesondert vergütet.

Einschließlich der Lieferung der Schutzrohre DN 110.

Abgerechnet wird die horizontale Länge des
Kabelschutzrohrs in der Achse gemessen. Kabelschächte
werden bei der Längenermittlung übermessen.

Die Mengenangabe bezieht sich auf die gesamte Länge aller Rohre (4 Stück) dieser Position.
Menge: 40,000 m

**05.01.0140 Kabelschutzrohr DN 110, 6er-Rohrpaket (Deutsche Telekom, Stadt MH, Ruhrbahn)**
Kabelschutzrohre DN 110 x 3,2 mm höhen- und fluchtgerecht
in Kabelgraben wie nachfolgend beschrieben, verlegen:
maximal zulässige Abweichung vom Sollgefälle + 0,5 /
-0,00 Prozent, Mindestgefälle: 0,5 Prozent, maximal
zulässige Abweichung von der Solllage und von der
Sollhöhe +/- 5 cm.

Kabelschutzrohrpaket bestehend aus:
- 6 x 110 DN

Jede Bedingung gilt für sich und ist einzuhalten.
Rohrmaterial PVC-hart. Rohrverbindung mit angeformter
Steckmuffe (S) und werkseitig eingelegtem Dichtring
(2-Phasen-Dichtelement) als Profilgummiring, FTZ-Norm
736 953 013-3. Durchgängiges Rohrgefälle (Tiefpunkt
Schacht). Paß- und Formstücke sind einzurechnen.
Sandummantelung, untere und obere Lage je mind. 10 cm
dick, herstellen. Leitungszone wird gesondert vergütet.

Einschließlich der Lieferung der Schutzrohre DN 110.

Abgerechnet wird die horizontale Länge des
Kabelschutzrohrs in der Achse gemessen. Kabelschächte
werden bei der Längenermittlung übermessen.

Die Mengenangabe bezieht sich auf die gesamte Länge aller Rohre (6 Stück) dieser Position.
Menge: 190,000 m

**05.01.0150 Kabelschutzrohr DN 160, 4er-Rohrpaket (Westnetz)**
*** wie Position 05.01.0110
Lieferung von Kabelschutzrohren DN 160,
einschließlich Abstandshalter. Abrechnungsgrundlage ist
der lfdm des verlegten Kabelschutzrohrpaketes.

Die Mengenangabe bezieht sich auf die gesamte Länge aller Rohre (4 Stück) dieser Position.
Menge: 14,000 m

**05.01.0160 Kabelzugkabel einlegen**
Kabelzugkabel in Kabelschutzrohre DN 110 einlegen. Unverrottbares Kabelzugkabel liefern, ablängen, in Kabelschutzrohre einlegen und im Kabelzugschacht an Verschlussteller durch Bohrung im Verschlussteller und Verknoten fixieren.
5 m Mehrlänge je 50 m Kabelzugkabel sind einzurechnen.

Die Mengenangabe bezieht sich auf die gesamte Länge aller verlegten Kabelschutzrohre.
Menge: 1870,000 m

**05.01.0170 Verschlussteller DN 110**
Verschlussteller DN 110 für Kabelschutzrohre DN 110 liefern und einbauen.
Einbau bei täglicher Arbeitsunterbrechung sowie nach Verlegung der Kabelschutzrohre bis Ausbaugrenze bzw. Abschnitt sowie bei Verfüllung der Leitungsgräben. Erdarbeiten werden gesondert vergütet.
Menge: 48,000 St

**05.01.0180 Verschlussteller DN 160**
Verschlussteller DN 160 für Kabelschutzrohre DN 160 liefern und einbauen.
Einbau bei täglicher Arbeitsunterbrechung sowie nach Verlegung der Kabelschutzrohre bis Ausbaugrenze bzw. Abschnitt sowie bei Verfüllung der Leitungsgräben. Erdarbeiten werden gesondert vergütet.
Menge: 8,000 St

**05.01.0190 Leitungszone mit Grubensand verfüllen, einschl. Lieferung**
Leitungszone mit Grubensand 0/2 nach DIN 1610 verfüllen.
Grubensand liefern und einbauen. Die untere Bettungsschicht profilgerecht herstellen. Es ist eine ausreichende Verdichtung der oberen Bettungsschicht sowie der Seitenverfüllschicht durchzuführen. Des Weiteren ist eine Abdeckschicht aufzubringen.
Menge: 105,000 m3

**05.01.0200 Leerrohrkalibrierung/ Prüfung der Durchgängigkeit**
Kalibrierung der Leerrohre (einschließlich zugehöriger Dokumentation) bzw. Nachweis der Rohr-Durchgängigkeit nach fertig gestellter Verlegung, Verfüllung der Kabeltrasse/Herstellung der Oberfläche.

Kalibrierung: 90%

Die Prüfung erfolgt für jedes neu verlegte Kablschutzrohr.

Die Kalibrierungsdokumentation ist dem AG nach Abschluss der Arbeiten unaufgefordert in dreifacher Ausfertigung vorzulegen. Einschließlich Gestellung aller Gerätschaften und Ausführung aller Nebenleistungen.
Menge: 1,000 Psch

**05.01.0210 Neues KSR an vorh. KSR anbinden**
Neue Kabelschutzrohre (KSR) an vorhandene Kabelschutzrohre
anbinden. Bei Rohrpaketen wird jedes Rohr einzeln abgerechnet.
Verbindungsstellen nach Wahl des AN wasserdicht verschließen.
Menge: 16,000 St

**05.01.0220 Kabeltrassenband**
Kabeltrassenband, beschriftet nach Angabe des AG, aus
verrottungsbeständigem Material frei Baustelle
einbauen.
Verlegung oberhalb der Leitungszone der Kabelgräben.
Abgerechnet wird nach der Länge des Kabelgrabens.
Menge: 422,000 m

**05.01.0230 Abzweigkasten 65 x 60 cm i. L. liefern und einbauen**
Abzweigkasten 65/60 aus Stahlbetonfertigteilen, Unterbau LM1 nach DIN-Fachbericht 101, Beton C 35/45 nach EN 206-1 liefern und einbauen,
Fugen mit Zementmörtel nach DIN 1045-2, Abschn. 5.3.8 herstellen

lichte Länge  650 mm
lichte Breite  600 mm
lichte Tiefe  570 mm

Abzweigkasten 65/60 bestehend aus:

- Bodenplatte einteilig mit Sickerloch
  Gewicht 110 kg, 1 Stück
- Kastenrahmen  h = 46 mm
  Gewicht 105 kg, 1 Stück
- Deckelrahmen Belastungsklasse B125 nach EN 124
  Gewicht 67 kg, 1 Stück
- Deckel Kl. B125 nach EN 124 ohne Entlüftung
  Gewicht 135 kg, 1 Stück
- Kabelkanaleinführungsplatten aus Kunststoff Typ Ib, teilbar für
  Stirnwände 6 x DN 100, (Satz = 2 Stück)
- Schmutzschale PVC
  Gewicht 1 kg
Menge: 4,000 St

**05.01.0240 Ergänzungteile Abzweigkasten 65 x 60 cm, Zwischenahmen h= 75 mm**
Zwischenrahmen aus Stahlbetonfertigteilen, Beton C 35/45 nach EN 206-1, liefern und einbauen, Fugen mit Zementmörtel nach DIN 1045-2 Abschn. 5.3.8 herstellen.

- Zwischenrahmen  h = 75 mm (für Höhenausgleich)
  Gewicht 29 kg
Menge: 1,000 St

**05.01.0250 Kabelschacht 88 R1, 100x80 i. L., liefern und einbauen**
Kleinschacht 88 R1 aus Stahlbetonfertigteilen, LM 1 nach DIN-Fachbericht 101, Beton C 35/45 nach EN 206-1, liefern und einbauen, Fugen mit Zementmörtel nach DIN 1045-2 Abschn. 5.3.8 herstellen

lichte Länge  1000 mm
lichte Breite  800 mm
lichte Tiefe  1050 mm

Kleinschacht 88 R1 bestehend aus:

- Bodenwanne mit Sickerloch
  Gewicht 376 kg, 1 Stück
- Einführungsrahmen mit vier Sollbruchstellen  h = 400 mm
  Gewicht 320 kg, 2 Stück
- Deckenplatte mit Einstiegsöffnung 70/70 cm,
  mit einbetonierter Kabelschachtabdeckung Kl. B125 nach
  EN 124, Gewicht 576 kg, 1 Stück
- Schachtabdeckung70/70 cm i.L. Klasse B 125,
  BeGu-Rahmen inkl. Deckel mit Entlüftung,
  Gewicht 186 kg
- Schmutzschale PVC
  Gewicht 1,5 kg, 1 Stück
- Kabelkanaleinführungsplatten aus Kunststoff Typ I, teilbar
  für Stirn- und Längswände 6 x DN 100, (Satz = 2 Stück)
  Gewicht 3 kg
Menge: 1,000 St

**05.01.0260 Ergänzungteile Kabelschacht 88 R1, 100 x 80 cm, Zwischenahmen h= 200 mm**
Zwischenrahmen aus Stahlbetonfertigteilen, Beton C 35/45 nach EN 206-1, liefern und einbauen, Fugen mit Zementmörtel nach DIN 1045-2 Abschn. 5.3.8 herstellen.

- Zwischenrahmen  h = 200 mm (für Höhenausgleich)
  Gewicht 197 kg
Menge: 1,000 St

### Titel 06 Ausgleichsmaßnahme und Ersatzpflanzungen

#### Bereich 06.01 Pflanzstandorte und Pflanzvorbereitung

**06.01.0010 Pflanzgrube auskoffern für Bäume und Aushub zwischenlagern**
*** Bezugsbeschreibung
Pflanzgrube auskoffern
für Baumstandorte ohne Wurzelkammersystem

Maße Pflanzgrube: L>= 1,50/ B>= 1,50/ H>= 0,70 gemessen ab Belagsoberkante
alle Breiten- und Längenmaße
sind standortabhängig und damit variabel

Auskofferung an allen senkrechten Außenseiten

Aushubmaterial ausbauen, laden und zur Zwischenlagerung innerhalb der Baustelle fördern sowie auf getrennte Haufwerke setzen.

Die Zwischenlagerung ist für die Dauer der Beprobung/ chem. Analyse zu kalkulieren.

Die Berücksichtigung/ Beistellung von Verlade-/ Abrollcontainer für die Zwischenlagerung ist einzurechnen.

Die Entsorgung und Transport zur Deponie/ Kippstelle werden gesondert vergütet.

Abgerechnet wird nach Abtragsprofilen.
Menge: 15,000 m3

**06.01.0020 Oberboden BM-F0* / BG-F0* bis BM-F3 / BG-F3 aufnehmen und entsorgen**
*** wie Position 06.01.0010
Oberboden nach Vorlage der Ergebnisse der Deklarationsanalyse aus Zwischenlager auf Lkw laden bzw. Container aufnehmen und fachgerecht entsorgen.

Das Räumgut geht in das Eigentum des AN über und ist zu einer Verwertungsstelle nach Wahl des AN abzufahren, einschl. der Kosten für den Transport. Nachweis über Lieferscheine.

Bei der Abrechnung müssen die von der Bauleitung des AG abgezeichneten Originalwiegekarten vorliegen. Duplikate werden nicht anerkannt.
Menge: 4,000 t

**06.01.0030 Boden BM-F0* / BG-F0* bis BM-F3 / BG-F3 aufnehmen und entsorgen**
*** wie Position 06.01.0010
Boden nach Vorlage der Ergebnisse der Deklarationsanalyse aus Zwischenlager auf Lkw laden bzw. Container aufnehmen und fachgerecht entsorgen.

Das Räumgut geht in das Eigentum des AN über und ist zu einer Verwertungsstelle nach Wahl des AN abzufahren, einschl. der Kosten für den Transport. Nachweis über Lieferscheine.

Bei der Abrechnung müssen die von der Bauleitung des AG abgezeichneten Originalwiegekarten vorliegen. Duplikate werden nicht anerkannt.
Menge: 13,000 t

**06.01.0040 Boden >BM-F3 / BG-F3 aufnehmen und entsorgen**
*** wie Position 06.01.0010
Boden nach Vorlage der Ergebnisse der Deklarationsanalyse aus Zwischenlager auf Lkw laden bzw. Container aufnehmen und fachgerecht entsorgen.

Das Räumgut geht in das Eigentum des AN über und ist zu einer Verwertungsstelle nach Wahl des AN abzufahren, einschl. der Kosten für den Transport. Nachweis über Lieferscheine.

Bei der Abrechnung müssen die von der Bauleitung des AG abgezeichneten Originalwiegekarten vorliegen. Duplikate werden nicht anerkannt.
Menge: 9,000 t

**06.01.0050 Pflanzgrubensohle lockern, Verzahnung herstellen**
Pflanzgrubensohle nach zuvor erfolgter Auskofferung
zusätzlich 30cm tief lockern und Verzahnung herstellen
mittels Aufreißhaken oder Baggerschaufel
Menge: 20,000 m2

**06.01.0060 Chemische Untersuchungen, Feststoff-/Bodenproben, BM-F0* / BG-F0* bis BM-F3 / BG-F3**
*** Bezugsbeschreibung
Probennahme sowie Chemische Untersuchungen und Analysen in erforderlicher Anzahl gemäß EBV Anl. 1 Tab. 3, Spalte 7 - 10 für die geforderten Parameter durchführen, bewerten und in einem Bericht dokumentieren.

Feststoff-/Bodenproben: BM-F0* / BG-F0* bis BM-F3 / BG-F3

Lieferung der Dokumentation:

analog: 3-Fach,
 Papierformate gemäß DIN-Norm 476
 bzw. EN ISO 216.
digital: 2-Fach
 in den Formaten PDF/A-1b (Level B),
 *.DWG, *.DXF, *.PLT und nativ
 auf Datenträger (USB-C)
Menge: 2,000 St

**06.01.0070 Chemische Untersuchungen, Feststoff-/Bodenproben, BM-0*/ BG-0* im Feststoff und Eluat**
*** wie Position 06.01.0060
Analyse der Probe gem. EBV Anlage 1, Tab. 3, Spalte 6.

Boden / Baggergut: BM-0* / BG-0*, Feststoff und Eluat
Menge: 2,000 St

#### Bereich 06.02 Pflanzen und Pflanzung

**06.02.0010 Baumsubstrat liefern und einbauen**
Baumsubstrat gemäß FLL-Empfehlungen für Baumpflanzungen
Teil 2, Bauweise 1 (offenes, nicht überbaubaute Pflanzgrube), Baumsubstrat (0/16) liefern und fachgerecht bis OKG einbauen.

Die Eignung des Baumsubstrates ist mit aktuellem Prüfzeugnis, gemäß der vorgenannten FLL-Empfehlungen, unaufgefordert vor dem Einbau nachzuweisen.

Materialnachweis durch Original-Lieferschein.

Maße Pflanzgrube: L>= 1,50/ B>= 1,50/ H>= 0,70
Menge: 14,000 m3

**06.02.0020 Düngung Baum liefern und einbauen**
Hornspäne und NOK-Dünger liefern und bei der Baumpflanzung gut mit dem Baumsubstrat durchmischen.

Aufwandmenge je Baum:
2 kg Hornspäne und 4 kg organischer NPK Dünger (6-4-5).

Abgerechnet wird die eingebrachte Menge, laut Aufmaß.
Materialnachweis durch Original-Lieferscheine.
Menge: 9,000 St

**06.02.0030 Impfung mit Endo-/ bzw. Ekto-Mykorrhiza**
Bodenhilfsstoff arbuskulärer Endo- bzw. Ekto-Mykorrhiza liefern und fachgerecht einbauen.

Bei Baumpflanzungen 2/3 des Impfstoffes auf die Wurzelballenseiten aufstreichen, 1/3 direkt in Pflanzloch unter den Ballen geben.

Aufwandmenge: 400 ml Impfstoff/ Baum (StU 20/25 cm)

Wahl des Mykorrhiza-Pilzes (Endo- oder Ekto) je nach Baumart unterschiedlich. Angaben des herstellers beachten.
Menge: 3,600 l

*Hinweis: Pflanzung Hochstämme einschließlich Pflanzschnitt*
Hochstamm (StU 12-14; mit Ballen), abladen und in Baumsubstrat der Vorpositionen fachgerecht pflanzen. Einschließlich Einschlämmen des Bodens, lt. DIN 18916. Überschüssiges Pflanzsubstrat aufnehmen und entsorgen. Transport innerhalb der Baustelle ist einzukalkulieren.
Im Rahmen der der Pflanzung ist ein Pflanzschnitt vorzunehmen. Dieser dient der Erzielung der gewünschten, artgerechten späreren Kronenform, gemäß FLL-Empfehlungen für Baumpflanzungen (Teil 1).
Dabei sind u. a. folgende Schnittarbeiten durchzuführen: Leittrieb freistellen; Konkurrenztriebe entfernen; nach innen wachsenden Äste, sowie kreuende und reibende Äste entfernen.
Außerdem ist durch die Reduzierung der oberirdischen Kronenteile, das Gleichgewicht zwischen der durch die Rodung verringerten Wurzelmasse und der Krone wiederherzustellen. Dabei ist die Krone in der Regel um 1/3 ihrer Masse zu reduzieren.

Die zuvor berschriebenen Aufwendungen sind in die nachfolgenden Postionen der Hochstämme einzurechnen und werden nicht gesondert vergütet.

**06.02.0040 Hainbuche (Carpinus betulus), H 3xv mB. StU 12-14**
Hainbuche (Carpinus betulus)
liefern und fachgerecht pflanzen
Sorte "Baumannii"
Solitärbaum
aus extra weitem Stand
3x verpflanzt
mit Drahtballierung
Stammumfang 12 bis 14cm
Menge: 5,000 St

**06.02.0050 Zweigriffeliger Weißdorn (Crataegus laevigata), H 3xv mB. StU 12-14**
Zweigriffeliger Weißdorn (Crataegus laevigata)
liefern und fachgerecht pflanzen
Sorte "Kanzan"
Solitärbaum
aus extra weitem Stand
3x verpflanzt
mit Drahtballierung
Stammumfang 12 bis 14cm
Menge: 4,000 St

**06.02.0060 Pflanzenverankerung (Pfahldreibock) liefern und herstellen**
Pflanzenverankerung als Pfahldreibock mit Lattenrahmen liefern und fachgerecht herstellen.

Pfähle aus kesseldruckimprägniertem Fichtenholz, geschält und angespritzt.

Pfahllänge: 250 cm; Zopfdicke 10/12 cm

Ein Lattenrahmen bestehend aus je drei Halbrundriegeln (Breite 7-8 cm).
UK Lattenrahmen in den Höhen 25,40 und 55 cm über OKG. Oberster Lattenrahmen mit OK Pfahl abschließend.
Bindematerial: Kokosstrick
Menge: 9,000 St

**06.02.0070 Gießrand (PE-HD-Bahn) leifern und herstellen**
Bewässerungseinrichtung (Gießrand) liefern und fachgerecht herstellen. Gießrand in offener Pflanzgrube einbauen.

Einbindetiefe: ca. 10 cm

Material: PE-HD-Bahn; 3 mm stark; Frabe: grün.
Maße: H 30 cm; L ca. 300 cm

Stöße überlappt am Baumpfahl, mittels drei Schruaben und Unterlegscheibe, fixieren.
Menge: 9,000 St

**06.02.0080 Stammschutz-Anstrich liefern und herstellen**
Anstrich mit weißer Baumschutz-Stammfarbe liefern und fachgerecht herstellen, als elastischer Langzeitschutz für den Baumstamm. gegen Nekrosen, Sonnenbrand und Frostrisse. Anstrich vom Wurzelhals bis zum Kronenansatz.

Stamm mittels Schleifpapier oder Spezialbürste verletzungsfrei reinigen. den trockenen Stamm "satt" und unverdünnt streichen.

Nicht bei Regen oder Frost anwenden.
Menge: 9,000 St

**06.02.0090 Stammschutzmanschette liefern und anbringen**
Stammschutzmanschette liefren und fachgerecht am Stammfuß anbringen, zum Schutz der Baumrinde vor mechanischen Beschädigungen bei Pflege- und Mäharbeiten.

Material: UV-beständig; reißfest; flexibel; geschlitzt für optimale Belüftung des Stammes.

Beliebig erweiterbar durch das Verbinden mehrerer Manschetten bei stärkerem Stammdurchmesser; Einfache Anbringung und wiederverwertbar.

Maße; H= 2 cm; Stammumfang >12 bis 20 cm
Menge: 9,000 St

**06.02.0100 Deckansaat liefern herstellen**
Deckansaat entlang Randbereich der Wegeflächen herstellen.
In ebenen und geneigten Fläche, Neigung bis 1:1,5.
Ansaat ausbringen und andrücken.

Saatgutmenge = 15 g/m2.
Saatgut RSM 7.1.1
Menge: 650,000 m2

#### Bereich 06.03 Fertigstellungspflege

**06.03.0010 Hochstämme pflegen 1 x**
Hochstämme pflegen
Verankerungen instandhalten
Unrat aufnehmen, abgestorbene
Astteile entfernen, ggf. Korrekturschnitt
anfallendes Material ist zu entsorgen
einschließlich Entsorgungskosten
Preis für 1 Pflegegang
Pflegezeitraum: erste Vegetationsperiode nach Pflanzung
Menge: 9,000 St

**06.03.0020 Hochstämme wässern 10 x**
Hochstämme wässern
Mindestwassermenge je Arbeitsgang: 100 l/ St
davon 50-75 Liter in den Bewässerungssack einfüllen
den Rest in den Gießring
Wasser liefern
Abrechnung nach bewässerten Einheiten

Hinweis:
Der Mengenansatz entspricht 10 Wässerungsgängen je Baum
Menge: 9,000 St

**06.03.0030 Langzeitdünger 1 x**
Langzeitdünger liefern leicht einarbeiten
Nährstoffverhältnis: NP 6-4-5
6% Stickstoff, 4% Phosphor, 5% Kalium
Menge: 30g/m² bzw. 150g /Baum
Menge: 1,350 kg

**06.03.0040 Rasen mähen**
Rasen mähen.
In ebenen und geneigten Fläche, Neigung bis 1:1,5.

Erster Pflegegang.
Während der Fertigstellungspflege.
Mähgut bleibt liegen.
Schnitthöhe 4 bis 6 cm.

Der Mengenansatz entspricht 4 Mähvorgänge pro Jahr und Fläche
Menge: 650,000 m2

#### Bereich 06.04 Entwicklungspflege 1. Jahr

**06.04.0010 Hochstämme pflegen 1 x**
Hochstämme pflegen
Verankerungen instandhalten
Unrat aufnehmen, abgestorbene
Astteile entfernen, ggf. Korrekturschnitt
anfallendes Material ist zu entsorgen
einschließlich Entsorgungskosten
Preis für 1 Pflegegang
Pflegezeitraum: erste Vegetationsperiode nach Pflanzung
Menge: 9,000 St

**06.04.0020 Hochstämme wässern 10 x**
Hochstämme wässern
Mindestwassermenge je Arbeitsgang: 100 l/ St
davon 50-75 Liter in den Bewässerungssack einfüllen
den Rest in den Gießring
Wasser liefern
Abrechnung nach bewässerten Einheiten

Hinweis:
Der Mengenansatz entspricht 10 Wässerungsgängen je Baum
Menge: 9,000 St

**06.04.0030 Langzeitdünger 1 x**
Langzeitdünger liefern leicht einarbeiten
Nährstoffverhältnis: NP 6-4-5
6% Stickstoff, 4% Phosphor, 5% Kalium
Menge: 30g/m² bzw. 150g /Baum
Menge: 1,350 kg

**06.04.0040 Rasen mähen**
Rasen mähen.
In ebenen und geneigten Fläche, Neigung bis 1:1,5.

Zweiter Pflegegang.
Während der Entwicklungspflege im 1. Pflegejahr.
Mähgut bleibt liegen.
Schnitthöhe 4 bis 6 cm.

Der Mengenansatz entspricht 4 Mähvorgänge pro Jahr und Fläche
Menge: 650,000 m2

#### Bereich 06.05 Entwicklungspflege 2. Jahr

**06.05.0010 Hochstämme pflegen 1 x**
Hochstämme pflegen
Verankerungen instandhalten
Unrat aufnehmen, abgestorbene
Astteile entfernen, ggf. Korrekturschnitt
anfallendes Material ist zu entsorgen
einschließlich Entsorgungskosten
Preis für 1 Pflegegang
Pflegezeitraum: erste Vegetationsperiode nach Pflanzung
Menge: 9,000 St

**06.05.0020 Hochstämme wässern 10 x**
Hochstämme wässern
Mindestwassermenge je Arbeitsgang: 100 l/ St
davon 50-75 Liter in den Bewässerungssack einfüllen
den Rest in den Gießring
Wasser liefern
Abrechnung nach bewässerten Einheiten

Hinweis:
Der Mengenansatz entspricht 10 Wässerungsgängen je Baum
Menge: 9,000 St

**06.05.0030 Langzeitdünger 1 x**
Langzeitdünger liefern leicht einarbeiten
Nährstoffverhältnis: NP 6-4-5
6% Stickstoff, 4% Phosphor, 5% Kalium
Menge: 30g/m² bzw. 150g /Baum
Menge: 1,350 kg

**06.05.0040 Rasen mähen**
Rasen mähen.
In ebenen und geneigten Fläche, Neigung bis 1:1,5.

Dritter Pflegegang.
Während der Entwicklungspflege im 2. Pflegejahr.
Mähgut bleibt liegen.
Schnitthöhe 4 bis 6 cm.

Der Mengenansatz entspricht 4 Mähvorgänge pro Jahr und Fläche
Menge: 650,000 m2
